# Nau - Magatzem entre mitgeres al Pol. Ind. Valldegata Ponent C/ B, parcel. A.02 i A.03

- Propietat de l'arxiu: CYPE INGENIEROS, S.A.
- Format: FIEBDC-3/2004
- Programa: ARQUIMEDES
- Tipus: pressupost
- Comentari: Pressupost
- Data dels preus: 13/11/2017
- Divisa: EUR
- Costos indirectes: 3 %
- Despeses generals: 13 %
- Benefici industrial: 6 %
- IVA: 21 %
- Codi: NAU___MAGATZEM_ENTRE_MITGERES (14/07/2014)
Import: 299857.47

## 01 TREBALLS PREVIS (14/07/2014)
Import: 548.12

**7G121111** u Inst.provisonal elèctricitat
1 u × 289.44 (298.12 amb costos indirectes) = 298.12
Quadre secundari per a instal·lació elèctrica d'obra format per 1 caixa de doble aïllament de 270x180x170 mm, interruptor automàtic magnetotèrmic, interruptor diferencial i 4 endolls bipolars (II+T). Totalment col·locat.
El quadre elèctric provisional el subministrarà, durant el transcurs de l'obra, l'empresa contractista. No inclou el pagament a la companyia subministradora, aquesta anirà a càrreg del promotor.

| Codi | Ut | Descripció | Rendiment | Preu | Import |
|---|---|---|---|---|---|
| EG121302 | u | Caixa 2aïll.polièst.reforç.,270x180x170mm,superf. | 1 | 45.22 | 45.22 |
| EG415DJD | u | Interruptor auto.magnet.,I=25A,PIA corbaC,(4P),tall=6000A/10kA,4mòd.DIN,munt.perf.DIN | 1 | 63.45 | 63.45 |
| EG4243JD | u | Interruptor dif.cl.AC,gam.terc.,I=25A,(4P),0,3A,fix.inst.,4mòd.DIN,munt.perf.DIN | 1 | 139.57 | 139.57 |
| EG63D15S | u | Presa correntbipolar+terra lateral,(2P+T),16A250V,a/tapa+caixa estanca,IP-55,preu alt,munt.superf. | 4 | 10.3 | 41.20 |
|  |  | Total |  |  | 289.44 |

**NB003** u Inst.provisonal d'aigua (16/11/2017)
1 u × 242.718 (250 amb costos indirectes) = 250.00
Realització de provisionals d'aigua a l'obra. Inclou l'obra, el material i les gestions amb la companyia subministradora. No inclou el pagament a la companyia subministradora, aquesta anirà a càrreg del promotor.

## 02 MOVIMENT DE TERRES (16/07/2014)
Import: 6656.81

**F222122A** m3 Excav.rasa/pou,h<=2m,terreny fluix(SPT <20),retro.,+càrr.mec.s/camió
400.85 m3 × 6.26 (6.45 amb costos indirectes) = 2585.48
Excavació de rasa i pou de fins a 2 m de fondària, en terreny fluix (SPT <20), realitzada amb retroexcavadora i càrrega mecànica sobre camió

| Codi | Ut | Descripció | Rendiment | Preu | Import |
|---|---|---|---|---|---|
| C1313330 | h | Retroexcavadora s/pneumàtics 8-10t (maquinària) | 0.123 | 50.9 | 6.26 |
|  |  | Total |  |  | 6.26 |

| Amidament | Uts. | Llarg | Ample | Alt | Parcial |
|---|---|---|---|---|---|
| BIGUES DE FONAMENTACIÓ |  |  |  |  |  |
| ...Pòrtic 1 | 1 | 30.00 | 2.00 | 1.30 | 78.00 |
| ...Pòrtic 2 | 1 | 46.50 | 2.35 | 1.30 | 142.06 |
| ...Pòrtic 3 | 1 | 30.00 | 2.00 | 1.30 | 78.00 |
| ...Pòrtic 4 | 1 | 2.10 | 2.00 | 1.30 | 5.46 |
| ...Pòrtic 5 | 1 | 2.10 | 2.00 | 1.30 | 5.46 |
| ...Pòrtic 6 | 1 | 2.10 | 2.00 | 1.30 | 5.46 |
| ...Pòrtic 7 | 1 | 10.05 | 1.40 | 0.70 | 9.85 |
|  | 1 | 10.05 | 0.60 | 0.70 | 4.22 |
| ...Pòrtic 8 | 1 | 10.05 | 1.40 | 0.70 | 9.85 |
|  | 1 | 10.05 | 0.60 | 0.70 | 4.22 |
| ...Pòrtic 9 | 1 | 10.05 | 1.40 | 0.70 | 9.85 |
| POUS DE FONAMENTACIÓ |  |  |  |  |  |
| ...P1, P4, P7, P12, P16, P19 | 6 | 1.20 | 1.20 | 2.00 | 17.28 |
| ...P8 | 1 | 1.20 | 1.20 | 2.00 | 2.88 |
| ---------------------- |  |  |  |  |  |
| MURS PATI |  |  |  |  |  |
| · Mur 1,85 | 1 | 8.00 | 1.05 | 0.45 | 3.78 |
| (sabata) | 1 | 8.00 | 1.70 | 0.70 | 9.52 |
| · Mur 2,05 | 1 | 8.00 | 1.05 | 0.55 | 4.62 |
| (sabata) | 1 | 8.00 | 1.70 | 0.70 | 9.52 |
| · Mur 0,70 | 1 | 8.00 | 1.05 | 0.50 | 4.20 |
| (sabata) | 1 | 8.00 | 1.30 | 0.70 | 7.28 |
| -------------------------------- |  |  |  |  |  |
| MURS PATI (terres que es deixen a la vora) |  |  |  |  |  |
| · Sobre Sabata (Mur 1,85) | -1 | 8.00 | 0.65 | 0.85 | -4.42 |
| · Sobre Sabata (Mur 2,05) | -1 | 8.00 | 0.65 | 1.05 | -5.46 |
| · Sobre Sabata (Mur 0,70) | -1 | 8.00 | 0.65 | 0.15 | -0.78 |
| Total |  |  |  |  | 400.85 |

**F2224221** m3 Excav.rasa,amp:<=2m,fond.=<=2m,terreny fluix,pala excav.++terres deix.vora
289.65 m3 × 6 (6.18 amb costos indirectes) = 1790.04
Excavació de rasa de fins a 2 m d'amplària i fins a 2 m de fondària, en terreny fluix, amb pala excavadora i amb les terres deixades a la vora

| Codi | Ut | Descripció | Rendiment | Preu | Import |
|---|---|---|---|---|---|
| A0140000 | h | Manobre (mà d'obra) | 0.02 | 16.35 | 0.33 |
| C13124C0 | h | Pala excavadora giratoria s/caden. 31-40t (maquinària) | 0.038 | 149.16 | 5.67 |
| A%AUX001 | % | Despeses auxiliars mà d'obra | 1.5 % | 0.33 | 0.00 |
|  |  | Total |  |  | 6 |

| Amidament | Uts. | Llarg | Ample | Alt | Parcial |
|---|---|---|---|---|---|
| EXCAVACIÓ PER POSTERIOR COMPACTACIÓ |  |  |  |  |  |
| ...Pòrtic 1 | 1 | 30.00 | 2.00 | 1.75 | 105.00 |
| ...Pòrtic 2 | 1 | 46.50 | 2.35 | 1.10 | 120.20 |
| ...Pòrtic 4 | 1 | 2.10 | 2.00 | 1.75 | 7.35 |
| ...Pòrtic 7 | 1 | 10.05 | 1.40 | 1.10 | 15.48 |
| ...Pòrtic 8 | 1 | 10.05 | 1.40 | 1.10 | 15.48 |
| ...Pòrtic 9 | 1 | 10.05 | 1.40 | 1.10 | 15.48 |
| ------------------------------- |  |  |  |  |  |
| MURS PATI |  |  |  |  |  |
| · Sobre Sabata (Mur 1,85) | 1 | 8.00 | 0.65 | 0.85 | 4.42 |
| · Sobre Sabata (Mur 2,05) | 1 | 8.00 | 0.65 | 1.05 | 5.46 |
| · Sobre Sabata (Mur 0,70) | 1 | 8.00 | 0.65 | 0.15 | 0.78 |
| Total |  |  |  |  | 289.65 |

**F2262E0A** m3 Terrap/pic.p/fonam.terrap.mat.selecc.excav.g=25-50cm,90%PM
289.65 m3 × 4.52 (4.66 amb costos indirectes) = 1349.77
Terraplenada i piconatge per a fonament de terraplè amb material seleccionat de la pròpia excavació, en tongades de més de 25 i fins a 50 cm, amb una compactació del 90 % del PM

| Codi | Ut | Descripció | Rendiment | Preu | Import |
|---|---|---|---|---|---|
| C1311440 | h | Pala carregadora s/pneumàtics 15-20t (maquinària) | 0.013 | 88.61 | 1.15 |
| C13350C0 | h | Corró vibratori autopropulsat,12-14t (maquinària) | 0.05 | 67.39 | 3.37 |
|  |  | Total |  |  | 4.52 |

| Amidament | Uts. | Llarg | Ample | Alt | Parcial |
|---|---|---|---|---|---|
| EXCAVACIÓ PER POSTERIOR COMPACTACIÓ |  |  |  |  |  |
| ...Pòrtic 1 | 1 | 30.00 | 2.00 | 1.75 | 105.00 |
| ...Pòrtic 2 | 1 | 46.50 | 2.35 | 1.10 | 120.20 |
| ...Pòrtic 4 | 1 | 2.10 | 2.00 | 1.75 | 7.35 |
| ...Pòrtic 7 | 1 | 10.05 | 1.40 | 1.10 | 15.48 |
| ...Pòrtic 8 | 1 | 10.05 | 1.40 | 1.10 | 15.48 |
| ...Pòrtic 9 | 1 | 10.05 | 1.40 | 1.10 | 15.48 |
| ----------------------- |  |  |  |  |  |
| MURS PATI |  |  |  |  |  |
| · Sobre Sabata (Mur 1,85) | 1 | 8.00 | 0.65 | 0.85 | 4.42 |
| · Sobre Sabata (Mur 2,05) | 1 | 8.00 | 0.65 | 1.05 | 5.46 |
| · Sobre Sabata (Mur 0,70) | 1 | 8.00 | 0.65 | 0.15 | 0.78 |
| Total |  |  |  |  | 289.65 |

**F2221754** m Excav.rasa instal.40x50cm,rebl.+compact.retro.
104.85 m × 5.6 (5.77 amb costos indirectes) = 604.98
Excavació de rasa per a pas d'instal·lacions de 40 cm d'amplària i 50 cm de fondària, reblert i compactació amb terres seleccionades de la pròpia excavació, sense pedres, amb retroexcavadora

| Codi | Ut | Descripció | Rendiment | Preu | Import |
|---|---|---|---|---|---|
| A0140000 | h | Manobre | 0.08 | 16.35 | 1.31 |
| A0150000 | h | Manobre especialista (mà d'obra) | 0.08 | 16.84 | 1.35 |
| C1313330 | h | Retroexcavadora s/pneumàtics 8-10t | 0.048 | 50.9 | 2.44 |
| C133A0J0 | h | Picó vibrant,plac.30x30cm (maquinària) | 0.08 | 5.76 | 0.46 |
| A%AUX001 | % | Despeses auxiliars mà d'obra | 1.5 % | 2.66 | 0.04 |
|  |  | Total |  |  | 5.6 |

| Amidament | Uts. | Llarg | Parcial |
|---|---|---|---|
| SOTA SOLERA |  |  |  |
| · Aigües negres | 1 | 29.50 | 29.50 |
|  | 1 | 3.75 | 3.75 |
|  | 1 | 2.25 | 2.25 |
|  | 1 | 1.00 | 1.00 |
|  | 1 | 22.00 | 22.00 |
|  | -1 | 1.90 | -1.90 |
|  | 1 | 1.75 | 1.75 |
| · Aigües pluvials | 1 | 17.25 | 17.25 |
|  | 1 | 15.25 | 15.25 |
|  | 1 | 3.50 | 3.50 |
|  | 1 | 1.50 | 1.50 |
| ----------------------- |  |  |  |
| · Telecos. i BIEs | 1 | 9.00 | 9.00 |
| Total |  |  | 104.85 |

**F2R54265** m3 Transport residus,instal.gestió residus,camió 12t,càrrega mec.,rec.2-5km
119.61 m3 × 2.65 (2.73 amb costos indirectes) = 326.54
Transport de residus a instal·lació autoritzada de gestió de residus, amb camió de 12 t i temps d'espera per a la càrrega a màquina, amb un recorregut de més de 2 i fins a 5 km

| Codi | Ut | Descripció | Rendiment | Preu | Import |
|---|---|---|---|---|---|
| C1501800 | h | Camió transp.12 t (maquinària) | 0.069 | 38.39 | 2.65 |
|  |  | Total |  |  | 2.65 |

## 03 FONAMENTACIÓ i ESTRUCTURES DE FORMIGÓ ARMAT (06/11/2017)
Import: 52371.89

**E3Z112N1** m2 Capa neteja+anivell. g=10cm form. HL-150/P/10/, camió
170.8 m2 × 10.15 (10.45 amb costos indirectes) = 1784.86
Capa de neteja i anivellament de 10 cm de gruix de formigó HL-150/P/10 de consistència plàstica i grandària màxima del granulat 10 mm, abocat des de camió

| Codi | Ut | Descripció | Rendiment | Preu | Import |
|---|---|---|---|---|---|
| A0122000 | h | Oficial 1a paleta (mà d'obra) | 0.075 | 18.48 | 1.39 |
| A0140000 | h | Manobre | 0.15 | 16.35 | 2.45 |
| B06NLA1C | m3 | Formigó neteja HL-150/P/10 (material) | 0.105 | 59.5 | 6.25 |
| A%AUX001 | % | Despeses auxiliars mà d'obra | 1.5 % | 3.84 | 0.06 |
|  |  | Total |  |  | 10.15 |

| Amidament | Uts. | Llarg | Ample | Parcial |
|---|---|---|---|---|
| Pòrtic 1 | 1 | 36.00 |  | 36.00 |
| Pòrtic 2 | 1 | 46.50 |  | 46.50 |
| Pòrtic 3 | 1 | 36.00 |  | 36.00 |
| Pòrtic 4 | 1 | 2.55 |  | 2.55 |
| Pòrtic 5 | 1 | 2.55 |  | 2.55 |
| Pòrtic 6 | 1 | 2.55 |  | 2.55 |
| Pòrtic 7 | 2 | 6.05 |  | 12.10 |
| Pòrtic 8 | 2 | 6.05 |  | 12.10 |
| Pòrtic 9 | 1 | 6.05 |  | 6.05 |
| ------------------------------ |  |  |  |  |
| MURS PATI |  |  |  |  |
| · Sabata (Mur 1,85) | 1 | 8.00 | 0.60 | 4.80 |
| · Sabata (Mur 2,05) | 1 | 8.00 | 0.60 | 4.80 |
| · Sabata (Mur 0,70) | 1 | 8.00 | 0.60 | 4.80 |
| Total |  |  |  | 170.8 |

**E31521H1** m3 Formigó rasa/pou fonament,HM-20/B/20/I,camió
33.48 m3 × 69.66 (71.75 amb costos indirectes) = 2402.19
Formigó per a rases i pous de fonaments, HM-20/B/20/I, de consistència tova i grandària màxima del granulat 20 mm, abocat des de camió

| Codi | Ut | Descripció | Rendiment | Preu | Import |
|---|---|---|---|---|---|
| A0140000 | h | Manobre | 0.25 | 16.35 | 4.09 |
| B064300B | m3 | Formigó HM-20/B/20/I,>=200kg/m3 ciment (material) | 1.1 | 59.55 | 65.51 |
| A%AUX001 | % | Despeses auxiliars mà d'obra | 1.5 % | 4.09 | 0.06 |
|  |  | Total |  |  | 69.66 |

| Amidament | Uts. | Llarg | Ample | Alt | Parcial |
|---|---|---|---|---|---|
| P1, P4, P7, P12, P16, P19 | 6 | 1.20 | 1.20 | 2.00 | 17.28 |
| P8 | 1 | 1.20 | 2.10 | 2.00 | 5.04 |
| ....excès de cabuda | 1 | 0.50 | 22.32 |  | 11.16 |
| Total |  |  |  |  | 33.48 |

**E31D1100** m2 Encofrat plafó met. rasa/pou fonament
222.12 m2 × 15.64 (16.11 amb costos indirectes) = 3578.35
Encofrat amb plafons metàl·lics per a rases i pous de fonaments

| Codi | Ut | Descripció | Rendiment | Preu | Import |
|---|---|---|---|---|---|
| A0123000 | h | Oficial 1a encofrador (mà d'obra) | 0.3 | 18.48 | 5.54 |
| A0133000 | h | Ajudant encofrador (mà d'obra) | 0.4 | 17.24 | 6.90 |
| B0A31000 | kg | Clau acer (material) | 0.101 | 1.36 | 0.14 |
| B0D21030 | m | Tauló fusta pi p/10 usos (material) | 2 | 0.38 | 0.76 |
| B0D31000 | m3 | Llata fusta pi (material) | 0.001 | 227.13 | 0.23 |
| B0D81480 | m2 | Plafó metàl·lic50x100cm,50usos (material) | 1.1 | 1.18 | 1.30 |
| B0DZ4000 | m | Fleix (material) | 0.2 | 0.23 | 0.05 |
| B0DZA000 | l | Desencofrant (material) | 0.05 | 2.75 | 0.14 |
| B0DZP400 | u | Part propor.elem.aux.plafó met.50x100cm (material) | 1 | 0.39 | 0.39 |
| A%AUX001 | % | Despeses auxiliars mà d'obra | 1.5 % | 12.44 | 0.19 |
|  |  | Total |  |  | 15.64 |

| Amidament | Uts. | Llarg | Ample | Parcial |
|---|---|---|---|---|
| Pòrtic 1 | 2 | 30.00 | 1.20 | 72.00 |
| Pòrtic 2 | 2 | 30.00 | 1.20 | 72.00 |
| Pòrtic 3 - FORMIGONAT SENSE ENCOFRAR |  |  |  |  |
| Pòrtic 4 | 2 | 2.10 | 1.20 | 5.04 |
|  | 1 | 1.20 | 1.20 | 1.44 |
| Pòrtic 5 | 2 | 2.10 | 1.20 | 5.04 |
|  | 1 | 1.20 | 1.20 | 1.44 |
| Pòrtic 6 | 2 | 2.10 | 1.20 | 5.04 |
|  | 1 | 1.20 | 1.20 | 1.44 |
| Pòrtic 7 - ENCOFRAT NOMÉS DE LA BIGA ENTRE P1 I P2 | 1 | 12.80 | 0.60 | 7.68 |
|  | 1 | 10.05 | 0.60 | 6.03 |
| Pòrtic 8 - ENCOFRAT NOMÉS DE LA BIGA ENTRE P19 I P20 | 1 | 12.80 | 0.60 | 7.68 |
|  | 1 | 10.05 | 0.60 | 6.03 |
| Pòrtic 9 | 2 | 10.05 | 0.60 | 12.06 |
| ----------------------------- |  |  |  |  |
| MURS PATI |  |  |  |  |
| · Sabata (Mur 1,85) | 1 | 8.00 | 1.20 | 9.60 |
| · Sabata (Mur 2,05) | 1 | 8.00 | 1.20 | 9.60 |
| · Sabata (Mur 0,70) - sense encofrat |  |  |  |  |
| Total |  |  |  | 222.12 |

**E31DD100** m2 Encofrat tauler rasa/pou fonament (PER FORMACIÓ DE CALIS)
37.92 m2 × 19.42 (20 amb costos indirectes) = 758.40
Encofrat amb tauler de fusta per a rases i pous de fonaments

| Codi | Ut | Descripció | Rendiment | Preu | Import |
|---|---|---|---|---|---|
| A0123000 | h | Oficial 1a encofrador | 0.4 | 18.48 | 7.39 |
| A0133000 | h | Ajudant encofrador | 0.5 | 17.24 | 8.62 |
| B0A14300 | kg | Filferro recuit,D=3mm (material) | 0.102 | 1.06 | 0.11 |
| B0A31000 | kg | Clau acer | 0.15 | 1.36 | 0.20 |
| B0D21030 | m | Tauló fusta pi p/10 usos | 3 | 0.38 | 1.14 |
| B0D31000 | m3 | Llata fusta pi | 0.001 | 227.13 | 0.23 |
| B0D71130 | m2 | Tauler pi,g=22mm,10 usos (material) | 1.1 | 1.28 | 1.41 |
| B0DZA000 | l | Desencofrant | 0.03 | 2.75 | 0.08 |
| A%AUX001 | % | Despeses auxiliars mà d'obra | 1.5 % | 16.01 | 0.24 |
|  |  | Total |  |  | 19.42 |

| Amidament | Uts. | Llarg | Ample | Parcial |
|---|---|---|---|---|
| Calis pilar 40 x 40 | 15 | 2.20 | 0.80 | 26.40 |
| Calis pilar 50 x 40 | 6 | 2.40 | 0.80 | 11.52 |
| Total |  |  |  | 37.92 |

**E31B4000** kg Arm.rases i pous AP500SD barres corrug.
16160.77 kg × 1.09 (1.12 amb costos indirectes) = 18100.06
Armadura de rases i pous AP500 SD d'acer en barres corrugades B500SD de límit elàstic >= 500 N/mm2

| Codi | Ut | Descripció | Rendiment | Preu | Import |
|---|---|---|---|---|---|
| A0124000 | h | Oficial 1a ferrallista (mà d'obra) | 0.006 | 18.48 | 0.11 |
| A0134000 | h | Ajudant ferrallista (mà d'obra) | 0.008 | 17.24 | 0.14 |
| B0A14200 | kg | Filferro recuit,D=1,3mm (material) | 0.005 | 1.17 | 0.01 |
| D0B2C100 | kg | Acer b/corrug.obra man.taller B500SD | 1 | 0.83 | 0.83 |
| A%AUX001 | % | Despeses auxiliars mà d'obra | 1.5 % | 0.25 | 0.00 |
|  |  | Total |  |  | 1.09 |

| Amidament | Uts. | Llarg | Ample | Parcial |
|---|---|---|---|---|
| PÒRTICS |  |  |  |  |
| ...Pòrtic 1 | 1 | 2945.90 |  | 2945.90 |
| ...Pòrtic 2 | 1 | 3919.90 |  | 3919.90 |
| ...Pòrtic 3 | 1 | 3222.30 |  | 3222.30 |
| ...Pòrtic 4 | 1 | 259.80 |  | 259.80 |
| ...Pòrtic 5 | 1 | 299.90 |  | 299.90 |
| ...Pòrtic 6 | 1 | 262.40 |  | 262.40 |
| ...Pòrtic 7 | 1 | 1214.00 |  | 1214.00 |
| ...Pòrtic 8 | 1 | 1189.50 |  | 1189.50 |
| ...Pòrtic 9 | 1 | 596.80 |  | 596.80 |
| CALIS |  |  |  |  |
| ...Calis per pilar de 40 x 40 | 15 | 20.25 |  | 303.75 |
| ...Calis per pilar de 50 x 40 | 6 | 20.65 |  | 123.90 |
| MERMES | 0.1 | 14338.15 |  | 1433.82 |
| ---------------------- |  |  |  |  |
| MURS PATI |  |  |  |  |
| · Sabata (Mur 1,85) | 1 | 30.00 | 4.32 | 129.60 |
| · Sabata (Mur 2,05) | 1 | 30.00 | 4.32 | 129.60 |
| · Sabata (Mur 0,70) | 1 | 30.00 | 4.32 | 129.60 |
| Total |  |  |  | 16160.77 |

**E31522H3** m3 Formigó rasa/pou fonament,HA-25/B/20/IIa,cubilot
182.27 m3 × 79.68 (82.07 amb costos indirectes) = 14958.90
Formigó per a rases i pous de fonaments, HA-25/B/20/IIa, de consistència tova i grandària màxima del granulat 20 mm, abocat amb cubilot

| Codi | Ut | Descripció | Rendiment | Preu | Import |
|---|---|---|---|---|---|
| A0140000 | h | Manobre | 0.44 | 16.35 | 7.19 |
| B065960B | m3 | Formigó HA-25/B/20/IIa,>=275kg/m3 ciment (material) | 1.1 | 65.8 | 72.38 |
| A%AUX001 | % | Despeses auxiliars mà d'obra | 1.5 % | 7.19 | 0.11 |
|  |  | Total |  |  | 79.68 |

| Amidament | Uts. | Llarg | Ample | Alt | Parcial |
|---|---|---|---|---|---|
| Pòrtic 1 | 1 | 30.00 | 1.20 | 1.20 | 43.20 |
| Pòrtic 2 | 1 | 30.00 | 1.55 | 1.20 | 55.80 |
| Pòrtic 3 | 1 | 30.00 | 1.20 | 1.20 | 43.20 |
| Pòrtic 4 | 1 | 2.10 | 1.20 | 1.20 | 3.02 |
| Pòrtic 5 | 1 | 2.10 | 1.20 | 1.20 | 3.02 |
| Pòrtic 6 | 1 | 2.10 | 1.20 | 1.20 | 3.02 |
| Pòrtic 7 | 2 | 10.03 | 0.60 | 0.60 | 7.22 |
| Pòrtic 8 | 2 | 10.03 | 0.60 | 0.60 | 7.22 |
| Pòrtic 9 | 1 | 10.03 | 0.60 | 0.60 | 3.61 |
| ----------------------------------------- |  |  |  |  |  |
| MURS PATI |  |  |  |  |  |
| · Sabata (Mur 1,85) | 1 | 8.00 | 0.60 | 0.90 | 4.32 |
| · Sabata (Mur 2,05) | 1 | 8.00 | 0.60 | 0.90 | 4.32 |
| · Sabata (Mur 0,70) | 1 | 8.00 | 0.60 | 0.90 | 4.32 |
| Total |  |  |  |  | 182.27 |

**E4PZEP55** u Reblert form.350 kg/m3,p/encastament pilar pref.l=40x40cm.,pou form.
16.5 u × 32.88 (33.87 amb costos indirectes) = 558.86
Reblert de l'encastament de pilar prefabricat de 40x40 cm en pou de formigó mitjançant formigó de 350 kg/m3, amb una proporció en volum 1:2:3, amb ciment pòrtland CEM I 52,5 R segons UNE-EN 197-1, en sacs i granulat d'Ull de perdiu de diàmetre 3 a 7 mm, elaborat a l'obra amb formigonera de 165 l

| Codi | Ut | Descripció | Rendiment | Preu | Import |
|---|---|---|---|---|---|
| A0123000 | h | Oficial 1a encofrador | 0.55 | 18.48 | 10.16 |
| A0133000 | h | Ajudant encofrador | 0.55 | 17.24 | 9.48 |
| D060X011 | m3 | Formigó 350kg/m3,1:2:3,ciment pòrtland, 52,5 R+ull de perdiu 3-7mm,elab.a obra,formigonera 165l | 0.13 | 99.63 | 12.95 |
| A%AUX001 | % | Despeses auxiliars mà d'obra | 1.5 % | 19.64 | 0.29 |
|  |  | Total |  |  | 32.88 |

| Amidament | Uts. | Llarg | Parcial |
|---|---|---|---|
| · Calis pilar 40 x 40 | 15 |  | 15.00 |
| * Mermes | 0.1 | 15.00 | 1.50 |
| Total |  |  | 16.5 |

**E4PZEP60** u Reblert form.350 kg/m3,p/encastament pilar pref.l=40x50cm.,pou form.
6.6 u × 40.68 (41.9 amb costos indirectes) = 276.54
Reblert de l'encastament de pilar prefabricat de 40x50 cm en pou de formigó mitjançant formigó de 350 kg/m3, amb una proporció en volum 1:2:3, amb ciment pòrtland CEM I 52,5 R segons UNE-EN 197-1, en sacs i granulat d'Ull de perdiu de diàmetre 3 a 7 mm, elaborat a l'obra amb formigonera de 165 l

| Codi | Ut | Descripció | Rendiment | Preu | Import |
|---|---|---|---|---|---|
| A0123000 | h | Oficial 1a encofrador | 0.6 | 18.48 | 11.09 |
| A0133000 | h | Ajudant encofrador | 0.6 | 17.24 | 10.34 |
| D060X011 | m3 | Formigó 350kg/m3,1:2:3,ciment pòrtland, 52,5 R+ull de perdiu 3-7mm,elab.a obra,formigonera 165l | 0.19 | 99.63 | 18.93 |
| A%AUX001 | % | Despeses auxiliars mà d'obra | 1.5 % | 21.43 | 0.32 |
|  |  | Total |  |  | 40.68 |

| Amidament | Uts. | Llarg | Parcial |
|---|---|---|---|
| · Calis pilar 50 x 40 | 6 |  | 6.00 |
| * Mermes | 0.1 | 6.00 | 0.60 |
| Total |  |  | 6.6 |

**E4D21A03** m2 Muntatge+desmun.1 cara encofrat,plafó metàl·lic50x250cm,p/mur rect.,encofr.2 cares,h<=3m
64.91 m2 × 14.89 (15.34 amb costos indirectes) = 995.72
Muntatge i desmuntatge d'una cara d'encofrat, amb plafó metàl·lic de 50x250 cm, per a murs de base rectilínia, encofrats a dues cares, d'alçària <= 3 m

| Codi | Ut | Descripció | Rendiment | Preu | Import |
|---|---|---|---|---|---|
| A0123000 | h | Oficial 1a encofrador | 0.308 | 18.48 | 5.69 |
| A0133000 | h | Ajudant encofrador | 0.339 | 17.24 | 5.84 |
| B0A31000 | kg | Clau acer | 0.101 | 1.36 | 0.14 |
| B0D21030 | m | Tauló fusta pi p/10 usos | 1.496 | 0.38 | 0.57 |
| B0D625A0 | cu | Puntal metàl·lic telescòpic h=3m,150usos (material) | 0.01 | 9.37 | 0.09 |
| B0D81680 | m2 | Plafó metàl·lic50x250cm,50usos (material) | 1.122 | 1.3 | 1.46 |
| B0DZA000 | l | Desencofrant | 0.08 | 2.75 | 0.22 |
| B0DZP600 | u | Part propor.elem.aux.plafó met.50x250cm (material) | 1 | 0.59 | 0.59 |
| A%AUX001 | % | Despeses auxiliars mà d'obra | 2.5 % | 11.53 | 0.29 |
|  |  | Total |  |  | 14.89 |

| Amidament | Uts. | Llarg | Ample | Parcial |
|---|---|---|---|---|
| Mur de formigó vist 1 cara H=1.10 cm (FAÇANA PRINCIPAL) | 1 | 12.00 | 1.10 | 13.20 |
| Mur de formigo vist 1 cara H=1.75 cm (MITGERA) | 1 | 29.55 | 1.75 | 51.71 |
| Total |  |  |  | 64.91 |

**E4D21123** m2 Muntatge+desmun.1 cara encofrat,plafó metàl·lic50x250cm,p/mur rect.,encofr.1 cara,h<=3m,form.vist
138.51 m2 × 24.6 (25.34 amb costos indirectes) = 3509.84
Muntatge i desmuntatge d'una cara d'encofrat, amb plafó metàl·lic de 50x250 cm, per a murs de base rectilínia, encofrats a una cara, d'alçària <= 3 m, per a deixar el formigó vist

| Codi | Ut | Descripció | Rendiment | Preu | Import |
|---|---|---|---|---|---|
| A0123000 | h | Oficial 1a encofrador | 0.5 | 18.48 | 9.24 |
| A0133000 | h | Ajudant encofrador | 0.55 | 17.24 | 9.48 |
| B0A31000 | kg | Clau acer | 0.101 | 1.36 | 0.14 |
| B0D21030 | m | Tauló fusta pi p/10 usos | 1.496 | 0.38 | 0.57 |
| B0D625A0 | cu | Puntal metàl·lic telescòpic h=3m,150usos | 0.01 | 9.37 | 0.09 |
| B0D81650 | m2 | Plafó metàl·lic50x250cm,20usos (material) | 1.155 | 3.24 | 3.74 |
| B0DZA000 | l | Desencofrant | 0.1 | 2.75 | 0.28 |
| B0DZP600 | u | Part propor.elem.aux.plafó met.50x250cm | 1 | 0.59 | 0.59 |
| A%AUX001 | % | Despeses auxiliars mà d'obra | 2.5 % | 18.72 | 0.47 |
|  |  | Total |  |  | 24.6 |

| Amidament | Uts. | Llarg | Ample | Parcial |
|---|---|---|---|---|
| Mur de formigó vist 1 cara H=1.10 cm (FAÇANA PRINCIPAL) | 1 | 12.00 | 1.10 | 13.20 |
| Mur de formigo vist 1 cara H=1.75 cm (MITGERA) | 1 | 29.55 | 1.75 | 51.71 |
| ---------------------------- |  |  |  |  |
| MURS PATI |  |  |  |  |
| · Mur 1,85 (2 cares) | 2 | 8.00 | 1.85 | 29.60 |
| · Mur 2,05 (2 cares) | 2 | 8.00 | 2.05 | 32.80 |
| · Mur 0,70 (2 cares) | 2 | 8.00 | 0.70 | 11.20 |
| Total |  |  |  | 138.51 |

**E4B24000** kg Armadura p/mur AP500SD barres corrug.
2354.1 kg × 1.24 (1.28 amb costos indirectes) = 3013.25
Armadura per a mur AP500 SD d'acer en barres corrugades B500SD de límit elàstic >= 500 N/mm2

| Codi | Ut | Descripció | Rendiment | Preu | Import |
|---|---|---|---|---|---|
| A0124000 | h | Oficial 1a ferrallista | 0.01 | 18.48 | 0.18 |
| A0134000 | h | Ajudant ferrallista | 0.012 | 17.24 | 0.21 |
| B0A14200 | kg | Filferro recuit,D=1,3mm | 0.012 | 1.17 | 0.01 |
| D0B2C100 | kg | Acer b/corrug.obra man.taller B500SD | 1 | 0.83 | 0.83 |
| A%AUX001 | % | Despeses auxiliars mà d'obra | 1.5 % | 0.39 | 0.01 |
|  |  | Total |  |  | 1.24 |

| Amidament | Uts. | Llarg | Ample | Parcial |
|---|---|---|---|---|
| Mur de formigó vist 1 cara H=1.10 cm (FAÇANA PRINCIPAL) | 1 | 102.62 | 3.30 | 338.65 |
| Mur de formigo vist 1 cara H=1.75 cm (MITGERA) | 1 | 96.50 | 12.93 | 1247.75 |
| --------------------------- |  |  |  |  |
| MURS PATI |  |  |  |  |
| · Mur 1,85 | 1 | 81.00 | 3.70 | 299.70 |
| · Mur 2,05 | 1 | 80.00 | 4.10 | 328.00 |
| · Mur 0,70 | 1 | 100.00 | 1.40 | 140.00 |
| Total |  |  |  | 2354.1 |

**E45218H4** m3 Formigó p/mur, HA-25/B/20/IIa,bomba
25.43 m3 × 92.96 (95.75 amb costos indirectes) = 2434.92
Formigó per a mur, HA-25/B/20/IIa, de consistència tova i grandària màxima del granulat 20 mm, abocat amb bomba

| Codi | Ut | Descripció | Rendiment | Preu | Import |
|---|---|---|---|---|---|
| A0122000 | h | Oficial 1a paleta | 0.051 | 18.48 | 0.94 |
| A0140000 | h | Manobre | 0.209 | 16.35 | 3.42 |
| B065960B | m3 | Formigó HA-25/B/20/IIa,>=275kg/m3 ciment | 1.05 | 65.8 | 69.09 |
| C1701100 | h | Camió bomba formigonar (maquinària) | 0.125 | 155.18 | 19.40 |
| A%AUX001 | % | Despeses auxiliars mà d'obra | 2.5 % | 4.36 | 0.11 |
|  |  | Total |  |  | 92.96 |

| Amidament | Uts. | Llarg | Ample | Alt | Parcial |
|---|---|---|---|---|---|
| Mur de formigó vist 1 cara H=1.10 cm (FAÇANA PRINCIPAL) | 1 | 12.00 | 1.10 | 0.25 | 3.30 |
| Mur de formigo vist 1 cara H=1.75 cm (MITGERA) | 1 | 29.55 | 1.75 | 0.25 | 12.93 |
| --------------------- |  |  |  |  |  |
| MURS PATI |  |  |  |  |  |
| · Mur 1,85 | 1 | 8.00 | 1.85 | 0.25 | 3.70 |
| · Mur 2,05 | 1 | 8.00 | 2.05 | 0.25 | 4.10 |
| · Mur 0,70 | 1 | 8.00 | 0.70 | 0.25 | 1.40 |
| Total |  |  |  |  | 25.43 |

## 04 ASSAIG DE CONTROL (07/11/2017)
Import: 256.02

**J060760A** u Mostreig+Abrams+recapç+compr.,3prov.cil.15x30cm
3 u × 82.85 (85.34 amb costos indirectes) = 256.02
Mostreig, realització de con d'Abrams, elaboració de les provetes, cura, recapçament i assaig a compressió d'una sèrie de tres provetes cilíndriques de 15x30 cm, segons la norma UNE-EN 12350-1, UNE-EN 12350-2, UNE-EN 12390-1, UNE-EN 12390-2, UNE-EN 12390-3

| Codi | Ut | Descripció | Rendiment | Preu | Import |
|---|---|---|---|---|---|
| BV21760A | u | Mostreig+Abrams+recapç+compr.,3prov.cil.15x30cm (material) | 1 | 82.85 | 82.85 |
|  |  | Total |  |  | 82.85 |

| Amidament | Uts. | Parcial |
|---|---|---|
| FONAMENTACIÓ | 2 | 2.00 |
| MURS | 1 | 1.00 |
| Total |  | 3 |

## 05 ESTRUCTURES PREFABRICADES (15/07/2014)
Import: 141581.93
ESTRUCTURA

### 05.01 ESTRUCTURA (10/11/2017)
Import: 34872.73
JÀSSERES i PILARS

**E4P156A2b** m Pilar prefab.form.armat secció rectang.massissa 40x40cm.,1mènsula
45.8 m × 58.21 (59.96 amb costos indirectes) = 2746.17
Pilar prefabricat de formigó armat de secció rectangular massissa de 40x40 cm., per anar vist, amb armadura de capacitat portant màxima (axil = 1050 KN - M = 330 KN·m), amb una mènsula a una cara, per a encastar a la base (encastament "tipus calis").
"Pilar prefabricat 40x40 1C F-26" de la casa Pujol o equivalent.

| Codi | Ut | Descripció | Rendiment | Preu | Import |
|---|---|---|---|---|---|
| B4P156A2b | m | Pilar prefab.form.armat secció rectang.massissa 40x40cm.,1mènsula (material) | 1 | 58.21 | 58.21 |
|  |  | Total |  |  | 58.21 |

| Amidament | Uts. | Llarg | Parcial |
|---|---|---|---|
| · 2 pilar prefab. 40x40 1C F-26 | 2 | 11.10 | 22.20 |
| · Pilar prefabricat 40x40 1C F-26 | 2 | 11.80 | 23.60 |
| Total |  |  | 45.8 |

**E4P156A3b** m Pilar prefab.form.armat secció rectang.massissa 40x40cm.,3mènsules
68 m × 63.28 (65.18 amb costos indirectes) = 4432.24
Pilar prefabricat de formigó armat de secció rectangular massissa de 40x40 cm., per anar vist, amb armadura de capacitat portant màxima (axil = 1050 KN - M = 330 KN·m), amb tres mènsules, per a encastar a la base (encastament "tipus calis").
"Pilar prefabricat 40x40 3C F-26" de la casa Pujol o equivalent.

| Codi | Ut | Descripció | Rendiment | Preu | Import |
|---|---|---|---|---|---|
| B4P156A3b | m | Pilar prefab.form.armat secció rectang.massissa 40x40cm.,3mènsules (material) | 1 | 63.28 | 63.28 |
|  |  | Total |  |  | 63.28 |

| Amidament | Uts. | Llarg | Parcial |
|---|---|---|---|
| · Pilar prefabricat 40x40 3C F-26 | 4 | 11.10 | 44.40 |
| · Pilar prefabricat 40x40 3C F-26 | 2 | 11.80 | 23.60 |
| Total |  |  | 68 |

**E4P156A3c** m Pilar prefab.form.armat secció rectang.massissa 40x50cm.,3mènsules
48.2 m × 67.57 (69.6 amb costos indirectes) = 3354.72
Pilar prefabricat de formigó armat de secció rectangular massissa de 40x50 cm., per anar vist, amb armadura de capacitat portant màxima (axil = 1050 KN - M = 330 KN·m), amb tres mènsules, per a encastar a la base (encastament "tipus calis").
"Pilar prefabricat 40x50 3C F-26" de la casa Pujol o equivalent.

| Codi | Ut | Descripció | Rendiment | Preu | Import |
|---|---|---|---|---|---|
| B4P156A3c | m | Pilar prefab.form.armat secció rectang.massissa 40x50cm.,3mènsules (material) | 1 | 67.57 | 67.57 |
|  |  | Total |  |  | 67.57 |

| Amidament | Uts. | Llarg | Parcial |
|---|---|---|---|
| · Pilar prefabricat 40x50 3C F-26 | 4 | 12.05 | 48.20 |
| Total |  |  | 48.2 |

**E4P156A3d** m Pilar prefab.form.armat secció rectang.massissa 40x50cm.,2mènsules
24.1 m × 64.52 (66.46 amb costos indirectes) = 1601.69
Pilar prefabricat de formigó armat de secció rectangular massissa de 40x50 cm., per anar vist, amb armadura de capacitat portant màxima (axil = 1050 KN - M = 330 KN·m), amb dos mènsules, per a encastar a la base (encastament "tipus calis").
"Pilar prefabricat 40x50 2C F-26" de la casa Pujol o equivalent.

| Codi | Ut | Descripció | Rendiment | Preu | Import |
|---|---|---|---|---|---|
| B4P156A3d | m | Pilar prefab.form.armat secció rectang.massissa 40x50cm.,2mènsules (material) | 1 | 64.52 | 64.52 |
|  |  | Total |  |  | 64.52 |

| Amidament | Uts. | Llarg | Parcial |
|---|---|---|---|
| · Pilar prefabricat 40x50 2C F-26 | 2 | 12.05 | 24.10 |
| Total |  |  | 24.1 |

**E4P156A3f** m Pilar prefab.form.armat secció rectang.massissa 40x40cm.,2mènsules
23.6 m × 60.23 (62.04 amb costos indirectes) = 1464.14
Pilar prefabricat de formigó armat de secció rectangular massissa de 40x40 cm., per anar vist, amb armadura de capacitat portant màxima (axil = 1050 KN - M = 330 KN·m), amb dues mènsules, per a encastar a la base (encastament "tipus calis").
"Pilar prefabricat 40x40 2C F-26" de la casa Pujol o equivalent.

| Codi | Ut | Descripció | Rendiment | Preu | Import |
|---|---|---|---|---|---|
| B4P156A3f | m | Pilar prefab.form.armat secció rectang.massissa 40x40cm.,2mènsules (material) | 1 | 60.23 | 60.23 |
|  |  | Total |  |  | 60.23 |

| Amidament | Uts. | Llarg | Parcial |
|---|---|---|---|
| · Pilar prefabricat 40x40 2C F-26 | 2 | 11.80 | 23.60 |
| Total |  |  | 23.6 |

**E4P156A3h** m Pilar prefab.form.armat secció rectang.massissa 40x40cm.
14.5 m × 56.17 (57.86 amb costos indirectes) = 838.97
Pilar prefabricat de formigó armat de secció rectangular massissa de 40x40 cm., per anar vist, amb armadura de capacitat portant màxima (axil = 1050 KN - M = 330 KN·m), per a encastar a la base (encastament "tipus calis").
"Pilar prefabricat 40x40 F-26" de la casa Pujol o equivalent.

| Codi | Ut | Descripció | Rendiment | Preu | Import |
|---|---|---|---|---|---|
| B4P156A3h | m | Pilar prefab.form.armat secció rectang.massissa 40x40cm. (material) | 1 | 56.17 | 56.17 |
|  |  | Total |  |  | 56.17 |

| Amidament | Uts. | Llarg | Parcial |
|---|---|---|---|
| · Pilar prefabricat 40x40 F-26 | 2 | 4.00 | 8.00 |
|  | 1 | 6.50 | 6.50 |
| Total |  |  | 14.5 |

**E4PA4347b** m Jàssera pend.variab.,prefab.form.,"T", MFU=539,28 kN·m. (10/11/2017)
92.8 m × 30.89 (31.82 amb costos indirectes) = 2952.90
Jàssera de pendent variable, prefabricada de formigó pretesat en forma de "T", d'1,18 m. d'alçada en la part més alta, de 27 cm. d'amplada en la part superior i 12 cm. d'amplària per la part inferior, amb un moment flector últim de 539,28 kN·m.
"Jàssera Tauver Q-60 NI RC" de la casa Pujol o equivalent.

| Codi | Ut | Descripció | Rendiment | Preu | Import |
|---|---|---|---|---|---|
| B4PA4347b | m | Jàssera pend.variab.,prefab.form.,"T", MFU=539,28 kN·m. (material; 10/11/2017) | 1 | 30.89 | 30.89 |
|  |  | Total |  |  | 30.89 |

| Amidament | Uts. | Llarg | Parcial |
|---|---|---|---|
| · Estructura naus | 8 | 11.60 | 92.80 |
| Total |  |  | 92.8 |

**E4PA4347c** m Jàssera pend.variab.,prefab.form.,"T", MFU=1014,32 kN·m. (10/11/2017)
46.4 m × 47.51 (48.94 amb costos indirectes) = 2270.82
Jàssera de pendent variable, prefabricada de formigó pretesat en forma de "T", d'1,28 m. d'alçada en la part més alta, de 40 cm. d'amplada en la part superior i 14 cm. d'amplària per la part inferior, amb un moment flector últim de 1014,32 kN·m.
"Jàssera Dover Q-90 NI F" de la casa Pujol o equivalent.

| Codi | Ut | Descripció | Rendiment | Preu | Import |
|---|---|---|---|---|---|
| B4PA4347c | m | Jàssera pend.variab.,prefab.form.,"T", MFU=1014,32 kN·m. (material; 10/11/2017) | 1 | 47.51 | 47.51 |
|  |  | Total |  |  | 47.51 |

| Amidament | Uts. | Llarg | Parcial |
|---|---|---|---|
| · Estructura naus | 4 | 11.60 | 46.40 |
| Total |  |  | 46.4 |

**E4PA4347d** m Jàssera acanal.,prefab.form.,"H"
88.8 m × 34.57 (35.61 amb costos indirectes) = 3162.17
Jàssera acanalada, prefabricada de formigó armat en forma de "H", de 40x40 cm., amb una capacitat d'aigua de 48 dm3/m i un pes de 210 Kg/m. Sense impermeabilitzar.
"Jàssera H 40 A" de la casa Pujol o equivalent.

| Codi | Ut | Descripció | Rendiment | Preu | Import |
|---|---|---|---|---|---|
| B4PA4347d | m | Jàssera acanal.,prefab.form.,"H" (material) | 1 | 34.57 | 34.57 |
|  |  | Total |  |  | 34.57 |

| Amidament | Uts. | Llarg | Parcial |
|---|---|---|---|
| · Jàssera H 40 A | 9 | 6.00 | 54.00 |
|  | 6 | 5.80 | 34.80 |
| Total |  |  | 88.8 |

**E4LF611Cb** m Bigueta form.pretesat h=18cm.,MFU=10,76 KN·m.
401.44 m × 2.61 (2.69 amb costos indirectes) = 1079.87
Bigueta de formigó pretesat de 18 cm. d'alçària, amb armadura activa, per suportar un moment flector últim de 10,76 KN·m i un tallant últim de 9,26 KN.
"Bigueta tipus 1806 S" de la casa Pujol o equivalent.

| Codi | Ut | Descripció | Rendiment | Preu | Import |
|---|---|---|---|---|---|
| B4LF0402 | m | Bigueta form.pretesat h=18cm.,MFU=10,76 KN·m. (material) | 1 | 2.61 | 2.61 |
|  |  | Total |  |  | 2.61 |

| Amidament | Uts. | Llarg | Parcial |
|---|---|---|---|
| · Bigueta tipus 1806 S | 26 | 5.78 | 150.28 |
|  | 42 | 5.98 | 251.16 |
| Total |  |  | 401.44 |

**NB002** u Joc d'entrebigar N/18-22
168 u × 0.913 (0.94 amb costos indirectes) = 157.92
Joc d'entrebigar N/18-22 per ancoratge de biguetes prefabricades.
"Joc d'entrebigar N/18-22" de la casa pujol o equivalent.

| Amidament | Uts. | Parcial |
|---|---|---|
| · Joc d'entrebigar N/18-22 | 168 | 168.00 |
| Total |  | 168 |

**E4P31141b** m Biga prefabricada de formigó armat en forma rectangular amb ales, de mides totals 50x75 cm.
10.8 m × 152.06 (156.62 amb costos indirectes) = 1691.50
Biga prefabricada de formigó armat en forma rectangular amb ales, de mides totals 50x75 cm.
"Biga Thalasa T 50x75 A" de la casa Pujol o equivalent.

| Codi | Ut | Descripció | Rendiment | Preu | Import |
|---|---|---|---|---|---|
| B4P31140b | m | Biga prefabricada de formigó armat en forma rectangular amb ales, de mides totals 50x75 cm. (material) | 1 | 152.06 | 152.06 |
|  |  | Total |  |  | 152.06 |

| Amidament | Uts. | Llarg | Parcial |
|---|---|---|---|
| · Biga Thalasa T 50x75 A | 1 | 5.60 | 5.60 |
|  | 1 | 5.20 | 5.20 |
| Total |  |  | 10.8 |

**E4P31141c** m Biga prefabricada de formigó armat en forma rectangular amb ales, de mides totals 40x75 cm.
21.6 m × 121.28 (124.92 amb costos indirectes) = 2698.27
Biga prefabricada de formigó armat en forma rectangular amb ales, de mides totals 40x75 cm.
"Biga Thalasa L 40x75 A" de la casa Pujol o equivalent.

| Codi | Ut | Descripció | Rendiment | Preu | Import |
|---|---|---|---|---|---|
| B4P31140c | m | Biga prefabricada de formigó armat en forma rectangular amb ales, de mides totals 40x75 cm. (material) | 1 | 121.28 | 121.28 |
|  |  | Total |  |  | 121.28 |

| Amidament | Uts. | Llarg | Parcial |
|---|---|---|---|
| · Biga Thalasa L 40x75 A | 2 | 5.60 | 11.20 |
|  | 2 | 5.20 | 10.40 |
| Total |  |  | 21.6 |

**E4P31141d** m Biga prefabricada de formigó pretensat en forma rectangular amb ales, de mides totals 40x70 cm.
11.15 m × 151.49 (156.03 amb costos indirectes) = 1739.73
Biga prefabricada de formigó pretensat en forma rectangular amb ales, de mides totals 40x70 cm.
"Biga Thalasa L 40x70 P" de la casa Pujol o equivalent.

| Codi | Ut | Descripció | Rendiment | Preu | Import |
|---|---|---|---|---|---|
| B4P31140d | m | Biga prefabricada de formigó pretensat en forma rectangular amb ales, de mides totals 40x70 cm. (material) | 1 | 151.49 | 151.49 |
|  |  | Total |  |  | 151.49 |

| Amidament | Uts. | Llarg | Parcial |
|---|---|---|---|
| · Biga Thalasa L 40x70 P | 1 | 11.15 | 11.15 |
| Total |  |  | 11.15 |

**E4P31141e** m Biga prefabricada de formigó armat en forma rectangular amb ales, de mides totals 40x45 cm.
6 m × 100.37 (103.38 amb costos indirectes) = 620.28
Biga prefabricada de formigó armat en forma rectangular amb ales, de mides totals 40x45 cm.
"Biga Icària L 40x45 A" de la casa Pujol o equivalent.

| Codi | Ut | Descripció | Rendiment | Preu | Import |
|---|---|---|---|---|---|
| B4P31140e | m | Biga prefabricada de formigó armat en forma rectangular amb ales, de mides totals 40x45 cm. (material) | 1 | 100.37 | 100.37 |
|  |  | Total |  |  | 100.37 |

| Amidament | Uts. | Llarg | Parcial |
|---|---|---|---|
| · Biga Icària L 40x45 A | 3 | 2.00 | 6.00 |
| Total |  |  | 6 |

**E4PQU001** m Llosa escala pref.,formigó esglaó 30x18,5cm., a=1,10 m., c=20 cm.,superfície sup.corindó
22.4 m × 176.03 (181.31 amb costos indirectes) = 4061.34
Llosa d'escala prefabricada amb esglaonat de 30x18,5 cm., d'amplada 1,10 m. i cantell de 20 cm., com a màxim, amb la superfície superior acabada amb corindó.
"Llosa escala E20 A110 L56" de la casa Pujol o equivalent.

| Codi | Ut | Descripció | Rendiment | Preu | Import |
|---|---|---|---|---|---|
| B4PQU001 | m | Llosa escala pref.,formigó esglaó 30x18,5cm., a=1,10 m., c=20 cm.,superfície sup.corindó (material) | 1 | 176.03 | 176.03 |
|  |  | Total |  |  | 176.03 |

| Amidament | Uts. | Llarg | Parcial |
|---|---|---|---|
| · Llosa escala E20 A110 L56 | 4 | 5.60 | 22.40 |
| Total |  |  | 22.4 |

### 05.02 TANCAMENT (10/11/2017)
Import: 53403.92

**E63C81B1a** m Placa cant.,g=20cm.,a=40x40cm.,llarg.=12m.(màx.),acab. llis,gris,2 cares (10/11/2017)
45 m × 54.49 (56.12 amb costos indirectes) = 2525.40
Peça especial cantonera prefabricada per tancament de nau industrial. Placa conformada llisa de formigó armat de 20 cm. de gruix, 40x40 cm. d'amplària (en ambdós costats) i 12 m. de llargària (com a màxim), amb acabat llis, color gris a 2 cares.
"Paret cantonada llisa gris 40x40 12" de la casa Pujol o equivalent.

| Codi | Ut | Descripció | Rendiment | Preu | Import |
|---|---|---|---|---|---|
| B63C81B0a | m | Placa cant.,g=20cm.,a=40x40cm.,llarg.=12m.(màx.),acab. llis,gris,2 cares (material; 10/11/2017) | 1 | 54.49 | 54.49 |
|  |  | Total |  |  | 54.49 |

| Amidament | Uts. | Llarg | Parcial |
|---|---|---|---|
| · Catonades naus | 2 | 11.70 | 23.40 |
|  | 2 | 10.80 | 21.60 |
| Total |  |  | 45 |

**E63C81B1bb** m2 Placa g=20cm.,a=2,4m.,llarg=12m.(màx.),massissa (EI 180),acab. llis,gris,2 cares (15/11/2017)
709.8 m2 × 42.65 (43.93 amb costos indirectes) = 31181.51
Peça prefabricada per tancament de nau industrial. Placa conformada massissa (EI 180) llisa de formigó armat de 20 cm. de gruix, 2,4 m. d'amplària i 12 m. de llargària (com a màxim), amb acabat llis, color gris a 2 cares.
"Paret massissa llis gris 20 A-2,4" de la casa Pujol o equivalent.

| Codi | Ut | Descripció | Rendiment | Preu | Import |
|---|---|---|---|---|---|
| B63C81B0bb | m2 | Placa g=20cm.,a=2,4m.,llarg=12m.(màx.),massissa (EI 180),acab. llis,gris,2 cares (material; 15/11/2017) | 1 | 42.65 | 42.65 |
|  |  | Total |  |  | 42.65 |

| Amidament | Uts. | Llarg | Ample | Parcial |
|---|---|---|---|---|
| · Parets naus (mitgeres EI 180) | 13 | 11.90 | 2.40 | 371.28 |
|  | 13 | 10.85 | 2.40 | 338.52 |
| Total |  |  |  | 709.8 |

**E63C81B1b** m2 Placa g=20cm.,a=2,4m.,llarg=12m.(màx.),acab. llis,gris,2 cares (10/11/2017)
255 m2 × 33.95 (34.97 amb costos indirectes) = 8917.35
Peça prefabricada per tancament de nau industrial. Placa conformada llisa de formigó armat de 20 cm. de gruix, 2,4 m. d'amplària i 12 m. de llargària (com a màxim), amb acabat llis, color gris a 2 cares.
"Paret llis gris 20 A-2,4" de la casa Pujol o equivalent.

| Codi | Ut | Descripció | Rendiment | Preu | Import |
|---|---|---|---|---|---|
| B63C81B0b | m2 | Placa g=20cm.,a=2,4m.,llarg=12m.(màx.),acab. llis,gris,2 cares (material; 10/11/2017) | 1 | 33.95 | 33.95 |
|  |  | Total |  |  | 33.95 |

| Amidament | Uts. | Llarg | Ample | Parcial |
|---|---|---|---|---|
| · Façana ppal. | 1 | 10.85 | 2.40 | 26.04 |
| · Façana post. | 4 | 11.90 | 2.40 | 114.24 |
|  | 4 | 11.95 | 2.40 | 114.72 |
| Total |  |  |  | 255 |

**E63C81B1c** m2 Placa g=20cm.,a=2,4m.,llarg=12m.(màx.),acab. llis,gris,2 cares+buits (10/11/2017)
254.04 m2 × 34.45 (35.48 amb costos indirectes) = 9013.34
Peça prefabricada per tancament de nau industrial. Placa conformada llisa de formigó armat de 20 cm. de gruix, 2,4 m. d'amplària i 12 m. de llargària (com a màxim), amb acabat llis, color gris a 2 cares. Amb els buits per a finestres i portes realitzats segons Doc. Gràfica adjunta (alçats).
"Paret llis gris 20 A-2,4 F" de la casa Pujol o equivalent.

| Codi | Ut | Descripció | Rendiment | Preu | Import |
|---|---|---|---|---|---|
| B63C81B0c | m2 | Placa g=20cm.,a=2,4m.,llarg=12m.(màx.),acab. llis,gris,2 cares+buits (material) | 1 | 34.45 | 34.45 |
|  |  | Total |  |  | 34.45 |

| Amidament | Uts. | Llarg | Ample | Parcial |
|---|---|---|---|---|
| · Façana ppal. | 2 | 5.70 | 2.40 | 27.36 |
|  | 2 | 10.85 | 2.40 | 52.08 |
|  | 3 | 11.90 | 2.40 | 85.68 |
|  | 2 | 6.60 | 2.40 | 31.68 |
| · Façana post. | 1 | 11.90 | 2.40 | 28.56 |
|  | 1 | 11.95 | 2.40 | 28.68 |
| Total |  |  |  | 254.04 |

**E441511D** kg Acer S275JR,p/pilar peça simp.,perf.lam.IP,HE,UP,treb.taller+antiox.,col.obra sold.+carg.
1139.56 kg × 1.5 (1.55 amb costos indirectes) = 1766.32
Acer S275JR segons UNE-EN 10025-2, per a pilars formats per peça simple, en perfils laminats en calent sèrie IPN, IPE, HEB, HEA, HEM, UPN i xapa 8/10mm. Tot treballat a taller i amb una capa d'imprimació antioxidant, col·locat a l'obra amb soldadura i cargols.
* Segons Annex en Memòria de projecte.

| Codi | Ut | Descripció | Rendiment | Preu | Import |
|---|---|---|---|---|---|
| A0125000 | h | Oficial 1a soldador (mà d'obra) | 0.012 | 18.79 | 0.23 |
| A0135000 | h | Ajudant soldador (mà d'obra) | 0.012 | 17.31 | 0.21 |
| B44Z5015 | kg | Acer S275JR,peça simp.,perf.lam.IP,HE,UP,treb.taller p/col.carg.+antiox. (material) | 1 | 1.01 | 1.01 |
| C200P000 | h | Equip+elem.aux.p/soldadura elèctrica (maquinària) | 0.012 | 3.12 | 0.04 |
| A%AUX001 | % | Despeses auxiliars mà d'obra | 2.5 % | 0.44 | 0.01 |
|  |  | Total |  |  | 1.5 |

| Amidament | Uts. | Llarg | Ample | Alt | Parcial |
|---|---|---|---|---|---|
| PORTA BASCULANT (UPN-260) |  |  |  |  |  |
| · Pilars Nau A-02 | 1 | 4.80 | 37.90 |  | 181.92 |
|  | 2 | 5.00 | 37.90 |  | 379.00 |
| · Pilars Nau A-03 | 1 | 4.80 | 37.90 |  | 181.92 |
|  | 2 | 5.00 | 37.00 |  | 370.00 |
| · Pletines | 8 | 0.10 | 0.90 |  | 0.72 |
| * Mermes | 1 |  |  | 26.00 | 26.00 |
| Total |  |  |  |  | 1139.56 |

### 05.03 FORJAT (10/11/2017)
Import: 9859.18

**E4LV95HJa** m2 Llosa alveol.form.pretesat,h=30cm,,a=120cm.,mom.flect=332kN·m+conj.elevació (10/11/2017)
262.58 m2 × 35.39 (36.45 amb costos indirectes) = 9571.04
Llosa alveolar de formigó pretesat de 30 cm. d'alçària i 120 cm. d'amplària, de 332 kN·m de moment flector últim.
"Placa formigó 30.7 A-1,20" de la casa Pujol o equivalent.
"Conjunt elevació placa 30" de la casa Pujol o equivalent.

| Codi | Ut | Descripció | Rendiment | Preu | Import |
|---|---|---|---|---|---|
| B4LV09HRa | m2 | Llosa alveol.form.pretesat,h=30cm,,a=120cm.,mom.flect=332kN·m+conj.elevació (material; 10/11/2017) | 1 | 35.39 | 35.39 |
|  |  | Total |  |  | 35.39 |

| Amidament | Uts. | Llarg | Ample | Parcial |
|---|---|---|---|---|
| · Forjat naus | 19 | 11.15 | 1.20 | 254.22 |
|  | 1 | 11.15 | 0.75 | 8.36 |
| Total |  |  |  | 262.58 |

**G4ZA1001** dm3 Recolzament rect.neoprè s/armar,col. Peça de 1000x50x5 mm. (0,25 dm3 = 1 ml en obra)
11.8 dm3 × 6.82 (7.02 amb costos indirectes) = 82.84
Recolzament amb peça rectangular de neoprè sense armar, col·locat. Peça de 1000x50x5 mm. (0,25 dm3 = 1 ml en obra)

| Codi | Ut | Descripció | Rendiment | Preu | Import |
|---|---|---|---|---|---|
| A0140000 | h | Manobre | 0.03 | 16.35 | 0.49 |
| B4PZB000c | dm3 | Neoprè s/armar p/recolz. (material; 15/11/2017) | 1 | 6.32 | 6.32 |
| A%AUX001 | % | Despeses auxiliars mà d'obra | 1.5 % | 0.49 | 0.01 |
|  |  | Total |  |  | 6.82 |

| Amidament | Uts. | Llarg | Parcial |
|---|---|---|---|
| · Forjat naus | 23.2 | 0.25 | 5.80 |
|  | 24 | 0.25 | 6.00 |
| Total |  |  | 11.8 |

**E44Z5A25** kg Acer S275JR,perf.lam.L,LD,T,rodó,quad.,rectang.,treb.taller+antiox.,p/ref.elem.encast.recolz.rig.,col.obra sold.
62.4 kg × 3.19 (3.29 amb costos indirectes) = 205.30
Acer S275JR segons UNE-EN 10025-2, en perfils laminats en calent sèrie L, LD, T, rodó, quadrat, rectangular i planxa, treballat a taller i amb una capa d'imprimació antioxidant, per a reforç d'elements d'encastament, recolzament i rigiditzadors, col·locat a l'obra amb soldadura

| Codi | Ut | Descripció | Rendiment | Preu | Import |
|---|---|---|---|---|---|
| A0125000 | h | Oficial 1a soldador | 0.05 | 18.79 | 0.94 |
| A0135000 | h | Ajudant soldador | 0.05 | 17.31 | 0.87 |
| B44Z5A2A | kg | Acer S275JR,peça simp.,p/ref.elem.encast.recolz.rig.,perf.lam.L,LD,T,rodó,quad.,rectang.,treb.taller p/col.sold.+antiox. (material) | 1 | 1.19 | 1.19 |
| C200P000 | h | Equip+elem.aux.p/soldadura elèctrica | 0.05 | 3.12 | 0.16 |
| A%AUX001 | % | Despeses auxiliars mà d'obra | 1.5 % | 1.81 | 0.03 |
|  |  | Total |  |  | 3.19 |

| Amidament | Uts. | Llarg | Ample | Parcial |
|---|---|---|---|---|
| · Angle plaques forjat central | 10 | 0.40 | 15.60 | 62.40 |
| Total |  |  |  | 62.4 |

### 05.04 MUNTATGE (10/11/2017)
Import: 23232.33

**E4P18AF4b** u Muntatge d'elements prefabricats que formaran dues naus industrials (09/11/2017)
1 u × 20638.8 (21257.96 amb costos indirectes) = 21257.96
Muntatge d'elements prefabricats que formaran dues naus industrials composats per estructura (pilars, jàsseres, encavallades, lloses de forjats i biguetes), tancaments (façanes, mitgeres EI 180 i premarcs metàl·lics) i forjats (lloses alveolars). Inclou el temps invertit pels diferents individus interventors (oficial de 1a. i manobre) i la maquinària (grua autopropulsada 12t, grua autopropulsada de 40t i lloguer de plataforma autopropulsada amb cistella sobre braç articulat per a una alçària de treball de 12 m.).

| Codi | Ut | Descripció | Rendiment | Preu | Import |
|---|---|---|---|---|---|
| A0121000 | h | Oficial 1a (mà d'obra) | 116 | 18.48 | 2143.68 |
| A0140000 | h | Manobre | 116 | 16.35 | 1896.60 |
| C150G800 | h | Grua autopropulsada 12t (maquinària) | 116 | 49.86 | 5783.76 |
| C150GB00 | h | Grua autopropulsada 40t (maquinària) | 116 | 82.38 | 9556.08 |
| C150MC10 | h | Llog.cistella braç art. 12m,s/operari (maquinària) | 117 | 10.24 | 1198.08 |
| A%AUX001 | % | Despeses auxiliars mà d'obra | 1.5 % | 4040.28 | 60.60 |
|  |  | Total |  |  | 20638.8 |

**E7J21171** m Reblert junt cordó poliet.exp.D=20mm,col.pressió
515.5 m × 2.13 (2.19 amb costos indirectes) = 1128.95
Reblert de junt amb cordó cel·lular de polietilè expandit de diàmetre 20 mm, col·locat a pressió a l'interior del junt

| Codi | Ut | Descripció | Rendiment | Preu | Import |
|---|---|---|---|---|---|
| A0127000 | h | Oficial 1a col·locador (mà d'obra) | 0.1 | 18.48 | 1.85 |
| B7J20170 | m | Cordó cel.poliet.exp.D=20mm (material) | 1.05 | 0.24 | 0.25 |
| A%AUX001 | % | Despeses auxiliars mà d'obra | 1.5 % | 1.85 | 0.03 |
|  |  | Total |  |  | 2.13 |

| Amidament | Uts. | Llarg | Parcial |
|---|---|---|---|
| · Plaques de tancament naus | 11 | 12.00 | 132.00 |
|  | 11 | 11.90 | 130.90 |
|  | 6 | 11.40 | 68.40 |
|  | 6 | 11.95 | 71.70 |
|  | 5 | 11.80 | 59.00 |
|  | 5 | 10.70 | 53.50 |
| Total |  |  | 515.5 |

**E7J51191** m Segellat junt obra,10-20mmx5mm,massilla poliuretà monocomp.,pist.man.
515.5 m × 1.59 (1.64 amb costos indirectes) = 845.42
Segellat de junt entre materials d'obra de 10-20 mm d'amplària i 5 mm de fondària, amb massilla de poliuretà monocomponent, aplicada amb pistola manual

| Codi | Ut | Descripció | Rendiment | Preu | Import |
|---|---|---|---|---|---|
| A0127000 | h | Oficial 1a col·locador | 0.05 | 18.48 | 0.92 |
| B7J50090 | dm3 | Massilla segell.,poliuretà monocomp. (material) | 0.058 | 11.43 | 0.66 |
| A%AUX001 | % | Despeses auxiliars mà d'obra | 1.5 % | 0.92 | 0.01 |
|  |  | Total |  |  | 1.59 |

| Amidament | Uts. | Llarg | Parcial |
|---|---|---|---|
| · Plaques de tancament naus | 11 | 12.00 | 132.00 |
|  | 11 | 11.90 | 130.90 |
|  | 6 | 11.40 | 68.40 |
|  | 6 | 11.95 | 71.70 |
|  | 5 | 11.80 | 59.00 |
|  | 5 | 10.70 | 53.50 |
| Total |  |  | 515.5 |

### 05.05 TRANSPORT (10/11/2017)
Import: 20213.77

**E4PA4446b** u Transport d'elements prefabricats que formaran dues naus industrials (10/11/2017)
1 u × 19625.02 (20213.77 amb costos indirectes) = 20213.77
Transport d'elements prefabricats que formaran dues naus industrials composats per estructura, tancaments i forjats. Distància entre 150 i 175 km., amb camió trailer de 24 t de càrrega útil.

| Codi | Ut | Descripció | Rendiment | Preu | Import |
|---|---|---|---|---|---|
| G4LM1430b | t | Transport d'elements prefabricats que formaran dues naus industrials | 806.95 | 24.32 | 19625.02 |
|  |  | Total |  |  | 19625.02 |

## 06 RAM DE PALETERIA (15/07/2014)
Import: 1442.57

**14E239E5** m2 Paret estructural,p/revestir,g=20cm,bloc ciment foradat,R-6,500x200x200mm,col.morter pòrtland+fill.calc. 1:0,5:4,10N/mm2,resist.compress.=3N/mm2formigó p/fàb.blocs mort.cim., 225kg/m3, ciment CEM II/B-L/32,5R,pedra calc.20mm, col.manual.acer b/corrug.obra B500S p/arm.paret bloc mort.m2superf.exec.s/cèrc.llind.
12.6 m2 × 41.13 (42.36 amb costos indirectes) = 533.74
Paret estructural per a revestir, de 20 cm de gruix, de bloc de morter de ciment foradat, R-6, de 500x200x200 mm, categoria I segons norma UNE-EN 771-3, col·locat amb morter de ciment pòrtland amb filler calcari, de dosificació 1:0,5:4 (10 N/mm2) i amb una resistència a compressió de la paret de 3 N/mm2 amb traves i brancals massissats amb formigó per a fàbrica de blocs de morter de ciment, de 225 kg/m3, amb una proporció en volum 1:3:6, amb ciment pòrtland amb filler calcari CEM II/B-L/32,5 R i granulat de pedra calcària de grandària màxima 20 mm, col·locat manualment i armat amb acer en barres corrugades elaborat a l'obra B500S de límit elàstic >= 500 N/mm2 per a l'armadura de parets de blocs de morter de ciment, m2 de superfície realment executada sense incloure cèrcols ni llindes.
Quantía acer = 2,10 Kg/m2.
Quantía de formigó = 0,10 m3/m2

| Codi | Ut | Descripció | Rendiment | Preu | Import |
|---|---|---|---|---|---|
| E4E2961L | m2 | Paret estructural,p/revestir,g=20cm,bloc ciment foradat,R-6,500x200x200mm,col.morter pòrtland+fill.calc. 1:0,5:4,10N/mm2,resist.compress.=3N/mm2 | 1 | 27.33 | 27.33 |
| E4EZ3000 | kg | Acer b/corrug.obra B500S p/arm.paret bloc mort. | 2.1 | 1.01 | 2.12 |
| E4EZQ024 | m3 | Formigó p/fàb.blocs mort.cim., 225kg/m3, ciment CEM II/B-L/32,5R,pedra calc.20mm, col.manual. | 0.1 | 116.82 | 11.68 |
|  |  | Total |  |  | 41.13 |

| Amidament | Uts. | Llarg | Ample | Parcial |
|---|---|---|---|---|
|  | 1 | 11.45 | 1.10 | 12.60 |
| Total |  |  |  | 12.6 |

**E6182J2K** m2 Paret divis. 1cara,gruix=11cm,bloc foradat mort.ciment,400x110x200mm,llisgris+hidrofugants, col.morter 1:2:10
38.2 m2 × 19.57 (20.16 amb costos indirectes) = 770.11
Paret divisòria d'una cara vista d'11 cm de gruix de bloc foradat de morter ciment, de 400x110x200 mm, llis, gris amb components hidrofugants, categoria I segons la norma UNE-EN 771-3 , col·locat amb morter mixt 1:2:10 de ciment pòrtland amb filler calcari

| Codi | Ut | Descripció | Rendiment | Preu | Import |
|---|---|---|---|---|---|
| A0122000 | h | Oficial 1a paleta | 0.4 | 18.48 | 7.39 |
| A0140000 | h | Manobre | 0.2 | 16.35 | 3.27 |
| B0E244B6 | u | Bloc foradat morter ciment,llis 400x110x200mm,+hidrofugants,c.vista,gris (material) | 12.137 | 0.61 | 7.40 |
| D070A4D1 | m3 | Morter mixt ciment pòrtland+fill.calc. CEM II/B-L,calç,sorra ,200kg/m3 ciment,1:2:10,2,5N/mm2,elab.a obra, | 0.008 | 154.67 | 1.24 |
| A%AUX001 | % | Despeses auxiliars mà d'obra | 2.5 % | 10.66 | 0.27 |
|  |  | Total |  |  | 19.57 |

| Amidament | Uts. | Llarg | Alt | Parcial |
|---|---|---|---|---|
| PB |  |  |  |  |
| · Bany | 2 | 2.75 | 2.80 | 15.40 |
|  | 2 | 3.00 | 2.80 | 16.80 |
| · T2 | 2 | 0.75 | 2.40 | 3.60 |
|  | 1 | 1.00 | 2.40 | 2.40 |
| Total |  |  |  | 38.2 |

**1458116G** m3 Cèrcol form.p/revestir,HA-25/B/10/I,col.bomba,armadura AP500S acer b/corrugada 80kg/m3
0.25 m3 × 538.72 (554.88 amb costos indirectes) = 138.72
Cèrcol de formigó armat, per a revestir amb una quantia d'encofrat 6 m2/m3, formigó HA-25/B/10/I abocat amb bomba i armadura AP500 S d'acer en barres corrugades amb una quantia de 80 kg/m3

| Codi | Ut | Descripció | Rendiment | Preu | Import |
|---|---|---|---|---|---|
| E45817C4 | m3 | Formigó p/cèrcol, HA-25/B/10/I,abocat bomba | 1 | 100.08 | 100.08 |
| E4B83000 | kg | Arm.cèrcols AP500S barres corrug. | 80 | 1.19 | 95.20 |
| E4D8D500 | m2 | Muntatge+desmunt.encofrat tauler,p/cèrcol recte | 6 | 57.24 | 343.44 |
|  |  | Total |  |  | 538.72 |

| Amidament | Uts. | Llarg | Ample | Alt | Parcial |
|---|---|---|---|---|---|
| PB |  |  |  |  |  |
| · Bany (coronament paret) | 1 | 11.50 | 0.11 | 0.20 | 0.25 |
| Total |  |  |  |  | 0.25 |

## 07 COBERTA PREFABRICADA (15/07/2014)
Import: 25787.63
COBERTES

**E535C624b** m2 Coberta,panell sandvitx,dues xapes acer perlac.0,4 mm.,aïllam.poliuretà 30mm.+cargols (17/11/2017)
656.96 m2 × 17.65 (18.18 amb costos indirectes) = 11943.53
Subministrament i col·locació de coberta a base de panell sandvitx, composat de dues xapes d'acer prelacat de 0,4 mm. de gruix, amb un aïllament de poliuretà entremig de 30 mm., fixat sobre l'estructura existent amb cargols metàl·lics galvanitzats.

| Codi | Ut | Descripció | Rendiment | Preu | Import |
|---|---|---|---|---|---|
| A012M000 | h | Oficial 1a muntador (mà d'obra) | 0.1 | 19.1 | 1.91 |
| A013M000 | h | Ajudant muntador (mà d'obra) | 0.1 | 17.24 | 1.72 |
| B0A5AA00 | u | Cargol autorosc.,voland. (material) | 8 | 0.15 | 1.20 |
| B0C5C624b | m2 | Coberta,panell sandvitx,dues xapes acer perlac.0,4 mm.,aïllam.poliuretà 30mm. (material; 17/11/2017) | 1 | 12.73 | 12.73 |
| A%AUX001 | % | Despeses auxiliars mà d'obra | 2.5 % | 3.63 | 0.09 |
|  |  | Total |  |  | 17.65 |

| Amidament | Uts. | Llarg | Ample | Parcial |
|---|---|---|---|---|
| · Nau A-02 | 2 | 5.70 | 29.60 | 337.44 |
| · Nau A-03 | 1 | 5.20 | 29.00 | 150.80 |
|  | 1 | 5.70 | 29.60 | 168.72 |
| Total |  |  |  | 656.96 |

**E5615C40b** m2 Lluernari policarbonat cel.,g=8mm (17/11/2017)
25.92 m2 × 34.8 (35.84 amb costos indirectes) = 928.97
Subministrament i col·locació de lluernari de coberta composat per panell de policarbonat cel·lular, perfil grecat, ARCOPLUS 1000 PLANO de 8 mm. Norma Bs1d0 (o equivalent), fixat sobre l'estructura existent amb cargols metàl·lñics galvanitzats.

| Codi | Ut | Descripció | Rendiment | Preu | Import |
|---|---|---|---|---|---|
| A0127000 | h | Oficial 1a col·locador | 0.5 | 18.48 | 9.24 |
| A0137000 | h | Ajudant col·locador (mà d'obra) | 0.25 | 17.24 | 4.31 |
| B0CA5C40b | m2 | Lluernari policarbonat cel.,g=8mm (material; 17/11/2017) | 1 | 20.91 | 20.91 |
| A%AUX001 | % | Despeses auxiliars mà d'obra | 2.5 % | 13.55 | 0.34 |
|  |  | Total |  |  | 34.8 |

| Amidament | Uts. | Llarg | Ample | Parcial |
|---|---|---|---|---|
| · Nau A-02 | 6 | 2.40 | 0.90 | 12.96 |
| · Nau A-03 | 6 | 2.40 | 0.90 | 12.96 |
| Total |  |  |  | 25.92 |

**E54ZS163b** m Remat p/carener plan.acer pl. prelacat g=0,6mm, desenv.625mm.+fixació (17/11/2017)
59.2 m × 13.15 (13.54 amb costos indirectes) = 801.57
Remat carener encunyat a base de xapa d'acer prelacat de 0,6 mm. de gruix i un desenvolupament màxim de 625 mm., inclòs sistema de fixació mecànic.

| Codi | Ut | Descripció | Rendiment | Preu | Import |
|---|---|---|---|---|---|
| A0127000 | h | Oficial 1a col·locador | 0.25 | 18.48 | 4.62 |
| A0137000 | h | Ajudant col·locador | 0.12 | 17.24 | 2.07 |
| B0A5AA00 | u | Cargol autorosc.,voland. | 6 | 0.15 | 0.90 |
| B0CHS163b | m | Remat p/carener plan.acer pl. prelacat g=0,6mm, desenv.625mm. (material; 17/11/2017) | 1 | 5.46 | 5.46 |
| A%AUX001 | % | Despeses auxiliars mà d'obra | 1.5 % | 6.69 | 0.10 |
|  |  | Total |  |  | 13.15 |

| Amidament | Uts. | Llarg | Parcial |
|---|---|---|---|
| · Nau A-02 | 1 | 29.60 | 29.60 |
| · Nau A-03 | 1 | 29.60 | 29.60 |
| Total |  |  | 59.2 |

**E54ZS88Kb** m Canal plan.acer pl. prelacat g=0,8mm, desenv.1.000mm. (17/11/2017)
118.4 m × 49 (50.47 amb costos indirectes) = 5975.65
Subministrament i col·locació de doble canal a base de xapa d'acer galvanitzat i prelacat de 0,8 mm. de gruix i un desenvolupament màxim d'1.000 mm., inclòs tapes, embocadures per a baixants i manta de fibra de vidre de 80 mm. de gruix per a formació de sandvitx in situ (no cònica). Col·locat mitjançant fixacions mecàniques, i segellat.

| Codi | Ut | Descripció | Rendiment | Preu | Import |
|---|---|---|---|---|---|
| A0127000 | h | Oficial 1a col·locador | 0.3 | 18.48 | 5.54 |
| A0137000 | h | Ajudant col·locador | 0.2 | 17.24 | 3.45 |
| B0A5AA00 | u | Cargol autorosc.,voland. | 8 | 0.15 | 1.20 |
| B0CHS88Kb | m | Canal plan.acer pl. prelacat g=0,8mm, desenv.1.000mm. (material; 17/11/2017) | 1 | 38.33 | 38.33 |
| B7J50010 | dm3 | Massilla segell.,silicona neut. monocomp. (material) | 0.025 | 14.13 | 0.35 |
| A%AUX001 | % | Despeses auxiliars mà d'obra | 1.5 % | 8.99 | 0.13 |
|  |  | Total |  |  | 49 |

| Amidament | Uts. | Llarg | Parcial |
|---|---|---|---|
| · Nau A-02 (banda esquerra) | 1 | 29.60 | 29.60 |
| (centre) | 1 | 29.60 | 29.60 |
| · Nau A-03 (banda dreta) | 1 | 29.60 | 29.60 |
| (centre) | 1 | 29.60 | 29.60 |
| Total |  |  | 118.4 |

**E8J9SA4Bb** m Remat plan.acer pl. prelacat g=0,6mm, desenv.750mm.p/coron.+fix.mec. (17/11/2017)
136.8 m × 11.6 (11.95 amb costos indirectes) = 1634.76
Remat de coronació a base de xapa d'acer prelacat de 0,6 mm. de gruix i un desenvolupament màxim de 750 mm., col·locat amb fixacions mecàniques.

| Codi | Ut | Descripció | Rendiment | Preu | Import |
|---|---|---|---|---|---|
| A0127000 | h | Oficial 1a col·locador | 0.2 | 18.48 | 3.70 |
| A0137000 | h | Ajudant col·locador | 0.1 | 17.24 | 1.72 |
| B0A5AA00 | u | Cargol autorosc.,voland. | 6 | 0.15 | 0.90 |
| B0CHSA4Bb | m | Remat plan.acer pl. prelacat g=0,6mm, desenv.750mm.p/coron. (material; 17/11/2017) | 1 | 5.2 | 5.20 |
| A%AUX001 | % | Despeses auxiliars mà d'obra | 1.5 % | 5.42 | 0.08 |
|  |  | Total |  |  | 11.6 |

| Amidament | Uts. | Llarg | Parcial |
|---|---|---|---|
| · Nau A-02 (banda esquerra) | 1 | 29.60 | 29.60 |
| (façana principal i posterior) | 2 | 12.00 | 24.00 |
| · Nau A-03 (banda dreta) | 1 | 29.60 | 29.60 |
| (centre) | 1 | 29.60 | 29.60 |
| (façana principal i posterior) | 2 | 12.00 | 24.00 |
| Total |  |  | 136.8 |

**E8N9SB3Ab** m Remat minvell plan.acer pl. prelacat g=0,6mm, desenv.625mm.+fix.mec. (17/11/2017)
48 m × 11.25 (11.59 amb costos indirectes) = 556.32
Remat de minvell a base de xapa d'acer prelacat de 0,6 mm. de gruix i un desenvolupament màxim de 625 mm., col·locat amb fixacions mecàniques.

| Codi | Ut | Descripció | Rendiment | Preu | Import |
|---|---|---|---|---|---|
| A0127000 | h | Oficial 1a col·locador | 0.2 | 18.48 | 3.70 |
| A0137000 | h | Ajudant col·locador | 0.09 | 17.24 | 1.55 |
| B0A5AA00 | u | Cargol autorosc.,voland. | 6 | 0.15 | 0.90 |
| B0CHSB3Ab | m | Remat minvell plan.acer pl. prelacat g=0,6mm, desenv.625mm. (material; 17/11/2017) | 1 | 5.02 | 5.02 |
| A%AUX001 | % | Despeses auxiliars mà d'obra | 1.5 % | 5.25 | 0.08 |
|  |  | Total |  |  | 11.25 |

| Amidament | Uts. | Llarg | Parcial |
|---|---|---|---|
| · Segons pres. | 1 | 48.00 | 48.00 |
| Total |  |  | 48 |

**E53ZC22B** u Peça sortida fums fibrocim.NT color,D=200mm,fix.mecàniques
4 u × 34.51 (35.55 amb costos indirectes) = 142.20
Peça per a sortida de fums de fibrociment NT de color, de 200 mm de diàmetre, col·locada amb fixacions mecàniques

| Codi | Ut | Descripció | Rendiment | Preu | Import |
|---|---|---|---|---|---|
| A012M000 | h | Oficial 1a muntador | 0.2 | 19.1 | 3.82 |
| A0140000 | h | Manobre | 0.065 | 16.35 | 1.06 |
| B53ZC220 | u | Peça sortida fums fibrocim.NT,color,D=200mm (material) | 1 | 29.51 | 29.51 |
| A%AUX001 | % | Despeses auxiliars mà d'obra | 2.5 % | 4.88 | 0.12 |
|  |  | Total |  |  | 34.51 |

| Amidament | Uts. | Parcial |
|---|---|---|
| · Nau A-02 | 2 | 2.00 |
| · Nau A-03 | 2 | 2.00 |
| Total |  | 4 |

**E8N9SD23b** m2 Revestiment interior a base de xapa d'acer galvanitzat de 0,6 mm. de gruix.,fix.mec. (17/11/2017)
138 m2 × 15.9 (16.38 amb costos indirectes) = 2260.44
Subministrament i col·locació de revestiment interior a base de xapa d'acer galvanitzat de 0,6 mm. de gruix., col·locat amb fixacions mecàniques.

| Codi | Ut | Descripció | Rendiment | Preu | Import |
|---|---|---|---|---|---|
| A0127000 | h | Oficial 1a col·locador | 0.25 | 18.48 | 4.62 |
| A0137000 | h | Ajudant col·locador | 0.125 | 17.24 | 2.16 |
| B0A5AA00 | u | Cargol autorosc.,voland. | 6 | 0.15 | 0.90 |
| B0CHSD23b | m2 | Revestiment interior a base de xapa d'acer galvanitzat de 0,6 mm. de gruix. (material; 17/11/2017) | 1 | 8.12 | 8.12 |
| A%AUX001 | % | Despeses auxiliars mà d'obra | 1.5 % | 6.78 | 0.10 |
|  |  | Total |  |  | 15.9 |

| Amidament | Uts. | Llarg | Parcial |
|---|---|---|---|
| · Segons pres. | 1 | 138.00 | 138.00 |
| Total |  |  | 138 |

**E535C624c** u Plataforma elevadora per accés a la coberta (17/11/2017)
1 u × 774.99 (798.24 amb costos indirectes) = 798.24
Plataforma elevadora telescòpica articulada, autopropulsada amb motor de gasoil de 20 m d'alçària màxima de treball i 9,8 en horitzontal, de 227 kg de càrrega útil, de dimensions 700x245x245 cm en repós i 10886 kg de pes buida, amb cistella de dimensions 150x75 cm

| Codi | Ut | Descripció | Rendiment | Preu | Import |
|---|---|---|---|---|---|
| CL40AAAA | h | Plataform.elevad. telesc.artic.,autopro.motor gasoil,h=20m,ampl.=9,8,carreg.227kg,700x245x245 cm,P=10886kg,ciste.=150x75cm (maquinària) | 19.75 | 39.24 | 774.99 |
|  |  | Total |  |  | 774.99 |

**E54ZS88Kc** m2 Doble xapa plan.acer pl. prelacat g=0,6mm.,+llana,prolong.lluernari+fix.mec.+segell. (17/11/2017)
21.24 m2 × 34.1 (35.12 amb costos indirectes) = 745.95
Doble xapa d'acer prelacat de 0,6 mm. de gruix, perfil igual al del lluernari, amb una manta de fibra de vidre de 8 mm. intermitja, amb la prolongació del lluernari a la canal. Col·locat mitjançant fixacions mecàniques, i segellat.

| Codi | Ut | Descripció | Rendiment | Preu | Import |
|---|---|---|---|---|---|
| A0127000 | h | Oficial 1a col·locador | 0.2 | 18.48 | 3.70 |
| A0137000 | h | Ajudant col·locador | 0.15 | 17.24 | 2.59 |
| B0A5AA00 | u | Cargol autorosc.,voland. | 8 | 0.15 | 1.20 |
| B0CHS88Kc | m2 | Doble xapa plan.acer pl. prelacat g=0,6mm.,+llana,prolong.lluernari (material; 17/11/2017) | 1 | 26.17 | 26.17 |
| B7J50010 | dm3 | Massilla segell.,silicona neut. monocomp. | 0.025 | 14.13 | 0.35 |
| A%AUX001 | % | Despeses auxiliars mà d'obra | 1.5 % | 6.29 | 0.09 |
|  |  | Total |  |  | 34.1 |

| Amidament | Uts. | Llarg | Ample | Parcial |
|---|---|---|---|---|
| · Segons pres. (3/4 del pressupost) | 12 | 1.00 | 1.77 | 21.24 |
| Total |  |  |  | 21.24 |

## 08 REVOCS i GUIX
Import: 363.79

**E81131A1** m2 Arrebossat reglejat,vert.int.,h<3m,morter ciment 1:6,reglejat
25.44 m2 × 13.88 (14.3 amb costos indirectes) = 363.79
Arrebossat reglejat sobre parament vertical interior, a 3,00 m d'alçària, com a màxim, amb morter de ciment 1:6, deixat de regle

| Codi | Ut | Descripció | Rendiment | Preu | Import |
|---|---|---|---|---|---|
| A0122000 | h | Oficial 1a paleta | 0.46 | 18.48 | 8.50 |
| A0140000 | h | Manobre | 0.23 | 16.35 | 3.76 |
| D0701641 | m3 | Morter ciment pòrtland+fill.calc. CEM II/B-L,sorra ,250kg/m3 ciment,1:6,5N/mm2,elab.a obra, | 0.018 | 72.68 | 1.31 |
| A%AUX001 | % | Despeses auxiliars mà d'obra | 2.5 % | 12.26 | 0.31 |
|  |  | Total |  |  | 13.88 |

| Amidament | Uts. | Llarg | Alt | Parcial |
|---|---|---|---|---|
| PB |  |  |  |  |
| · Bany | 2 | 2.55 | 2.40 | 12.24 |
|  | 2 | 2.75 | 2.40 | 13.20 |
| Total |  |  |  | 25.44 |

## 10 PAVIMENTS
Import: 22795.43

**E225AP70** m3 Estesa granulats reciclat mixt,g<=25cm
89.1 m3 × 14.43 (14.86 amb costos indirectes) = 1324.03
Estesa de granulats de material reciclat mixt en tongades de 25 cm, com a màxim

| Codi | Ut | Descripció | Rendiment | Preu | Import |
|---|---|---|---|---|---|
| A0140000 | h | Manobre | 0.01 | 16.35 | 0.16 |
| B033S500 | t | Grava reciclat mixt form./ceràm. 20-40mm (material) | 1.616 | 8.5 | 13.74 |
| C1311440 | h | Pala carregadora s/pneumàtics 15-20t | 0.006 | 88.61 | 0.53 |
| A%AUX001 | % | Despeses auxiliars mà d'obra | 1.5 % | 0.16 | 0.00 |
|  |  | Total |  |  | 14.43 |

| Amidament | Uts. | Llarg | Ample | Parcial |
|---|---|---|---|---|
| · PB (interior - nau) | 1 | 699.00 | 0.10 | 69.90 |
| · PB (exterior - pati) | 1 | 192.00 | 0.10 | 19.20 |
| Total |  |  |  | 89.1 |

**E7A24M0L** m2 Barrera vap./estanq.1vel poliet.,g=250µm,col.n/adh.
699 m2 × 1.36 (1.4 amb costos indirectes) = 978.60
Barrera de vapor/estanquitat amb vel de polietilè de 250 µm i 240 g/m2, col·locada no adherida, Inclòs p.p. d'encavalcament.

| Codi | Ut | Descripció | Rendiment | Preu | Import |
|---|---|---|---|---|---|
| A0127000 | h | Oficial 1a col·locador | 0.03 | 18.48 | 0.55 |
| A0137000 | h | Ajudant col·locador | 0.015 | 17.24 | 0.26 |
| B7711M00 | m2 | Vel poliet.,g=250µm,240g/m2 (material) | 1.1 | 0.49 | 0.54 |
| A%AUX001 | % | Despeses auxiliars mà d'obra | 1.5 % | 0.81 | 0.01 |
|  |  | Total |  |  | 1.36 |

| Amidament | Uts. | Llarg | Parcial |
|---|---|---|---|
| · PB (interior - nau) | 1 | 699.00 | 699.00 |
| Total |  |  | 699 |

**G4B9MA88** m2 Armadura p/sostre elem.resist. AP500SD,malla el.b/corrug.ME 15x15cm,D:6-6mm,6x2,2m B500SD
891 m2 × 3.34 (3.44 amb costos indirectes) = 3065.04
Armadura per a sostres amb elements resistents AP500 SD amb malla electrosoldada de barres corrugades d'acer ME 15x15 cm D:6-6 mm 6x2,2 m B500SD UNE-EN 10080

| Codi | Ut | Descripció | Rendiment | Preu | Import |
|---|---|---|---|---|---|
| A0124000 | h | Oficial 1a ferrallista | 0.019 | 18.48 | 0.35 |
| A0134000 | h | Ajudant ferrallista | 0.019 | 17.24 | 0.33 |
| B0A14200 | kg | Filferro recuit,D=1,3mm | 0.015 | 1.17 | 0.02 |
| B0B34234 | m2 | Malla el.b/corrug.ME 15x15cm,D:6-6mm,6x2,2m B500SD (material) | 1.2 | 2.19 | 2.63 |
| A%AUX001 | % | Despeses auxiliars mà d'obra | 1.5 % | 0.68 | 0.01 |
|  |  | Total |  |  | 3.34 |

| Amidament | Uts. | Llarg | Parcial |
|---|---|---|---|
| · Pati | 1 | 192.00 | 192.00 |
| · PB | 1 | 699.00 | 699.00 |
| Total |  |  | 891 |

**G4B9M688** m2 Armadura p/sostre elem.resist. AP500SD,malla el.b/corrug.ME 20x20cm,D:6-6mm,6x2,2m B500SD
282 m2 × 2.83 (2.91 amb costos indirectes) = 820.62
Armadura per a sostres amb elements resistents AP500 SD amb malla electrosoldada de barres corrugades d'acer ME 20x20 cm D:6-6 mm 6x2,2 m B500SD UNE-EN 10080

| Codi | Ut | Descripció | Rendiment | Preu | Import |
|---|---|---|---|---|---|
| A0124000 | h | Oficial 1a ferrallista | 0.019 | 18.48 | 0.35 |
| A0134000 | h | Ajudant ferrallista | 0.019 | 17.24 | 0.33 |
| B0A14200 | kg | Filferro recuit,D=1,3mm | 0.015 | 1.17 | 0.02 |
| B0B34254 | m2 | Malla el.b/corrug.ME 20x20cm,D:6-6mm,6x2,2m B500SD (material) | 1.2 | 1.77 | 2.12 |
| A%AUX001 | % | Despeses auxiliars mà d'obra | 1.5 % | 0.68 | 0.01 |
|  |  | Total |  |  | 2.83 |

| Amidament | Uts. | Llarg | Parcial |
|---|---|---|---|
| · P1 | 1 | 282.00 | 282.00 |
| Total |  |  | 282 |

**E9G2G362** m2 Paviment form. 15cm gruix,acabat3kg/m2 pols quars color gris,formigó HA-25/B/20/IIa,>=300kg/m3 ciment,col.camió estesa i vibratge mecànic i remol.mec.
891 m2 × 13.82 (14.23 amb costos indirectes) = 12678.93
Paviment de formigó de 15 cm de gruix acabat amb 3 kg/m2 de pols de quars color gris, amb formigó HA-25/B/20/IIa de consistència tova, grandària màxima del granulat 20 mm, amb >= 300 kg/m3 de ciment, apte per a classe d'exposició IIa, col·locat des de camió, estesa i vibratge mecànic i remolinat mecànic

| Codi | Ut | Descripció | Rendiment | Preu | Import |
|---|---|---|---|---|---|
| A0121000 | h | Oficial 1a | 0.028 | 18.48 | 0.52 |
| A0150000 | h | Manobre especialista | 0.036 | 16.84 | 0.61 |
| B065970B | m3 | Formigó HA-25/B/20/IIa,>=300kg/m3 ciment (material) | 0.158 | 67.51 | 10.67 |
| B9GZ1210 | t | Pols quars color gris (material) | 0.003 | 515.62 | 1.55 |
| C2003000 | h | Remolinador mecànic (maquinària) | 0.07 | 4.79 | 0.34 |
| C2005000 | h | Regle vibratori (maquinària) | 0.025 | 4.41 | 0.11 |
| A%AUX001 | % | Despeses auxiliars mà d'obra | 1.5 % | 1.13 | 0.02 |
|  |  | Total |  |  | 13.82 |

| Amidament | Uts. | Llarg | Parcial |
|---|---|---|---|
| · PB (exterior - pati) | 1 | 192.00 | 192.00 |
| · PB (interior - nau) | 1 | 699.00 | 699.00 |
| Total |  |  | 891 |

**G45C1FC4** m3 Formigó p/llosa, HA-30/B/10/IIa+E,abocat bomba,estesa i vibratge+helicòpter (CAPA DE COMPRESIÓ)
15.51 m3 × 111.62 (114.97 amb costos indirectes) = 1783.18
Formigó per a lloses, HA-30/B/10/IIa+E, de consistència tova i grandària màxima del granulat 10 mm, abocat amb bomba. Estesa i vibratge amb regle vibratori, remolinat mecànic (helicòpter).

| Codi | Ut | Descripció | Rendiment | Preu | Import |
|---|---|---|---|---|---|
| A0140000 | h | Manobre | 0.32 | 16.35 | 5.23 |
| B065C76B | m3 | Formigó HA-30/B/10/IIa+E,>=300kg/m3 ciment (material) | 1.02 | 83.61 | 85.28 |
| C1701100 | h | Camió bomba formigonar | 0.13 | 155.18 | 20.17 |
| C2005000 | h | Regle vibratori | 0.13 | 4.41 | 0.57 |
| C2003000 | h | Remolinador mecànic | 0.05 | 4.79 | 0.24 |
| A%AUX001 | % | Despeses auxiliars mà d'obra | 2.5 % | 5.23 | 0.13 |
|  |  | Total |  |  | 111.62 |

| Amidament | Uts. | Llarg | Ample | Alt | Parcial |
|---|---|---|---|---|---|
| · P1 | 1 | 282.00 | 0.05 |  | 14.10 |
| * Mermes | 0.1 |  |  | 14.10 | 1.41 |
| Total |  |  |  |  | 15.51 |

**E9DC1E2B** m2 Paviment int.raj.gres porcell.premsat,esmaltat antillis.,rectang/quadr. preu mitjà,6-15 p/m2,adhes.rajola C2,beurada CG2
6.75 m2 × 37.78 (38.91 amb costos indirectes) = 262.64
Paviment interior, de rajola de gres porcellànic premsat esmaltat antilliscant, grup BIa (UNE-EN 14411), de forma rectangular o quadrada, preu mitjà, de 6 a 15 peces/m2, col·locades amb adhesiu per a rajola ceràmica C2 (UNE-EN 12004) i rejuntat amb beurada CG2 (UNE-EN 13888)

| Codi | Ut | Descripció | Rendiment | Preu | Import |
|---|---|---|---|---|---|
| A0127000 | h | Oficial 1a col·locador | 0.45 | 18.48 | 8.32 |
| A0137000 | h | Ajudant col·locador | 0.2 | 17.24 | 3.45 |
| A0140000 | h | Manobre | 0.03 | 16.35 | 0.49 |
| B05A2203 | kg | Beurada p/ceràmica CG2 (UNE-EN 13888),color (material) | 1.425 | 0.82 | 1.17 |
| B0711020 | kg | Adhesiu cimentós C2 (UNE-EN 12004) (material) | 7.004 | 0.61 | 4.27 |
| B0FHE183 | m2 | Rajola gres porcell.premsat esmaltat antillis.,rectang/quadr. 6-15 peces/m2,preu mitjà (material) | 1.02 | 19.51 | 19.90 |
| A%AUX001 | % | Despeses auxiliars mà d'obra | 1.5 % | 12.26 | 0.18 |
|  |  | Total |  |  | 37.78 |

| Amidament | Uts. | Llarg | Parcial |
|---|---|---|---|
| PB |  |  |  |
| · Bany | 1 | 6.75 | 6.75 |
| Total |  |  | 6.75 |

**E443512Db** kg Acer S275JR,p/biga peça simp.,perf.lam.L,LD,T,rodó,quad.,rectang.,treb.taller+antiox.,col.obra sold.+carg. (16/11/2017)
532.73 kg × 1.53 (1.58 amb costos indirectes) = 841.71
Acer S275JR segons UNE-EN 10025-2, per a bigues formades per peça simple, en perfils laminats en calent sèrie L, LD, T, rodó, quadrat, rectangular i planxa, treballat a taller i amb una capa d'imprimació antioxidant, col·locat a l'obra amb soldadura i cargols

| Codi | Ut | Descripció | Rendiment | Preu | Import |
|---|---|---|---|---|---|
| A0125000 | h | Oficial 1a soldador | 0.014 | 18.79 | 0.26 |
| A0135000 | h | Ajudant soldador | 0.008 | 17.31 | 0.14 |
| B44Z5025 | kg | Acer S275JR,peça simp.,perf.lam.L,LD,T,rodó,quad.,rectang.,treb.taller p/col.carg.+antiox. (material) | 1 | 1.08 | 1.08 |
| C200P000 | h | Equip+elem.aux.p/soldadura elèctrica | 0.014 | 3.12 | 0.04 |
| A%AUX001 | % | Despeses auxiliars mà d'obra | 2.5 % | 0.40 | 0.01 |
|  |  | Total |  |  | 1.53 |

| Amidament | Uts. | Llarg | Ample | Alt | Parcial |
|---|---|---|---|---|---|
| P1 |  |  |  |  |  |
| · Perfil en "L" col·locat en límit de paviment (100x100x10) | 1 | 22.40 | 15.60 |  | 349.44 |
| · Ancoratges | 0.05 |  |  | 349.44 | 17.47 |
| PB |  |  |  |  |  |
| · Porta moll de descàrrega perfil "L" (150x150x14) | 1 | 4.80 | 32.90 |  | 157.92 |
| · Ancoratges | 0.05 |  |  | 157.92 | 7.90 |
| Total |  |  |  |  | 532.73 |

**E9GZA524** m Tall junt pavim.form. ampl.=6-8mm,h>= 4cm
195.25 m × 5.17 (5.33 amb costos indirectes) = 1040.68
Tall amb serra de disc en paviment de formigó per a formació de junt de retracció de 6 a 8 mm d'amplària i fondària >= 4 cm

| Codi | Ut | Descripció | Rendiment | Preu | Import |
|---|---|---|---|---|---|
| A0150000 | h | Manobre especialista | 0.2 | 16.84 | 3.37 |
| C170H000 | h | Màquina tallajunts disc diamant p/paviment (maquinària) | 0.2 | 8.77 | 1.75 |
| A%AUX001 | % | Despeses auxiliars mà d'obra | 1.5 % | 3.37 | 0.05 |
|  |  | Total |  |  | 5.17 |

| Amidament | Uts. | Llarg | Parcial |
|---|---|---|---|
| PAVIMENT DE FORMIGÓ |  |  |  |
| · PB | 3 | 29.60 | 88.80 |
|  | 4 | 23.60 | 94.40 |
| · P1 | 1 | 12.05 | 12.05 |
| Total |  |  | 195.25 |

## 09 GUIX LAMINAT
Import: 125.01

**E8442102** m2 Cel ras regist.PGL amb acabat vinílic,600x600mm g=9,5mm, sistema desmuntable acer galv.vist,perfils principals T invertida base=24mm c/1,2m,+vareta susp. c/1,2m,amb perfils secundaris col. retícula
6.75 m2 × 17.98 (18.52 amb costos indirectes) = 125.01
Cel ras registrable de plaques de guix laminat amb acabat vinílic, 600x 600 mm i 9,5 mm de gruix , sistema desmuntable amb estructura d'acer galvanitzat vist format per perfils principals amb forma de T invertida de 24 mm de base col·locats cada 1,2 m i fixats al sostre mitjançant vareta de suspensió cada 1,2 m, amb perfils secundaris col·locats formant retícula de 600x 600 mm, per a una alçària de cel ras de 4 m com a màxim

| Codi | Ut | Descripció | Rendiment | Preu | Import |
|---|---|---|---|---|---|
| A012M000 | h | Oficial 1a muntador | 0.2 | 19.1 | 3.82 |
| A013M000 | h | Ajudant muntador | 0.2 | 17.24 | 3.45 |
| B8442200 | m2 | Placa gx.l.cel r.reg g=9,5mm acab.vinílic, 600x600 mm+vora recte (A) (material) | 1.03 | 6.59 | 6.79 |
| B84ZE510 | m2 | Estructura acer galv.vista p/cel ras plac.600x600mm,perf.princip.T invertida 24mm c/1,2m vareta susp. +perf.secund.retícula (material) | 1.03 | 3.7 | 3.81 |
| A%AUX001 | % | Despeses auxiliars mà d'obra | 1.5 % | 7.27 | 0.11 |
|  |  | Total |  |  | 17.98 |

| Amidament | Uts. | Llarg | Parcial |
|---|---|---|---|
| PB |  |  |  |
| · Bany | 1 | 6.75 | 6.75 |
| Total |  |  | 6.75 |

## 11 ALICATATS i APLACATS (08/11/2017)
Import: 443.31

**E8251323** m2 Enrajolat vert.int.,h<=3m,raj.esmalt.mat,preu mitjà,6-15p/m2,col.adhesiu p/raj.C1 T,beurada CG1
25.97 m2 × 16.57 (17.07 amb costos indirectes) = 443.31
Enrajolat de parament vertical interior a una alçària <= 3 m amb rajola de ceràmica esmaltada mat, rajola de València (blanca), grup BIII (UNE-EN 14411), preu mitjà, de 6 a 15 peces/m2 col·locades amb adhesiu per a rajola ceràmica C1 T (UNE-EN 12004) i rejuntat amb beurada CG1 (UNE-EN 13888)

| Codi | Ut | Descripció | Rendiment | Preu | Import |
|---|---|---|---|---|---|
| A0127000 | h | Oficial 1a col·locador | 0.3 | 18.48 | 5.54 |
| A0140000 | h | Manobre | 0.1 | 16.35 | 1.64 |
| B05A2103 | kg | Beurada p/ceràmica CG1 (UNE-EN 13888),color (material) | 0.51 | 0.31 | 0.16 |
| B0711012 | kg | Adhesiu cimentós C1 T (UNE-EN 12004) (material) | 4.903 | 0.28 | 1.37 |
| B0FH3183 | m2 | Rajola ceràm.prems. esmalt.matrajola de valència,rectang/quadr. 6-15 peces/m2,preu mitjà (material) | 1.1 | 6.98 | 7.68 |
| A%AUX001 | % | Despeses auxiliars mà d'obra | 2.5 % | 7.18 | 0.18 |
|  |  | Total |  |  | 16.57 |

| Amidament | Uts. | Llarg | Alt | Parcial |
|---|---|---|---|---|
| P1 |  |  |  |  |
| · Bany | 1 | 9.80 | 2.65 | 25.97 |
| Total |  |  |  | 25.97 |

## 12 MANYERIA
Import: 9226.09

**E443512Dc** kg Acer S235JR segons UNE-EN 10025-2, format per peça simple, en perfils laminats en calent sèrie L, LD, T, rodó, quadrat, rectangular i planxa, treballat al taller col·locat a l'obra amb cargols i galvanitzat (16/11/2017)
53.66 kg × 2.2 (2.27 amb costos indirectes) = 121.81

| Codi | Ut | Descripció | Rendiment | Preu | Import |
|---|---|---|---|---|---|
| A0125000 | h | Oficial 1a soldador | 0.014 | 18.79 | 0.26 |
| A0135000 | h | Ajudant soldador | 0.008 | 17.31 | 0.14 |
| B44Z2026 | kg | Acer S235JR,peça simp.,perf.lam.L,LD,T,rodó,quad.,rectang.,treb.taller p/col.carg.+galv. (material) | 1 | 1.75 | 1.75 |
| C200P000 | h | Equip+elem.aux.p/soldadura elèctrica | 0.014 | 3.12 | 0.04 |
| A%AUX001 | % | Despeses auxiliars mà d'obra | 2.5 % | 0.40 | 0.01 |
|  |  | Total |  |  | 2.2 |

| Amidament | Uts. | Llarg | Ample | Parcial |
|---|---|---|---|---|
| PB (Sostre bany) |  |  |  |  |
| · "L" a paret 60x60x4 mm. | 2 | 2.75 | 3.62 | 19.91 |
| · Tub rectangular 80x40x1.5 mm. | 5 | 2.50 | 2.70 | 33.75 |
| Total |  |  |  | 53.66 |

**EARAACR6** u Porta basculant artic.2fulles,4,5mx5m,bastim.metàl.+ac.galv.+prelacat,contrapès,anc.mort.
2 u × 1571.78 (1618.93 amb costos indirectes) = 3237.86
Porta basculant articulada de dues fulles, de 4,5 m d'amplària i 5 m d'alçària de llum de pas, amb bastiment i estructura de perfils d'acer galvanitzat, acabada amb planxa d'acer galvanitzat i prelacat, compensada amb contrapès lateral protegit dins de caixa registrable, amb guies i pany, ancorada amb morter de ciment 1:4

| Codi | Ut | Descripció | Rendiment | Preu | Import |
|---|---|---|---|---|---|
| A0121000 | h | Oficial 1a | 5.5 | 18.48 | 101.64 |
| A0140000 | h | Manobre | 5.5 | 16.35 | 89.93 |
| BARAACR6 | u | Porta basculant artic.2fulles,4,5mx5m,bastim.metàl.+acab.ac.galv.+prelacat,contrapès,+guies/pany (material) | 1 | 1375.08 | 1375.08 |
| D0701821 | m3 | Morter ciment pòrtland+fill.calc. CEM II/B-L,sorra ,380kg/m3 ciment,1:4,10N/mm2,elab.a obra, | 0.004 | 84.19 | 0.34 |
| A%AUX001 | % | Despeses auxiliars mà d'obra | 2.5 % | 191.57 | 4.79 |
|  |  | Total |  |  | 1571.78 |

| Amidament | Uts. | Parcial |
|---|---|---|
| · Nau A-02 | 1 | 1.00 |
| · Nau A-03 | 1 | 1.00 |
| Total |  | 2 |

**EABGA9B2** u Porta acer, 1bat.,95x210cm,L 50+5mm,lamel.horit.fix.pany+clau,p/pintar,col.
4 u × 220.64 (227.26 amb costos indirectes) = 909.04
Porta d'acer en perfils laminats d'una fulla batent, per a un buit d'obra de 95x210 cm, amb bastidor de L de 50+5 mm, lamel·les horitzontals fixes i bastiment, pany de cop i clau, acabat per a pintar, col·locada

| Codi | Ut | Descripció | Rendiment | Preu | Import |
|---|---|---|---|---|---|
| A012F000 | h | Oficial 1a manyà (mà d'obra) | 0.25 | 18.77 | 4.69 |
| BABGA5B2 | u | Porta acer, 1bat.,95x210cm,L 50+5mm,lamel.horit.fix.pany+clau,p/pintar (material) | 1 | 189.17 | 189.17 |
| BAZGC360 | u | Ferramenta p/porta int.1bat.preu mitjà (material) | 1 | 26.66 | 26.66 |
| A%AUX001 | % | Despeses auxiliars mà d'obra | 2.5 % | 4.69 | 0.12 |
|  |  | Total |  |  | 220.64 |

| Amidament | Uts. | Parcial |
|---|---|---|
| · Façana ppal. | 2 | 2.00 |
| · Façana post. | 2 | 2.00 |
| Total |  | 4 |

**EB121AAMb** m Barana acer p/pintar,passamà,munt./150cm,brènd./12cm,h=110cm,fix.mec. (16/11/2017)
27.4 m × 59.01 (60.78 amb costos indirectes) = 1665.37
Barana d'acer per a pintar, amb passamà, travesser inferior, muntants cada 150 cm i brèndoles cada 12 cm, de 110 cm d'alçària, fixada mecànicament a l'obra amb tac d'acer, volandera i femella. Segons Doc. Gràfica adjunta (Plànols).

| Codi | Ut | Descripció | Rendiment | Preu | Import |
|---|---|---|---|---|---|
| A012F000 | h | Oficial 1a manyà | 0.4 | 18.77 | 7.51 |
| A013F000 | h | Ajudant manyà (mà d'obra) | 0.2 | 17.31 | 3.46 |
| B0A62F90 | u | Tac acer D=10mm,carg./voland./fem. (material) | 2 | 0.96 | 1.92 |
| BB121AA0b | m | Barana acer p/pintar,passamà,trav.inf.,munt./150cm,brènd./12cm,h=110cm (material; 16/11/2017) | 1 | 45.85 | 45.85 |
| A%AUX001 | % | Despeses auxiliars mà d'obra | 2.5 % | 10.97 | 0.27 |
|  |  | Total |  |  | 59.01 |

| Amidament | Uts. | Llarg | Parcial |
|---|---|---|---|
| ESCALA (NAU A-02) |  |  |  |
| · Replà | 2 | 1.10 | 2.20 |
|  | 1 | 2.40 | 2.40 |
| ESCALA (NAU A-03) |  |  |  |
| · Replà | 2 | 1.10 | 2.20 |
|  | 1 | 2.40 | 2.40 |
| ALTELL P1 |  |  |  |
| · Pla | 1 | 18.20 | 18.20 |
| Total |  |  | 27.4 |

**EB121AAMc** m Barana acer p/pintar,passamà,munt./150cm,brènd./12cm,h=110cm,fix.mec. (16/11/2017)
43.2 m × 68.19 (70.24 amb costos indirectes) = 3034.37
Barana d'acer per a pintar, amb passamà, travesser inferior, muntants cada 150 cm i brèndoles cada 12 cm, de 110 cm d'alçària, fixada mecànicament a l'obra amb tac d'acer, volandera i femella. Segons Doc. Gràfica adjunta (Plànols).

| Codi | Ut | Descripció | Rendiment | Preu | Import |
|---|---|---|---|---|---|
| A012F000 | h | Oficial 1a manyà | 0.6 | 18.77 | 11.26 |
| A013F000 | h | Ajudant manyà | 0.5 | 17.31 | 8.66 |
| B0A62F90 | u | Tac acer D=10mm,carg./voland./fem. | 2 | 0.96 | 1.92 |
| BB121AA0c | m | Barana acer p/pintar,passamà,trav.inf.,munt./150cm,brènd./12cm,h=110cm (material; 16/11/2017) | 1 | 45.85 | 45.85 |
| A%AUX001 | % | Despeses auxiliars mà d'obra | 2.5 % | 19.92 | 0.50 |
|  |  | Total |  |  | 68.19 |

| Amidament | Uts. | Llarg | Parcial |
|---|---|---|---|
| ESCALA (NAU A-02) |  |  |  |
| · Inclinat | 2 | 5.40 | 10.80 |
| · Inclinat | 2 | 5.40 | 10.80 |
| ESCALA (NAU A-03) |  |  |  |
| · Inclinat | 2 | 5.40 | 10.80 |
| · Inclinat | 2 | 5.40 | 10.80 |
| Total |  |  | 43.2 |

**EE4Z0J54** u Barret xemeneia planxa ac.galv.d=175mm,col.fix.mec.
4 u × 18.45 (19 amb costos indirectes) = 76.00
Barret de xemeneia de planxa d'acer galvanitzat, de diàmetre 175 mm, col·locat amb fixacions mecàniques

| Codi | Ut | Descripció | Rendiment | Preu | Import |
|---|---|---|---|---|---|
| A012G000 | h | Oficial 1a calefactor (mà d'obra) | 0.25 | 19.1 | 4.78 |
| A013G000 | h | Ajudant calefactor (mà d'obra) | 0.25 | 17.21 | 4.30 |
| BE4DJ500 | u | Barret xemeneia planxa ac.galv.,d=175mm (material) | 1 | 9.14 | 9.14 |
| A%AUX001 | % | Despeses auxiliars mà d'obra | 2.5 % | 9.08 | 0.23 |
|  |  | Total |  |  | 18.45 |

| Amidament | Uts. | Parcial |
|---|---|---|
| VENTILACIÓ FORÇADA |  |  |
| · Aspirafums nau | 4 | 4.00 |
| Total |  | 4 |

**EE4Z0J24** u Barret xemeneia planxa ac.galv.d=125mm,col.fix.mec.
1 u × 16.78 (17.28 amb costos indirectes) = 17.28
Barret de xemeneia de planxa d'acer galvanitzat, de diàmetre 125 mm, col·locat amb fixacions mecàniques

| Codi | Ut | Descripció | Rendiment | Preu | Import |
|---|---|---|---|---|---|
| A012G000 | h | Oficial 1a calefactor | 0.25 | 19.1 | 4.78 |
| A013G000 | h | Ajudant calefactor | 0.25 | 17.21 | 4.30 |
| BE4DJ200 | u | Barret xemeneia planxa ac.galv.,d=125mm (material) | 1 | 7.47 | 7.47 |
| A%AUX001 | % | Despeses auxiliars mà d'obra | 2.5 % | 9.08 | 0.23 |
|  |  | Total |  |  | 16.78 |

| Amidament | Uts. | Parcial |
|---|---|---|
| VENTILACIÓ FORÇADA |  |  |
| · Bany | 1 | 1.00 |
| Total |  | 1 |

**EABG9A62** u Porta acer galv., 1bat.,90x215cm,reixeta vent.,pany+clau,col.
1 u × 159.57 (164.36 amb costos indirectes) = 164.36
Porta de planxa d'acer galvanitzat una fulla batent, per a un buit d'obra de 215x90 cm, amb reixeta de ventilació, pany i clau, col·locada.

| Codi | Ut | Descripció | Rendiment | Preu | Import |
|---|---|---|---|---|---|
| A012F000 | h | Oficial 1a manyà | 0.25 | 18.77 | 4.69 |
| BADG1132 | u | Porta planxa ac.galv. 1bat.,215x90cm,reix.vent.+pany+clau (material) | 1 | 128.1 | 128.10 |
| BAZGC360 | u | Ferramenta p/porta int.1bat.preu mitjà | 1 | 26.66 | 26.66 |
| A%AUX001 | % | Despeses auxiliars mà d'obra | 2.5 % | 4.69 | 0.12 |
|  |  | Total |  |  | 159.57 |

| Amidament | Uts. | Parcial |
|---|---|---|
| · Armari T2 | 1 | 1.00 |
| Total |  | 1 |

## 14 FUSTERIA D'OBRA
Import: 294.31

**EANA6186** u Bast.paredó porta f.,p/llum bast.=80cmx210cm
1 u × 23.01 (23.7 amb costos indirectes) = 23.70
Bastiment de base de paredó per a porta de fusta per a una llum de bastiment de 80 cm d'amplària i 210 cm d'alçària

| Codi | Ut | Descripció | Rendiment | Preu | Import |
|---|---|---|---|---|---|
| BANA6186 | u | Bast.paredó porta f. p/llum bast.=80cmx210cm (material) | 1 | 23.01 | 23.01 |
|  |  | Total |  |  | 23.01 |

| Amidament | Uts. | Parcial |
|---|---|---|
| PB |  |  |
| · Bany 1 | 1 | 1.00 |
| Total |  | 1 |

**EAQDC286** u Fulla batent p/porta int.g=35mm,ampl.=80cm,alç=210cm ,p/pintar,c.llises+int.fusta,col.
1 u × 103.12 (106.21 amb costos indirectes) = 106.21
Fulla batent per a porta interior, de 35 mm de gruix, 80 cm d'amplària i 210 cm alçària , per a pintar, de cares llises i estructura interior de fusta, col·locada

| Codi | Ut | Descripció | Rendiment | Preu | Import |
|---|---|---|---|---|---|
| A012A000 | h | Oficial 1a fuster (mà d'obra) | 0.855 | 18.81 | 16.08 |
| A013A000 | h | Ajudant fuster (mà d'obra) | 0.038 | 17.37 | 0.66 |
| BAQDC286 | u | Fulla bat.porta int.fusta 35mm,c.llises+int.fusta,80cmx210cm (material) | 1 | 59.3 | 59.30 |
| BAZGC360 | u | Ferramenta p/porta int.1bat.preu mitjà | 1 | 26.66 | 26.66 |
| A%AUX001 | % | Despeses auxiliars mà d'obra | 2.5 % | 16.74 | 0.42 |
|  |  | Total |  |  | 103.12 |

| Amidament | Uts. | Parcial |
|---|---|---|
| PB |  |  |
| · Bany 1 | 1 | 1.00 |
| Total |  | 1 |

**E83L1BK6b** m2 Subministramnt i col·locació de "m2" de tauler de fibres de fusta i resines sintètiques fabricat per procés sec MDF, de 16 mm de gruix (16/11/2017)
8 m2 × 19.95 (20.55 amb costos indirectes) = 164.40
Subministramnt i col·locació de "m2" de tauler de fibres de fusta i resines sintètiques fabricat per procés sec MDF, de 16 mm de gruix i > 650 kg/m3 de densitat, per a ambient sec segons UNE-EN 622-5, reacció al foc D-s2, d0, acabat no revestit, tallat a mida. Col·locat en posició horitzontal sobre entramat metàl·lic (ja existent).

| Codi | Ut | Descripció | Rendiment | Preu | Import |
|---|---|---|---|---|---|
| A0127000 | h | Oficial 1a col·locador | 0.2 | 18.48 | 3.70 |
| A0137000 | h | Ajudant col·locador | 0.2 | 17.24 | 3.45 |
| B0A61600 | u | Tac niló D=6-8mm,+vis (material) | 10 | 0.15 | 1.50 |
| B0CU2AA5b | m2 | Tauler fibres fust.proc.sec MDF,g=16mm,d>650kg/m3,p/amb.sec,rf=D-s2, d0,no revestit,tallat mida (material; 16/11/2017) | 1 | 11.19 | 11.19 |
| A%AUX001 | % | Despeses auxiliars mà d'obra | 1.5 % | 7.15 | 0.11 |
|  |  | Total |  |  | 19.95 |

| Amidament | Uts. | Llarg | Parcial |
|---|---|---|---|
| PB |  |  |  |
| · | 1 | 8.00 | 8.00 |
| Total |  |  | 8 |

## 15 FUSTERIA D'ALUMINI
Import: 2378.1

**EAF12874** u Finestra alumini lacat blanc,2bat.,120x120cm,preu mitjà,classif. 3 8A C4,s/persiana
8 u × 229.71 (236.6 amb costos indirectes) = 1892.80
Finestra d'alumini lacat blanc, col·locada sobre bastiment de base, amb dues fulles batents, per a un buit d'obra aproximat de 120x120 cm, elaborada amb perfils de preu mitjà, classificació mínima 3 de permeabilitat a l'aire segons UNE-EN 12207, classificació mínima 8A d'estanquitat a l'aigua segons UNE-EN 12208 i classificació mínima C4 de resistència al vent segons UNE-EN 12210, sense persiana

| Codi | Ut | Descripció | Rendiment | Preu | Import |
|---|---|---|---|---|---|
| A012M000 | h | Oficial 1a muntador | 0.6 | 19.1 | 11.46 |
| A013M000 | h | Ajudant muntador | 0.15 | 17.24 | 2.59 |
| B7J50010 | dm3 | Massilla segell.,silicona neut. monocomp. | 0.1 | 14.13 | 1.41 |
| B7J50090 | dm3 | Massilla segell.,poliuretà monocomp. | 0.29 | 11.43 | 3.31 |
| BAF12474 | m2 | Finestra alumini lacat blanc,2bat., 1,05-1,49m2,perf.preu mitjà,classif. 3 8A C4,s/persiana (material) | 1.44 | 146.24 | 210.59 |
| A%AUX001 | % | Despeses auxiliars mà d'obra | 2.5 % | 14.05 | 0.35 |
|  |  | Total |  |  | 229.71 |

| Amidament | Uts. | Parcial |
|---|---|---|
| EXTERIORS |  |  |
| · Façana principal | 8 | 8.00 |
| Total |  | 8 |

**EC171343** m2 Vidre aïlla., incolora 4/12/6 incolora, col.llistó vidre
8 m2 × 42.86 (44.15 amb costos indirectes) = 353.20
Vidre aïllant de lluna incolora de 4 mm de gruix, cambra d'aire de 12 mm i lluna de 6 mm de gruix incolora, col·locat amb llistó de vidre sobre fusta, acer o alumini

| Codi | Ut | Descripció | Rendiment | Preu | Import |
|---|---|---|---|---|---|
| A012E000 | h | Oficial 1a vidrier (mà d'obra) | 0.6 | 22.72 | 13.63 |
| BC171B40 | m2 | Vidre aïlla., incolora 4/12/6 incolora (material) | 1 | 28.89 | 28.89 |
| A%AUX001 | % | Despeses auxiliars mà d'obra | 2.5 % | 13.63 | 0.34 |
|  |  | Total |  |  | 42.86 |

| Amidament | Uts. | Llarg | Parcial |
|---|---|---|---|
| EXTERIORS |  |  |  |
| · Façana principal | 16 | 0.50 | 8.00 |
| Total |  |  | 8 |

**E8KA7H27** m Escopidor alum.lacat,g=2,5mm,desenv.=160mm,2plecs,col.+adh.fix.mec.
9.6 m × 13.36 (13.76 amb costos indirectes) = 132.10
Escopidor de planxa preformada d'alumini lacat de 2,5 mm de gruix, de 160 mm de desenvolupament, amb 2 plecs, col·locat amb adhesiu i fixacions mecàniques

| Codi | Ut | Descripció | Rendiment | Preu | Import |
|---|---|---|---|---|---|
| A012M000 | h | Oficial 1a muntador | 0.167 | 19.1 | 3.19 |
| A013M000 | h | Ajudant muntador | 0.083 | 17.24 | 1.43 |
| B0A4A400 | cu | Visos,galvanitzats (material) | 0.04 | 2.11 | 0.08 |
| B7J50090 | dm3 | Massilla segell.,poliuretà monocomp. | 0.133 | 11.43 | 1.52 |
| B8KA7H28 | m | Escopidor alum.lacat,g=2,5mm,desenv.=160mm,2plecs (material) | 1 | 7.07 | 7.07 |
| A%AUX001 | % | Despeses auxiliars mà d'obra | 1.5 % | 4.62 | 0.07 |
|  |  | Total |  |  | 13.36 |

| Amidament | Uts. | Llarg | Parcial |
|---|---|---|---|
| EXTERIORS (Façana ppal.) |  |  |  |
| · Trencaaigües | 8 | 1.20 | 9.60 |
| Total |  |  | 9.6 |

## 16 PINTURES (08/11/2017)
Import: 1606.58

**E89A2BA0** m2 Pintat porta fusta,esmalt sint.,1segelladora+2acab.
3.87 m2 × 12.31 (12.68 amb costos indirectes) = 49.07
Pintat de portes cegues de fusta, a l'esmalt sintètic, amb una capa segelladora i dues d'acabat

| Codi | Ut | Descripció | Rendiment | Preu | Import |
|---|---|---|---|---|---|
| A012D000 | h | Oficial 1a pintor (mà d'obra) | 0.39 | 18.48 | 7.21 |
| A013D000 | h | Ajudant pintor (mà d'obra) | 0.04 | 17.24 | 0.69 |
| B89ZB000 | kg | Esmalt sintètic (material) | 0.347 | 10.5 | 3.64 |
| B8ZA1000 | kg | Segelladora (material) | 0.153 | 4.25 | 0.65 |
| A%AUX001 | % | Despeses auxiliars mà d'obra | 1.5 % | 7.90 | 0.12 |
|  |  | Total |  |  | 12.31 |

| Amidament | Uts. | Llarg | Alt | Parcial |
|---|---|---|---|---|
| PB |  |  |  |  |
| · Porta Bany | 2 | 0.90 | 2.15 | 3.87 |
| Total |  |  |  | 3.87 |

**E89BABJ0** m2 Pintat barana/reixa acer barrots sep.12cm,esmalt sint.,2imprimació antioxidant+2acab.
79.48 m2 × 15.64 (16.11 amb costos indirectes) = 1280.42
Pintat de barana i reixa d'acer de barrots separats 12 cm, amb esmalt sintètic, amb dues capes d'imprimació antioxidant i 2 d'acabat.
* Segons criteri d'amidament definit en Plec de Condicions

| Codi | Ut | Descripció | Rendiment | Preu | Import |
|---|---|---|---|---|---|
| A012D000 | h | Oficial 1a pintor | 0.52 | 18.48 | 9.61 |
| A013D000 | h | Ajudant pintor | 0.05 | 17.24 | 0.86 |
| B89ZB000 | kg | Esmalt sint. | 0.255 | 10.5 | 2.68 |
| B8ZAA000 | kg | Imprimació antioxidant (material) | 0.204 | 11.41 | 2.33 |
| A%AUX001 | % | Despeses auxiliars mà d'obra | 1.5 % | 10.47 | 0.16 |
|  |  | Total |  |  | 15.64 |

| Amidament | Uts. | Llarg | Ample | Parcial |
|---|---|---|---|---|
| ESCALA (NAU A-02) |  |  |  |  |
| · Inclinat | 2 | 5.40 | 1.10 | 11.88 |
| · Replà | 2 | 1.10 | 1.10 | 2.42 |
|  | 1 | 2.40 | 1.10 | 2.64 |
| · Inclinat | 2 | 5.40 | 1.10 | 11.88 |
| ESCALA (NAU A-03) |  |  |  |  |
| · Inclinat | 2 | 5.40 | 1.10 | 11.88 |
| · Replà | 2 | 1.10 | 1.10 | 2.42 |
|  | 1 | 2.40 | 1.10 | 2.64 |
| · Inclinat | 2 | 5.40 | 1.10 | 11.88 |
| ALTELL P1 |  |  |  |  |
| · Pla (inclou el pintat del perfil del paviment) | 1 | 18.20 | 1.20 | 21.84 |
| Total |  |  |  | 79.48 |

**E89ABBJ0** m2 Pintat porta acer,esmalt sint.,+2 antioxidant +2acabat
17.2 m2 × 15.64 (16.11 amb costos indirectes) = 277.09
Pintat de portes cegues d'acer, amb esmalt sintètic, amb dues capes d'imprimació antioxidant i dues d'acabat

| Codi | Ut | Descripció | Rendiment | Preu | Import |
|---|---|---|---|---|---|
| A012D000 | h | Oficial 1a pintor | 0.52 | 18.48 | 9.61 |
| A013D000 | h | Ajudant pintor | 0.05 | 17.24 | 0.86 |
| B89ZB000 | kg | Esmalt sint. | 0.255 | 10.5 | 2.68 |
| B8ZAA000 | kg | Imprimació antioxidant | 0.204 | 11.41 | 2.33 |
| A%AUX001 | % | Despeses auxiliars mà d'obra | 1.5 % | 10.47 | 0.16 |
|  |  | Total |  |  | 15.64 |

| Amidament | Uts. | Llarg | Ample | Alt | Parcial |
|---|---|---|---|---|---|
| · Façana ppal. | 2 | 1.00 | 2.15 | 2.00 | 8.60 |
| · Façana post. | 2 | 1.00 | 2.15 | 2.00 | 8.60 |
| Total |  |  |  |  | 17.2 |

## 18 INSTAL·LACIÓ DE SANEJAMENT i VENTILACIÓ
Import: 12425.96

**ED111B31** m Desg.ap.sanitari tub PVC-U,paret massissa,àrea aplicació B,DN=50mm (RENTAMANS)
1.2 m × 12.79 (13.17 amb costos indirectes) = 15.80
Desguàs d'aparell sanitari amb tub de PVC-U de paret massissa, àrea d'aplicació B segons norma UNE-EN 1329-1, de DN 50 mm, fins a baixant, caixa o clavegueró

| Codi | Ut | Descripció | Rendiment | Preu | Import |
|---|---|---|---|---|---|
| A012J000 | h | Oficial 1a lampista (mà d'obra) | 0.36 | 19.1 | 6.88 |
| A013J000 | h | Ajudant lampista (mà d'obra) | 0.18 | 17.21 | 3.10 |
| BD13139B | m | Tub PVC-U paret massissa,àrea aplicació B,DN=50mm,llarg.=5m,p/encolar (material) | 1.25 | 1.19 | 1.49 |
| BDW3B300 | u | Accessori genèric p/tub PVC,D=50mm (material) | 1 | 1.15 | 1.15 |
| BDY3B300 | u | Element munt. p/tub PVC,D=50mm (material) | 1 | 0.02 | 0.02 |
| A%AUX001 | % | Despeses auxiliars mà d'obra | 1.5 % | 9.98 | 0.15 |
|  |  | Total |  |  | 12.79 |

| Amidament | Uts. | Llarg | Parcial |
|---|---|---|---|
| PB |  |  |  |
| · Rentamans (Bany) | 1 | 1.20 | 1.20 |
| Total |  |  | 1.2 |

**ED111B61** m Desg.ap.sanitari tub PVC-U,paret massissa,àrea aplicació B,DN=90mm (ABOCADOR)
1.2 m × 15.7 (16.17 amb costos indirectes) = 19.40
Desguàs d'aparell sanitari amb tub de PVC-U de paret massissa, àrea d'aplicació B segons norma UNE-EN 1329-1, de DN 90 mm, fins a baixant, caixa o clavegueró

| Codi | Ut | Descripció | Rendiment | Preu | Import |
|---|---|---|---|---|---|
| A012J000 | h | Oficial 1a lampista | 0.36 | 19.1 | 6.88 |
| A013J000 | h | Ajudant lampista | 0.18 | 17.21 | 3.10 |
| BD13169B | m | Tub PVC-U paret massissa,àrea aplicació B,DN=90mm,llarg.=5m,p/encolar (material) | 1.25 | 2.22 | 2.78 |
| BDW3B600 | u | Accessori genèric p/tub PVC,D=90mm (material) | 1 | 2.75 | 2.75 |
| BDY3B600 | u | Element munt. p/tub PVC,D=90mm (material) | 1 | 0.04 | 0.04 |
| A%AUX001 | % | Despeses auxiliars mà d'obra | 1.5 % | 9.98 | 0.15 |
|  |  | Total |  |  | 15.7 |

| Amidament | Uts. | Llarg | Parcial |
|---|---|---|---|
| PB |  |  |  |
| · Abocador (PB) | 1 | 1.20 | 1.20 |
| Total |  |  | 1.2 |

**ED111B51** m Desg.ap.sanitari tub PVC-U,paret massissa,àrea aplicació B,DN=75mm (DUTXA, TERMO)
1.7 m × 14.38 (14.81 amb costos indirectes) = 25.18
Desguàs d'aparell sanitari amb tub de PVC-U de paret massissa, àrea d'aplicació B segons norma UNE-EN 1329-1, de DN 75 mm, fins a baixant, caixa o clavegueró

| Codi | Ut | Descripció | Rendiment | Preu | Import |
|---|---|---|---|---|---|
| A012J000 | h | Oficial 1a lampista | 0.36 | 19.1 | 6.88 |
| A013J000 | h | Ajudant lampista | 0.18 | 17.21 | 3.10 |
| BD13159B | m | Tub PVC-U paret massissa,àrea aplicació B,DN=75mm,llarg.=5m,p/encolar (material) | 1.25 | 1.83 | 2.29 |
| BDW3B500 | u | Accessori genèric p/tub PVC,D=75mm (material) | 1 | 1.93 | 1.93 |
| BDY3B500 | u | Element munt. p/tub PVC,D=75mm (material) | 1 | 0.03 | 0.03 |
| A%AUX001 | % | Despeses auxiliars mà d'obra | 1.5 % | 9.98 | 0.15 |
|  |  | Total |  |  | 14.38 |

| Amidament | Uts. | Llarg | Parcial |
|---|---|---|---|
| PB |  |  |  |
| · Termo (Bany) | 1 | 1.20 | 1.20 |
| · Dutxes (Bany) | 1 | 0.50 | 0.50 |
| Total |  |  | 1.7 |

**ED111B71** m Desg.ap.sanitari tub PVC-U,paret massissa,àrea aplicació B,DN=110mm (WCs)
0.5 m × 19.24 (19.82 amb costos indirectes) = 9.91
Desguàs d'aparell sanitari amb tub de PVC-U de paret massissa, àrea d'aplicació B segons norma UNE-EN 1329-1, de DN 110 mm, fins a baixant, caixa o clavegueró

| Codi | Ut | Descripció | Rendiment | Preu | Import |
|---|---|---|---|---|---|
| A012J000 | h | Oficial 1a lampista | 0.36 | 19.1 | 6.88 |
| A013J000 | h | Ajudant lampista | 0.18 | 17.21 | 3.10 |
| BD13179B | m | Tub PVC-U paret massissa,àrea aplicació B,DN=110mm,llarg.=5m,p/encolar (material) | 1.25 | 2.93 | 3.66 |
| BDW3B700 | u | Accessori genèric p/tub PVC,D=110mm (material) | 1 | 5.37 | 5.37 |
| BDY3B700 | u | Element munt. p/tub PVC,D=110mm (material) | 1 | 0.08 | 0.08 |
| A%AUX001 | % | Despeses auxiliars mà d'obra | 1.5 % | 9.98 | 0.15 |
|  |  | Total |  |  | 19.24 |

| Amidament | Uts. | Llarg | Parcial |
|---|---|---|---|
| PB |  |  |  |
| · WC (Bany) | 1 | 0.50 | 0.50 |
| Total |  |  | 0.5 |

**ED15B871** m Baixant PVC-U paret massissa,B,DN=125mm,fix.mec.brides
2 m × 19.02 (19.59 amb costos indirectes) = 39.18
Baixant de tub de PVC-U de paret massissa, àrea d'aplicació B segons norma UNE-EN 1329-1, de DN 125 mm, incloses les peces especials i fixat mecànicament amb brides

| Codi | Ut | Descripció | Rendiment | Preu | Import |
|---|---|---|---|---|---|
| A0127000 | h | Oficial 1a col·locador | 0.38 | 18.48 | 7.02 |
| A0137000 | h | Ajudant col·locador | 0.19 | 17.24 | 3.28 |
| BD13187B | m | Tub PVC-U paret massissa,àrea aplicació B,DN=125mm,llarg.=3m,p/encolar (material) | 1.4 | 3.18 | 4.45 |
| BD1Z2300 | u | Brida p/tub PVC,D=125-160mm (material) | 0.67 | 2.28 | 1.53 |
| BDW3B800 | u | Accessori genèric p/tub PVC,D=125mm (material) | 0.33 | 7.51 | 2.48 |
| BDY3B800 | u | Element munt. p/tub PVC,D=125mm (material) | 1 | 0.11 | 0.11 |
| A%AUX001 | % | Despeses auxiliars mà d'obra | 1.5 % | 10.30 | 0.15 |
|  |  | Total |  |  | 19.02 |

| Amidament | Uts. | Llarg | Parcial |
|---|---|---|---|
| AIGÜES PLUVIALS |  |  |  |
| · Coberta | 4 | 0.50 | 2.00 |
| Total |  |  | 2 |

**ED15B971** m Baixant PVC-U paret massissa,B,DN=160mm,fix.mec.brides
24.5 m × 23.98 (24.7 amb costos indirectes) = 605.15
Baixant de tub de PVC-U de paret massissa, àrea d'aplicació B segons norma UNE-EN 1329-1, de DN 160 mm, incloses les peces especials i fixat mecànicament amb brides

| Codi | Ut | Descripció | Rendiment | Preu | Import |
|---|---|---|---|---|---|
| A0127000 | h | Oficial 1a col·locador | 0.4 | 18.48 | 7.39 |
| A0137000 | h | Ajudant col·locador | 0.2 | 17.24 | 3.45 |
| BD13197B | m | Tub PVC-U paret massissa,àrea aplicació B,DN=160mm,llarg.=3m,p/encolar (material) | 1.4 | 4.1 | 5.74 |
| BD1Z2300 | u | Brida p/tub PVC,D=125-160mm | 0.67 | 2.28 | 1.53 |
| BDW3B900 | u | Accessori genèric p/tub PVC,D=160mm (material) | 0.33 | 16.54 | 5.46 |
| BDY3B900 | u | Element munt. p/tub PVC,D=160mm (material) | 1 | 0.25 | 0.25 |
| A%AUX001 | % | Despeses auxiliars mà d'obra | 1.5 % | 10.84 | 0.16 |
|  |  | Total |  |  | 23.98 |

| Amidament | Uts. | Llarg | Parcial |
|---|---|---|---|
| AIGÜES PLUVIALS |  |  |  |
| · Coberta | 5 | 0.50 | 2.50 |
| · De sostre P1 a sota solera | 2 | 11.00 | 22.00 |
| Total |  |  | 24.5 |

**ED7FBB7P** m Clavegueró PVC-U paret massissa,B,DN=110mm,penj.sostr.
11.75 m × 24.19 (24.92 amb costos indirectes) = 292.81
Clavegueró amb tub de PVC-U de paret massissa, àrea aplicació B segons norma UNE-EN 1329-1, de DN 110 mm, penjat al sostre

| Codi | Ut | Descripció | Rendiment | Preu | Import |
|---|---|---|---|---|---|
| A0127000 | h | Oficial 1a col·locador | 0.6 | 18.48 | 11.09 |
| A0137000 | h | Ajudant col·locador | 0.3 | 17.24 | 5.17 |
| BD13179B | m | Tub PVC-U paret massissa,àrea aplicació B,DN=110mm,llarg.=5m,p/encolar | 1.2 | 2.93 | 3.52 |
| BD1Z3000 | u | Brida p/tub penj.sost. (material) | 0.66 | 3.52 | 2.32 |
| BDW3B700 | u | Accessori genèric p/tub PVC,D=110mm | 0.33 | 5.37 | 1.77 |
| BDY3B700 | u | Element munt. p/tub PVC,D=110mm | 1 | 0.08 | 0.08 |
| A%AUX001 | % | Despeses auxiliars mà d'obra | 1.5 % | 16.26 | 0.24 |
|  |  | Total |  |  | 24.19 |

| Amidament | Uts. | Llarg | Parcial |
|---|---|---|---|
| VENTILACIÓ AIGÜES NEGRES |  |  |  |
| · De sostre PB a Coberta | 1 | 5.25 | 5.25 |
| · De sota solera a sostre PB | 1 | 6.50 | 6.50 |
| Total |  |  | 11.75 |

**ED7FBB8P** m Clavegueró PVC-U paret massissa,B,DN=125mm,penj.sostr.
27.4 m × 25.42 (26.18 amb costos indirectes) = 717.33
Clavegueró amb tub de PVC-U de paret massissa, àrea aplicació B segons norma UNE-EN 1329-1, de DN 125 mm, penjat al sostre

| Codi | Ut | Descripció | Rendiment | Preu | Import |
|---|---|---|---|---|---|
| A0127000 | h | Oficial 1a col·locador | 0.6 | 18.48 | 11.09 |
| A0137000 | h | Ajudant col·locador | 0.3 | 17.24 | 5.17 |
| BD13189B | m | Tub PVC-U paret massissa,àrea aplicació B,DN=125mm,llarg.=5m,p/encolar (material) | 1.2 | 3.34 | 4.01 |
| BD1Z3000 | u | Brida p/tub penj.sost. | 0.66 | 3.52 | 2.32 |
| BDW3B800 | u | Accessori genèric p/tub PVC,D=125mm | 0.33 | 7.51 | 2.48 |
| BDY3B800 | u | Element munt. p/tub PVC,D=125mm | 1 | 0.11 | 0.11 |
| A%AUX001 | % | Despeses auxiliars mà d'obra | 1.5 % | 16.26 | 0.24 |
|  |  | Total |  |  | 25.42 |

| Amidament | Uts. | Llarg | Parcial |
|---|---|---|---|
| AIGÜES PLUVIALS |  |  |  |
| · Sostre P1 | 2 | 12.50 | 25.00 |
|  | 2 | 1.20 | 2.40 |
| Total |  |  | 27.4 |

**ED7FBB9P** m Clavegueró PVC-U paret massissa,B,DN=160mm,penj.sostr.
62 m × 32.44 (33.41 amb costos indirectes) = 2071.42
Clavegueró amb tub de PVC-U de paret massissa, àrea aplicació B segons norma UNE-EN 1329-1, de DN 160 mm, penjat al sostre

| Codi | Ut | Descripció | Rendiment | Preu | Import |
|---|---|---|---|---|---|
| A0127000 | h | Oficial 1a col·locador | 0.7 | 18.48 | 12.94 |
| A0137000 | h | Ajudant col·locador | 0.35 | 17.24 | 6.03 |
| BD13199B | m | Tub PVC-U paret massissa,àrea aplicació B,DN=160mm,llarg.=5m,p/encolar (material) | 1.2 | 4.3 | 5.16 |
| BD1Z3000 | u | Brida p/tub penj.sost. | 0.66 | 3.52 | 2.32 |
| BDW3B900 | u | Accessori genèric p/tub PVC,D=160mm | 0.33 | 16.54 | 5.46 |
| BDY3B900 | u | Element munt. p/tub PVC,D=160mm | 1 | 0.25 | 0.25 |
| A%AUX001 | % | Despeses auxiliars mà d'obra | 1.5 % | 18.97 | 0.28 |
|  |  | Total |  |  | 32.44 |

| Amidament | Uts. | Llarg | Parcial |
|---|---|---|---|
| AIGÜES PLUVIALS |  |  |  |
| · Sostre P1 | 3 | 13.00 | 39.00 |
|  | 2 | 11.50 | 23.00 |
| Total |  |  | 62 |

**ED7FQ312** m Clavegueró PVC-U paret massissa,sanejament s/pressió,DN=160mm,SN2,s/llit sorra 15cm+reblert sorra
108 m × 37.26 (38.38 amb costos indirectes) = 4145.04
Clavegueró amb tub de PVC-U de paret massissa per a sanejament sense pressió, de DN 160 mm i de SN 2 (2 kN/m2) de rigidesa anular, segons norma UNE-EN 1401-1, sobre llit de sorra de 15 cm de gruix i reblert amb sorra fins a 30 cm per sobre del tub

| Codi | Ut | Descripció | Rendiment | Preu | Import |
|---|---|---|---|---|---|
| A0122000 | h | Oficial 1a paleta | 0.1 | 18.48 | 1.85 |
| A0127000 | h | Oficial 1a col·locador | 0.2 | 18.48 | 3.70 |
| A0137000 | h | Ajudant col·locador | 0.2 | 17.24 | 3.45 |
| A0140000 | h | Manobre | 0.2 | 16.35 | 3.27 |
| B0310500 | t | Sorra 0-3,5 mm (material) | 0.664 | 17 | 11.29 |
| BD7FQ310 | m | Tub PVC-U paret massissa,sanejament s/pressió,DN=160mm,SN2,p/unió anella elastom. (material) | 1.2 | 4.2 | 5.04 |
| BDW3B900 | u | Accessori genèric p/tub PVC,D=160mm | 0.33 | 16.54 | 5.46 |
| BDY3B900 | u | Element munt. p/tub PVC,D=160mm | 1 | 0.25 | 0.25 |
| C1313330 | h | Retroexcavadora s/pneumàtics 8-10t | 0.042 | 50.9 | 2.14 |
| C133A0J0 | h | Picó vibrant,plac.30x30cm | 0.11 | 5.76 | 0.63 |
| A%AUX001 | % | Despeses auxiliars mà d'obra | 1.5 % | 12.27 | 0.18 |
|  |  | Total |  |  | 37.26 |

| Amidament | Uts. | Llarg | Parcial |
|---|---|---|---|
| AGÜES NEGRES |  |  |  |
| · Sota solera | 1 | 21.50 | 21.50 |
|  | 1 | 21.50 | 21.50 |
|  | 4 | 2.00 | 8.00 |
| AIGÜES PLUVIALS |  |  |  |
| · Sota solera | 1 | 22.50 | 22.50 |
|  | 1 | 12.00 | 12.00 |
|  | 1 | 16.50 | 16.50 |
|  | 1 | 5.00 | 5.00 |
|  | 1 | 1.00 | 1.00 |
| Total |  |  | 108 |

**ED7FQ412** m Clavegueró PVC-U paret massissa,sanejament s/pressió,DN=200mm,SN2,s/llit sorra 15cm+reblert sorra
62.5 m × 45.84 (47.22 amb costos indirectes) = 2951.25
Clavegueró amb tub de PVC-U de paret massissa per a sanejament sense pressió, de DN 200 mm i de SN 2 (2 kN/m2) de rigidesa anular, segons norma UNE-EN 1401-1, sobre llit de sorra de 15 cm de gruix i reblert amb sorra fins a 30 cm per sobre del tub

| Codi | Ut | Descripció | Rendiment | Preu | Import |
|---|---|---|---|---|---|
| A0122000 | h | Oficial 1a paleta | 0.1 | 18.48 | 1.85 |
| A0127000 | h | Oficial 1a col·locador | 0.2 | 18.48 | 3.70 |
| A0137000 | h | Ajudant col·locador | 0.2 | 17.24 | 3.45 |
| A0140000 | h | Manobre | 0.2 | 16.35 | 3.27 |
| B0310500 | t | Sorra 0-3,5 mm | 0.735 | 17 | 12.50 |
| BD7FQ410 | m | Tub PVC-U paret massissa,sanejament s/pressió,DN=200mm,SN2,p/unió anella elastom. (material) | 1.2 | 6.31 | 7.57 |
| BDW3BA00 | u | Accessori genèric p/tub PVC,D=200mm (material) | 0.33 | 28.91 | 9.54 |
| BDY3BA00 | u | Element munt. p/tub PVC,D=200mm (material) | 1 | 0.43 | 0.43 |
| C1313330 | h | Retroexcavadora s/pneumàtics 8-10t | 0.051 | 50.9 | 2.60 |
| C133A0J0 | h | Picó vibrant,plac.30x30cm | 0.13 | 5.76 | 0.75 |
| A%AUX001 | % | Despeses auxiliars mà d'obra | 1.5 % | 12.27 | 0.18 |
|  |  | Total |  |  | 45.84 |

| Amidament | Uts. | Llarg | Parcial |
|---|---|---|---|
| AGÜES NEGRES |  |  |  |
| · Sota solera | 1 | 24.50 | 24.50 |
| AIGÜES PLUVIALS |  |  |  |
| · Sota solera | 1 | 22.50 | 22.50 |
|  | 1 | 15.50 | 15.50 |
| Total |  |  | 62.5 |

**ED353565** u Pericó pas,tapa regist.,60x60x60cm,paret g=15cm maó calat 290x140x100mm,mort.1:2:10
1 u × 133.64 (137.65 amb costos indirectes) = 137.65
Pericó de pas i tapa registrable, de 60x60x60 cm de mides interiors, amb paret de 15 cm de gruix de maó calat de 290x140x100 mm, arrebossada i lliscada per dins amb morter 1:2:10, sobre solera de formigó en massa de 10 cm i amb tapa prefabricada de formigó armat

| Codi | Ut | Descripció | Rendiment | Preu | Import |
|---|---|---|---|---|---|
| A0122000 | h | Oficial 1a paleta | 3 | 18.48 | 55.44 |
| A0140000 | h | Manobre | 1.5 | 16.35 | 24.53 |
| B0111000 | m3 | Aigua (material) | 0.002 | 1.67 | 0.00 |
| B0512401 | t | Ciment pòrtland+fill.calc. CEM II/B-L 32,5R,sacs (material) | 0.004 | 103.3 | 0.41 |
| B064300C | m3 | Formigó HM-20/P/20/I,>=200kg/m3 ciment (material) | 0.085 | 59.55 | 5.06 |
| B0F1D2A1 | u | Maó calat,290x140x100mm,p/revestir,categoria I,HD,UNE-EN 771-1 (material) | 60.005 | 0.18 | 10.80 |
| BD3Z2776 | u | Tapa pref.form.arm.,70x70x6cm (material) | 1 | 24.45 | 24.45 |
| D070A4D1 | m3 | Morter mixt ciment pòrtland+fill.calc. CEM II/B-L,calç,sorra ,200kg/m3 ciment,1:2:10,2,5N/mm2,elab.a obra, | 0.076 | 154.67 | 11.75 |
| A%AUX001 | % | Despeses auxiliars mà d'obra | 1.5 % | 79.97 | 1.20 |
|  |  | Total |  |  | 133.64 |

| Amidament | Uts. | Parcial |
|---|---|---|
| AIGÜES PLUVIALS |  |  |
| · Pati (entrada) | 1 | 1.00 |
| Total |  | 1 |

**ED354986** u Pericó sifòn.,tapa regist.,90x90x80cm,paret g=15cm maó calat 290x140x100mm,mort.1:8
1 u × 285.39 (293.95 amb costos indirectes) = 293.95
Pericó sifònic i tapa registrable, de 90x90x80 cm de mides interiors, amb paret de 15 cm de gruix de maó calat de 290x140x100 mm, arrebossada i lliscada per dins amb morter 1:8, sobre solera de formigó en massa de 10 cm i amb tapa prefabricada de formigó armat

| Codi | Ut | Descripció | Rendiment | Preu | Import |
|---|---|---|---|---|---|
| A0122000 | h | Oficial 1a paleta | 6.7 | 18.48 | 123.82 |
| A0140000 | h | Manobre | 3.3 | 16.35 | 53.96 |
| B0111000 | m3 | Aigua | 0.003 | 1.67 | 0.01 |
| B0512401 | t | Ciment pòrtland+fill.calc. CEM II/B-L 32,5R,sacs | 0.009 | 103.3 | 0.93 |
| B064300C | m3 | Formigó HM-20/P/20/I,>=200kg/m3 ciment | 0.151 | 59.55 | 8.99 |
| B0F1D2A1 | u | Maó calat,290x140x100mm,p/revestir,categoria I,HD,UNE-EN 771-1 | 112.002 | 0.18 | 20.16 |
| BD3Z2AA8 | u | Tapa pref.form.arm.,100x100x8cm (material) | 1 | 64.85 | 64.85 |
| D0701461 | m3 | Morter ciment pòrtland+fill.calc. CEM II/B-L,sorra ,200kg/m3 ciment,1:8,2,5N/mm2,elab.a obra, | 0.144 | 69.42 | 10.00 |
| A%AUX001 | % | Despeses auxiliars mà d'obra | 1.5 % | 177.78 | 2.67 |
|  |  | Total |  |  | 285.39 |

| Amidament | Uts. | Parcial |
|---|---|---|
| AIGÜES NEGRES |  |  |
| · Pati (entrada) | 1 | 1.00 |
| Total |  | 1 |

**ED31U010** u Registre p/evacuació,tapa roscada,embellidor,D=200mm,instal·lat
1 u × 23.31 (24.01 amb costos indirectes) = 24.01
Registre per a instal·lació d'evacuació, amb tapa roscada i embellidor, de diàmetre 200 mm, instal·lat

| Codi | Ut | Descripció | Rendiment | Preu | Import |
|---|---|---|---|---|---|
| A0122000 | h | Oficial 1a paleta | 0.3 | 18.48 | 5.54 |
| A0140000 | h | Manobre | 0.3 | 16.35 | 4.91 |
| BD31U010 | u | Registre p/instal·lació evacuació,tapa roscada+embellidor,D=200mm (material) | 1 | 12.7 | 12.70 |
| A%AUX001 | % | Despeses auxiliars mà d'obra | 1.5 % | 10.45 | 0.16 |
|  |  | Total |  |  | 23.31 |

| Amidament | Uts. | Parcial |
|---|---|---|
| · Costat abocador | 1 | 1.00 |
| Total |  | 1 |

**EEM32311** u Ventilador-extractor monof.230V,cabal<160m3/h,encastat
1 u × 82.43 (84.9 amb costos indirectes) = 84.90
Ventilador-extractor monofàsic per a 230 V de tensió, de 160 m3/h de cabal màxim d'aire, de pressió baixa i encastat

| Codi | Ut | Descripció | Rendiment | Preu | Import |
|---|---|---|---|---|---|
| A012G000 | h | Oficial 1a calefactor | 0.6 | 19.1 | 11.46 |
| A013G000 | h | Ajudant calefactor | 0.6 | 17.21 | 10.33 |
| BEM32311 | u | Ventilador-extractor monof.230V,cabal<160m3/h,p/encastar (material) | 1 | 60.1 | 60.10 |
| A%AUX001 | % | Despeses auxiliars mà d'obra | 2.5 % | 21.79 | 0.54 |
|  |  | Total |  |  | 82.43 |

| Amidament | Uts. | Parcial |
|---|---|---|
| VENTILACIÓ FORÇADA |  |  |
| · Bany | 1 | 1.00 |
| Total |  | 1 |

**EE42B432** m Conducte helicoïdal circ.planxa Al ríg.,D=125mm,g=0,7mm,munt.superf.
10 m × 19.71 (20.3 amb costos indirectes) = 203.00
Conducte helicoïdal circular de planxa rígida d'alumini de 125 mm de diàmetre (s/UNE-EN 1506), de gruix 0,7 mm, muntat superficialment

| Codi | Ut | Descripció | Rendiment | Preu | Import |
|---|---|---|---|---|---|
| A012G000 | h | Oficial 1a calefactor | 0.25 | 19.1 | 4.78 |
| A013G000 | h | Ajudant calefactor | 0.25 | 17.21 | 4.30 |
| BE42B430 | m | Conducte helicoïdal circ.planxa Al ríg.,D=125mm,g=0,7mm (material) | 1.02 | 8.73 | 8.90 |
| BEW44000 | u | Suport estàndard p/conducte circ.D=125mm (material) | 0.33 | 4.81 | 1.59 |
| A%AUX001 | % | Despeses auxiliars mà d'obra | 1.5 % | 9.08 | 0.14 |
|  |  | Total |  |  | 19.71 |

| Amidament | Uts. | Llarg | Parcial |
|---|---|---|---|
| VENTILACIÓ FORÇADA |  |  |  |
| · Vestuaris | 4 | 2.50 | 10.00 |
| Total |  |  | 10 |

**EEM3A412** u Extractor heliocentrífug,monofàsic 230V,D=160mm,cabal=535m3/h,col.conducte
4 u × 164.74 (169.68 amb costos indirectes) = 678.72
Extractor heliocentrífug, monofàsic per a 230 V, de 160 mm de diàmetre i 535 m3/h de cabal màxim d'aire, col·locat en conducte

| Codi | Ut | Descripció | Rendiment | Preu | Import |
|---|---|---|---|---|---|
| A012G000 | h | Oficial 1a calefactor | 0.8 | 19.1 | 15.28 |
| A013G000 | h | Ajudant calefactor | 0.8 | 17.21 | 13.77 |
| BEM3A410 | u | Extractor heliocentrífug,monofàsic 230V,D=160mm,cabal=535m3/h,p/conducte (material) | 1 | 134.96 | 134.96 |
| A%AUX001 | % | Despeses auxiliars mà d'obra | 2.5 % | 29.05 | 0.73 |
|  |  | Total |  |  | 164.74 |

| Amidament | Uts. | Parcial |
|---|---|---|
| VENTILACIÓ FORÇADA |  |  |
| · Aspirafums nau | 4 | 4.00 |
| Total |  | 4 |

**EE42B632** m Conducte helicoïdal circ.planxa Al ríg.,D=160mm,g=0,7mm,munt.superf.
4.8 m × 22.5 (23.18 amb costos indirectes) = 111.26
Conducte helicoïdal circular de planxa rígida d'alumini de 160 mm de diàmetre (s/UNE-EN 1506), de gruix 0,7 mm, muntat superficialment

| Codi | Ut | Descripció | Rendiment | Preu | Import |
|---|---|---|---|---|---|
| A012G000 | h | Oficial 1a calefactor | 0.25 | 19.1 | 4.78 |
| A013G000 | h | Ajudant calefactor | 0.25 | 17.21 | 4.30 |
| BE42B630 | m | Conducte helicoïdal circ.planxa Al ríg.,D=160mm,g=0,7mm (material) | 1.02 | 11.26 | 11.49 |
| BEW46000 | u | Suport estàndard p/conducte circ.D=160mm (material) | 0.33 | 5.41 | 1.79 |
| A%AUX001 | % | Despeses auxiliars mà d'obra | 1.5 % | 9.08 | 0.14 |
|  |  | Total |  |  | 22.5 |

| Amidament | Uts. | Llarg | Parcial |
|---|---|---|---|
| VENTILACIÓ FORÇADA |  |  |  |
| · Aspirafums nau | 4 | 1.20 | 4.80 |
| Total |  |  | 4.8 |

## 19 INSTAL·LACIÓ D'ELECTRICITAT (27/10/2017)
Import: 5896.62

**EG380907** m Conductor Cu nu,1x35mm2,munt.p.terra
37 m × 8.84 (9.11 amb costos indirectes) = 337.07
Conductor de coure nu, unipolar de secció 1x35 mm2, muntat en malla de connexió a terra

| Codi | Ut | Descripció | Rendiment | Preu | Import |
|---|---|---|---|---|---|
| A012H000 | h | Oficial 1a electricista (mà d'obra) | 0.2 | 19.1 | 3.82 |
| A013H000 | h | Ajudant electricista (mà d'obra) | 0.2 | 17.21 | 3.44 |
| BG380900 | m | Conductor Cu nu,1x35mm2 (material) | 1.02 | 1.29 | 1.32 |
| BGY38000 | u | P.p.elem.especials p/conduc.Cu.nus (material) | 1 | 0.15 | 0.15 |
| A%AUX001 | % | Despeses auxiliars mà d'obra | 1.5 % | 7.26 | 0.11 |
|  |  | Total |  |  | 8.84 |

| Amidament | Uts. | Llarg | Parcial |
|---|---|---|---|
| · Perímetre nau | 1 | 37.00 | 37.00 |
| Total |  |  | 37 |

**EGD1222E** u Piqueta connex.terra acer,300µm,long.=1500mm,D=14,6mm,clav.terr.
3 u × 24.13 (24.85 amb costos indirectes) = 74.55
Piqueta de connexió a terra d'acer, amb recobriment de coure 300 µm de gruix, de 1500 mm llargària de 14,6 mm de diàmetre, clavada a terra

| Codi | Ut | Descripció | Rendiment | Preu | Import |
|---|---|---|---|---|---|
| A012H000 | h | Oficial 1a electricista | 0.233 | 19.1 | 4.45 |
| A013H000 | h | Ajudant electricista | 0.233 | 17.21 | 4.01 |
| BGD12220 | u | Piqueta connex.terra acer,long.=1500mm,D=14,6mm,300µm (material) | 1 | 11.42 | 11.42 |
| BGYD1000 | u | P.p.elem.especials p/piqu.connex.terr. (material) | 1 | 4.12 | 4.12 |
| A%AUX001 | % | Despeses auxiliars mà d'obra | 1.5 % | 8.46 | 0.13 |
|  |  | Total |  |  | 24.13 |

| Amidament | Uts. | Parcial |
|---|---|---|
| · General | 3 | 3.00 |
| Total |  | 3 |

**NB007** u Caixa mòdul de contador i línia d'enllaç (18/11/2017)
1 u × 815.534 (840 amb costos indirectes) = 840.00
S'ha previst la instal·lació d'una caixa per comptadors "Cahors" (o equivalent) situada en el tancament de la nau, i d'aquesta fins al QCP (Quadre de Comandament i Protecció de la nau es col·locarà una línea de 5x16 mm2. Protegida amb canonada "Reflex 032" (o equivalent). No s'inclou l'equip de mesura).

| Amidament | Uts. | Parcial |
|---|---|---|
| · General | 1 | 1.00 |
| Total |  | 1 |

**NB009** u Caixa General de Protecció (CGP) (18/11/2017)
1 u × 184.466 (190 amb costos indirectes) = 190.00
Subministrament, col·locació i muntatge de Caixa General de Protecció de poliéster amb fusibles, segons informes de Companyia.

| Amidament | Uts. | Parcial |
|---|---|---|
| · General | 1 | 1.00 |
| Total |  | 1 |

**NB008** u Quadre de Comandament i Protecció (QCP) (18/11/2017)
1 u × 509.709 (525 amb costos indirectes) = 525.00
Suministre i col·locació de Quadre de Comandament i Protecció (compost per tots els elements serigrafiats als plànols de la Doc. Gràfica adjunta), muntats en una caixa metàl·lica MG, amb porta opaca i pany, totalment connectats, amb terminals a les puntes del cablejat i línies elèctriques degudament marcades i fàcilment identificables.

| Amidament | Uts. | Parcial |
|---|---|---|
| · General | 1 | 1.00 |
| Total |  | 1 |

**NB006** u Instal·lació elèctrica completa per nau industrial (18/11/2017)
1 u × 3815.534 (3930 amb costos indirectes) = 3930.00
Instal·lació elèctrica completa amb tubs en superfície per nau industrial de 1.012,79 m2, composades per instal·lació de tub en superfície, cablejat, mecanismes tipus industrial amb tecles i marc blancs o gris, caixes de connexions i petit material necessari. Preu mitjà.
Segons planols (I). Composada per:
----- P1 ----
- 8 pts. de llum a sostre
- 2 pts. de llum a sostre (llum. emergència)
- 2 pts de llums a paret
- 4 mecanismes d'accionament
- 4 endolls previstos
----- PB ----
- 18 pts. de llum a sostre
- 6 pts. de llum a sostre (llum. emergència)
- 11 mecanismes d'accionament
- 5 endolls previstos
- 1 punt de llum per a escalfador/acumulador elèctric d'ACS
- 1 punt de llums a extractor de ventilació del Bany.
----- NAU ----
- Aiscan "ml." de tub PVC M-20 gris endollable Grau 7 rígid --> 70 ml.
- Aiscan "ml." de tub PVC M-25 gris endollable Grau 7 rígid --> 50 ml.
- Aiscan "ml." de tub PVC M-32 gris endollable Grau 7 rígid --> 40 ml.
- Corba PVC LH M-25 gris endollable gris --> 25 ml.
- Corba PVC LH M-32 gris endollable gris --> 20 ml.
- Corba PVC LH M-20 gris endollable gris --> 20 ml.
- "ml." de cable flexible H07V-K 1,5mm. --> 800 ml.
- "ml." de cable flexible H07V-K 2,5mm. --> 900 ml.
- Solera 715 caixa estanca 100x100 lliure d'halògens 7 cons --> 10 u.
- Legrand 092186 caixa "Plexo" IP55 14 cons 220x170x86 --> 5 u.
- Cargol cap "alomada" ampla combinada 4,5x30 --> 200 ut.
- Grapa 20 1/2 --> 100 ut.
- Grapa 25 1/2 --> 100 ut.
- Grapa 32 1/2 --> 100 ut.
- Hores feina oficial --> 60 h.
Connexionats entre ells, amb l'armari T2 i amb els subquadres elèctrics de protecció.
Totalment instal·lada, comprovada i mesurada segons NTE/IEB-41/42/43/45/46/47/48/49/50/51 i R.E.B.T.

| Amidament | Uts. | Parcial |
|---|---|---|
| · General | 1 | 1.00 |
| Total |  | 1 |

## 20 LLUMINÀRIES (26/10/2017)
Import: 1150.43

**EH2LRRAD** u Downlight encast.led,formacirc.,pot=24W,UGR=22,efic.llumin.=90lm/W,equip elèc.no regulable,aïllam.classe I ,cos alumini,IP44,col.encastada
1 u × 68.55 (70.61 amb costos indirectes) = 70.61
Llum decoratiu encastable tipus downlight amb leds amb una vida útil de 30000 h, forma circular, 24 W de potència, òptica d'alumini especular amb UGR=22, eficàcia lluminosa de 90 lm/W, equip elèctric no regulable, d'aïllament classe I , cos alumini, amb grau de protecció IP44, col·locat encastada

| Codi | Ut | Descripció | Rendiment | Preu | Import |
|---|---|---|---|---|---|
| A012H000 | h | Oficial 1a electricista | 0.3 | 19.1 | 5.73 |
| A013H000 | h | Ajudant electricista | 0.3 | 17.21 | 5.16 |
| BH2LRRAD | u | Downlight encast.led,forma circ.,pot=24W,UGR=22,efic.llumin.=90lm/W,equip elec.no regulable,aïllam.classe I,cos alumini,IP44 (material) | 1 | 57.5 | 57.50 |
| A%AUX001 | % | Despeses auxiliars mà d'obra | 1.5 % | 10.89 | 0.16 |
|  |  | Total |  |  | 68.55 |

| Amidament | Uts. | Parcial |
|---|---|---|
| PB |  |  |
| · Bany | 1 | 1.00 |
| Total |  | 1 |

**EHA1E6N9a** u Desmuntatge i transport de llumenera industrial,s/difus.ni reflec.,fluoresc.2x58W,planx.ac.perf.,suspesa (EXISTENT) (18/11/2017)
16 u × 17.91 (18.45 amb costos indirectes) = 295.20
Desmuntatge i transport de llumenera industrial sense difusor ni reflector i 2 tubs fluorescents de 58 W, de forma rectangular, amb xassís de planxa d'acer perfilat, muntada suspesa, existent en nau industrial brigada (EXISTENT)

| Codi | Ut | Descripció | Rendiment | Preu | Import |
|---|---|---|---|---|---|
| A012H000 | h | Oficial 1a electricista | 0.45 | 19.1 | 8.60 |
| A013H000 | h | Ajudant electricista | 0.45 | 17.21 | 7.74 |
| BHWA1000 | u | P.p.accessoris llum.indust.tub.fluor. (material) | 1 | 1.32 | 1.32 |
| A%AUX001 | % | Despeses auxiliars mà d'obra | 1.5 % | 16.34 | 0.25 |
|  |  | Total |  |  | 17.91 |

| Amidament | Uts. | Parcial |
|---|---|---|
| · Nau - Magatzem (PB) | 8 | 8.00 |
| · Nau - Magatzem (P1) | 8 | 8.00 |
| Total |  | 16 |

**EHA1E6N9b** u Muntatge de llumenera industrial,s/difus.ni reflec.,fluoresc.2x58W,planx.ac.perf.,suspesa (EXISTENT) (18/11/2017)
16 u × 17.91 (18.45 amb costos indirectes) = 295.20
Muntatge de llumenera industrial sense difusor ni reflector i 2 tubs fluorescents de 58 W, de forma rectangular, amb xassís de planxa d'acer perfilat, muntada suspesa, existent en nau industrial brigada (EXISTENT)

| Codi | Ut | Descripció | Rendiment | Preu | Import |
|---|---|---|---|---|---|
| A012H000 | h | Oficial 1a electricista | 0.45 | 19.1 | 8.60 |
| A013H000 | h | Ajudant electricista | 0.45 | 17.21 | 7.74 |
| BHWA1000 | u | P.p.accessoris llum.indust.tub.fluor. | 1 | 1.32 | 1.32 |
| A%AUX001 | % | Despeses auxiliars mà d'obra | 1.5 % | 16.34 | 0.25 |
|  |  | Total |  |  | 17.91 |

| Amidament | Uts. | Parcial |
|---|---|---|
| · Nau - Magatzem (PB) | 8 | 8.00 |
| · Nau - Magatzem (P1) | 8 | 8.00 |
| Total |  | 16 |

**EH327Q1H** u Llumenera aplic,planx.acer esmalt.,difus.plàstic,1 làmpada halòg.,20W,munt.superf. param.vert.
2 u × 41.56 (42.81 amb costos indirectes) = 85.62
Llumenera decorativa tipus aplic, amb xassís de planxa d'acer esmaltat i difusor de plàstic, amb 1 làmpada halògena de 20 W, muntat superficialment en parament vertical

| Codi | Ut | Descripció | Rendiment | Preu | Import |
|---|---|---|---|---|---|
| A012H000 | h | Oficial 1a electricista | 0.1 | 19.1 | 1.91 |
| A013H000 | h | Ajudant electricista | 0.1 | 17.21 | 1.72 |
| BH327Q10 | u | Llumenera aplic planx.acer esmalt.,difus.plàstic,1làmpada halòg.,20W,p/munt.superf. (material) | 1 | 36.88 | 36.88 |
| BHW32000 | u | P.p.accessoris,llums dec.tip.aplic,munt.superf. (material) | 1 | 1 | 1.00 |
| A%AUX001 | % | Despeses auxiliars mà d'obra | 1.5 % | 3.63 | 0.05 |
|  |  | Total |  |  | 41.56 |

| Amidament | Uts. | Parcial |
|---|---|---|
| · Escales 1 (replà) | 1 | 1.00 |
| · Escales 2 (replà) | 1 | 1.00 |
| Total |  | 2 |

**EH619F3A** u Llum d'emergència,no permanent,IP4X,rect.,policarbon.,làmp.fluoresc.,6W, 40-70lúmens,auton<1h, preu mitjà,col.superf.
12 u × 32.67 (33.65 amb costos indirectes) = 403.80
Llum d'emergència no permanent i no estanca, amb grau de protecció IP4X, de forma rectangular amb difusor i cos de policarbonat, amb làmpada fluorescent de 6 W, flux aproximat de 40 a 70 lúmens, 1 h d'autonomia, preu mitjà, col·locada superficial

| Codi | Ut | Descripció | Rendiment | Preu | Import |
|---|---|---|---|---|---|
| A012H000 | h | Oficial 1a electricista | 0.15 | 19.1 | 2.87 |
| A013H000 | h | Ajudant electricista | 0.15 | 17.21 | 2.58 |
| BH619F3A | u | Llum d'emergència,no permanent,IP4X,rect.,policarbon.,làmp.fluoresc.,6W, 40-70lúmens,auton<1h, preu mitjà (material) | 1 | 27.14 | 27.14 |
| A%AUX001 | % | Despeses auxiliars mà d'obra | 1.5 % | 5.45 | 0.08 |
|  |  | Total |  |  | 32.67 |

| Amidament | Uts. | Parcial |
|---|---|---|
| · Sortida d'emergència (PB) | 6 | 6.00 |
| (P1) | 2 | 2.00 |
| · Per il·luminar BIEs i extintors (PB) | 4 | 4.00 |
| Total |  | 12 |

## 22 INSTAL·LACIÓ DE FONTANERIA
Import: 1288.02

**EJMAU010** u Armari metàl·lic,tanca norm.,p/comptador aigua,800x600x300,encastat a mur
1 u × 152.12 (156.68 amb costos indirectes) = 156.68
Armari metàl·lic amb tanca normalitzada, per a instal·lació de comptador d´aigua, de 800x600x300 mm, instal·lat encastat en mur

| Codi | Ut | Descripció | Rendiment | Preu | Import |
|---|---|---|---|---|---|
| A012M000 | h | Oficial 1a muntador | 0.5 | 19.1 | 9.55 |
| A013M000 | h | Ajudant muntador | 0.5 | 17.24 | 8.62 |
| BJMAU010 | u | Armari metàl·lic,tanca norm.,p/instal·lació comptador aigua,800x600x300,p/encastar (material) | 1 | 133.68 | 133.68 |
| A%AUX001 | % | Despeses auxiliars mà d'obra | 1.5 % | 18.17 | 0.27 |
|  |  | Total |  |  | 152.12 |

| Amidament | Uts. | Parcial |
|---|---|---|
| · Mur (Pati) | 1 | 1.00 |
| Total |  | 1 |

**EJA29310b** u Desmunt.,trasllat+muntatge escalf.acumulador elèct.,200l (17/11/2017)
1 u × 66.1 (68.08 amb costos indirectes) = 68.08
Desmuntatge, trasllat i muntatge d'escalfador acumulador elèctric de 200 l de capacitat (existent en nau pròxima), amb cubeta d'acer esmaltat, per a col·locar en posició vertical, de 750 a 1500 W de potència, dissenyat segons els requisits del REGLAMENTO 814/2013, amb una classe d'eficiència energètica segons REGLAMENTO 812/2013, col·locat en posició vertical amb fixacions murals i connectat. No inclou

| Codi | Ut | Descripció | Rendiment | Preu | Import |
|---|---|---|---|---|---|
| A012J000 | h | Oficial 1a lampista | 2.8 | 19.1 | 53.48 |
| A013J000 | h | Ajudant lampista | 0.64 | 17.21 | 11.01 |
| A%AUX001 | % | Despeses auxiliars mà d'obra | 2.5 % | 64.49 | 1.61 |
|  |  | Total |  |  | 66.1 |

| Amidament | Uts. | Parcial |
|---|---|---|
| PB |  |  |
| · Bany | 1 | 1.00 |
| Total |  | 1 |

**4J11D1AA** m Escom.inst.lampist. tub coure semidur DN= 54mm g=1,2mm,1 capa imprimació fosfatant+2 acab.,en caixó ceràm. soterrat enras.pavim.,20x30cm,maó foradat 290x140x40mm s/solera formigó g=10cm,rebl.+compact.esp.buits
6.5 m × 49.78 (51.27 amb costos indirectes) = 333.26
Escomesa per a instal·lació de lampisteria amb tub de coure semidur de diàmetre 54 mm i 1,2 mm de gruix, pintat amb 1 capa d'imprimació fosfatant i 2 d'acabat, en caixó ceràmic soterrat enrasat amb el paviment, de 20x30 cm, de maó foradat senzill de 290x140x40 mm sobre solera de formigó de 10 cm de gruix, reblert i compactació dels espais buits entre els elements, no inclou l'obertura de la rasa ni la reposició del paviment

| Codi | Ut | Descripció | Rendiment | Preu | Import |
|---|---|---|---|---|---|
| K225BS70 | m3 | Estesa+comp.rases,sorra ,0-3,5mm,g<=25cm | 0.08 | 37.49 | 3.00 |
| K614TK1E | m2 | Envà recolzat divis.4cm maó foradat 290x140x40mm,LD,I UNE-EN 771-1,morter 1:4 | 0.9 | 15.49 | 13.94 |
| K89FGBPC | m | Pintat tub Cu,esmalt sint.,1fosfatant+2acab.D<=2-4" | 1 | 3.92 | 3.92 |
| K9361560 | m2 | Solera formigó HM-20/P/20/I,g=10cmcamió | 0.45 | 11.33 | 5.10 |
| KF52D4B5 | m | Tub Cu R250 (semidur),DN=54mm,g=1,2mm,UNE-EN 1057,soldat capil.,dific.mitjà,col.soterrat | 1 | 23.82 | 23.82 |
|  |  | Total |  |  | 49.78 |

| Amidament | Uts. | Llarg | Parcial |
|---|---|---|---|
| · Aigua | 1 | 6.00 | 6.00 |
|  | 1 | 0.50 | 0.50 |
| Total |  |  | 6.5 |

**NB004** u Xarxa d'ACS (NAU INDUSTRIAL) (18/11/2017)
1 u × 271.845 (280 amb costos indirectes) = 280.00
Instal·lació per nau industrial entre mitgeres amb tub de tipus Multicapa Unipipe o similar d'execució en superfície. Les dimensions seran segons els consums i els planols adjunts (I). No existiran muntants cap a P1 donat que només abastiran ACS en PB. La instal·lació en qüestió anirà connexionada a l'acumulador elèctric situat al Bany de PB.
Subministran ACS únicament al Bany esmentat:
- 1 Bany de 6,59 m2 (2 elements: 1 rentamans i 1 dutxa)
Inclou totes les aixetes de pas, accessoris, soldadures i altres tasques i material necessari pel seu funcionament. Totalment instal·lada i en
funcionament.

| Amidament | Uts. | Parcial |
|---|---|---|
| · General | 1 | 1.00 |
| Total |  | 1 |

**NB005** u Xarxa d'AFS (NAU INDUSTRIAL) (18/11/2017)
1 u × 436.893 (450 amb costos indirectes) = 450.00
Instal·lació per nau industrial entre mitgeres amb tub de tipus Multicapa Unipipe o similar d'execució en superfície. Les dimensions seran segons els consums i els planols adjunts (I). No existiran muntants cap a P1 donat que només abastiran AFS en PB. La instal·lació en qüestió anirà connexionada a l'acumulador elèctric situat al Bany de PB.
Subministran ACS únicament al Bany esmentat, i en 2 punts de mànega de la nau restant:
- 1 Bany de 6,59 m2 (3 elements: 1 rentamans, 1 dutxa i 1 wc)
- 1 Magatzem de 658,98 m2 (2 elements: 2 mànegues)
Inclou totes les aixetes de pas, accessoris, soldadures i altres tasques i material necessari pel seu funcionament. Totalment instal·lada i en
funcionament.

| Amidament | Uts. | Parcial |
|---|---|---|
| · General | 1 | 1.00 |
| Total |  | 1 |

## 23 SANITARIS, AIXETES i COMPLEMENTS (08/11/2017)
Import: 770.38

**EJ13B61Q** u Lavabo peu porcell.,senz.,ampl.<=53cm,blanc,preu mitjà,col.sob/peu
1 u × 101.97 (105.03 amb costos indirectes) = 105.03
Lavabo amb suport de peu de porcellana esmaltada, senzill, d'amplària <= 53 cm, de color blanc i preu mitjà, col·locat sobre peu

| Codi | Ut | Descripció | Rendiment | Preu | Import |
|---|---|---|---|---|---|
| A012J000 | h | Oficial 1a lampista | 0.375 | 19.1 | 7.16 |
| A013J000 | h | Ajudant lampista | 0.094 | 17.21 | 1.62 |
| B7J50010 | dm3 | Massilla segell.,silicona neut. monocomp. | 0.025 | 14.13 | 0.35 |
| BJ13B61Q | u | Lavabo peu porcell.,senz.,ampl.<=53cm,blanc,preu mitjà (material) | 1 | 92.62 | 92.62 |
| A%AUX001 | % | Despeses auxiliars mà d'obra | 2.5 % | 8.78 | 0.22 |
|  |  | Total |  |  | 101.97 |

| Amidament | Uts. | Parcial |
|---|---|---|
| PB |  |  |
| · Bany | 1 | 1.00 |
| Total |  | 1 |

**EJ239131** u Aixeta senzilla tempor. p/lavab.,munt.s/taule.,cromat,preu mitjà,1/2"
1 u × 46.75 (48.15 amb costos indirectes) = 48.15
Aixeta senzilla temporitzada per a lavabo, muntada superficialment sobre taulell o aparell sanitari, de llautó cromat, preu mitjà, amb entrada de 1/2"

| Codi | Ut | Descripció | Rendiment | Preu | Import |
|---|---|---|---|---|---|
| A012J000 | h | Oficial 1a lampista | 0.45 | 19.1 | 8.60 |
| A013J000 | h | Ajudant lampista | 0.112 | 17.21 | 1.93 |
| BJ239131 | u | Aixeta senzilla,tempor.,p/munt.superf.sob.taul.o ap.s.,llautó cromat,preu mitjà1/2" (material) | 1 | 36.06 | 36.06 |
| A%AUX001 | % | Despeses auxiliars mà d'obra | 1.5 % | 10.53 | 0.16 |
|  |  | Total |  |  | 46.75 |

| Amidament | Uts. | Parcial |
|---|---|---|
| PB |  |  |
| · Bany | 1 | 1.00 |
| Total |  | 1 |

**EJ1AB21P** u Abocador porcell.,aliment.integ.,blanc,preu alt,col.sob/pav.
1 u × 71.65 (73.8 amb costos indirectes) = 73.80
Abocador de porcellana esmaltada amb alimentació integrada, de color blanc, preu alt, col·locat sobre el paviment i connectat a la xarxa d'evacuació

| Codi | Ut | Descripció | Rendiment | Preu | Import |
|---|---|---|---|---|---|
| A012J000 | h | Oficial 1a lampista | 0.6 | 19.1 | 11.46 |
| A013J000 | h | Ajudant lampista | 0.15 | 17.21 | 2.58 |
| B7J50010 | dm3 | Massilla segell.,silicona neut. monocomp. | 0.015 | 14.13 | 0.21 |
| BJ1AB21P | u | Abocador porcell. esmal.,aliment.integ.,blanc,preu alt,+fix. (material) | 1 | 55.55 | 55.55 |
| BJ1ZS000 | kg | Pasta segell.enll. (material) | 0.245 | 6.12 | 1.50 |
| A%AUX001 | % | Despeses auxiliars mà d'obra | 2.5 % | 14.04 | 0.35 |
|  |  | Total |  |  | 71.65 |

| Amidament | Uts. | Parcial |
|---|---|---|
| PB |  |  |
| · Nau | 1 | 1.00 |
| Total |  | 1 |

**EJ2A8135** u Fluxor aboca.,munt.superf.,cromat,preu mitjà,1/2"
1 u × 128.75 (132.61 amb costos indirectes) = 132.61
Fluxor per a abocador, mural, muntat superficialment, amb aixeta de regulació i tub de descàrrega integral incorporats, de llautó cromat, preu mitjà, amb entrada de 1/2"

| Codi | Ut | Descripció | Rendiment | Preu | Import |
|---|---|---|---|---|---|
| A012J000 | h | Oficial 1a lampista | 1 | 19.1 | 19.10 |
| A013J000 | h | Ajudant lampista | 0.25 | 17.21 | 4.30 |
| BJ2A8135 | u | Fluxor aboca.,cromat,preu mitjà,1/2" (material) | 1 | 105 | 105.00 |
| A%AUX001 | % | Despeses auxiliars mà d'obra | 1.5 % | 23.40 | 0.35 |
|  |  | Total |  |  | 128.75 |

| Amidament | Uts. | Parcial |
|---|---|---|
| PB |  |  |
| · Nau | 1 | 1.00 |
| Total |  | 1 |

**EJ14BA1Q** u Inodor porcell.,vert.,cist.,blanc,preu mitjà,col.sob./pavim.
1 u × 195.13 (200.98 amb costos indirectes) = 200.98
Inodor de porcellana esmaltada, de sortida vertical, amb seient i tapa, cisterna i mecanismes de descàrrega i alimentació incorporats, de color blanc, preu mitjà, col·locat sobre el paviment i connectat a la xarxa d'evacuació

| Codi | Ut | Descripció | Rendiment | Preu | Import |
|---|---|---|---|---|---|
| A012J000 | h | Oficial 1a lampista | 1.25 | 19.1 | 23.88 |
| A013J000 | h | Ajudant lampista | 0.34 | 17.21 | 5.85 |
| B7J50010 | dm3 | Massilla segell.,silicona neut. monocomp. | 0.012 | 14.13 | 0.17 |
| BJ14BA1Q | u | Inodor p/col.sob.pavim.,porcell.,vert.,cist.,blanc,preu mitjà (material) | 1 | 164.49 | 164.49 |
| A%AUX001 | % | Despeses auxiliars mà d'obra | 2.5 % | 29.73 | 0.74 |
|  |  | Total |  |  | 195.13 |

| Amidament | Uts. | Parcial |
|---|---|---|
| PB |  |  |
| · Bany | 1 | 1.00 |
| Total |  | 1 |

**EJ12P6AQ** u Plat dutxa rectang.,porcell.,1000x700mm,color blanc,preu alt,col.sob/pav.
1 u × 121.78 (125.43 amb costos indirectes) = 125.43
Plat de dutxa rectangular de porcellana, de 1000x700 mm, de color blanc, preu alt, col·locat sobre el paviment

| Codi | Ut | Descripció | Rendiment | Preu | Import |
|---|---|---|---|---|---|
| A0122000 | h | Oficial 1a paleta | 0.4 | 18.48 | 7.39 |
| A0140000 | h | Manobre | 0.2 | 16.35 | 3.27 |
| BJ12P6A3 | u | Plat dutxa rectang. porcell.,1000x700mm,color blanc,preu alt (material) | 1 | 110.7 | 110.70 |
| D0701641 | m3 | Morter ciment pòrtland+fill.calc. CEM II/B-L,sorra ,250kg/m3 ciment,1:6,5N/mm2,elab.a obra, | 0.002 | 72.68 | 0.15 |
| A%AUX001 | % | Despeses auxiliars mà d'obra | 2.5 % | 10.66 | 0.27 |
|  |  | Total |  |  | 121.78 |

| Amidament | Uts. | Parcial |
|---|---|---|
| PB |  |  |
| · Bany | 1 | 1.00 |
| Total |  | 1 |

**EJ22113A** u Aixeta,munt.superf.,p/dutxa telèf.,cromat,preu mitjà,2x1/2"-1/2"
1 u × 81.92 (84.38 amb costos indirectes) = 84.38
Aixeta mescladora, mural, muntada superficialment, per a dutxa de telèfon, de llautó cromat, preu mitjà, amb dues entrades de 1/2" i sortida de 1/2"

| Codi | Ut | Descripció | Rendiment | Preu | Import |
|---|---|---|---|---|---|
| A012J000 | h | Oficial 1a lampista | 0.4 | 19.1 | 7.64 |
| A013J000 | h | Ajudant lampista | 0.1 | 17.21 | 1.72 |
| BJ22113A | u | Aixeta manual p/dutxa telèf.,cromat,preu mitjà,2x1/2"-1/2" (material) | 1 | 72.42 | 72.42 |
| A%AUX001 | % | Despeses auxiliars mà d'obra | 1.5 % | 9.36 | 0.14 |
|  |  | Total |  |  | 81.92 |

| Amidament | Uts. | Parcial |
|---|---|---|
| PB |  |  |
| · Bany | 1 | 1.00 |
| Total |  | 1 |

## 24 INSTAL·LACIÓ DE TELECOMUNICACIONS (18/11/2017)
Import: 74.76

**EG22RE1K** m Tub corbable corrugat PVC,DN=65mm,6J,250N,canal.sot.
42 m × 1.73 (1.78 amb costos indirectes) = 74.76
Tub corbable corrugat de PVC, de 65 mm de diàmetre nominal, aïllant i no propagador de la flama, resistència a l'impacte de 6 J, resistència a compressió de 250 N, muntat com a canalització soterrada.
* Nota: Aquesta partida és la conducció de la instal·lació de telecomunicacions per sota del pati d'entrada. No inclou el cablejat.

| Codi | Ut | Descripció | Rendiment | Preu | Import |
|---|---|---|---|---|---|
| A012H000 | h | Oficial 1a electricista | 0.025 | 19.1 | 0.48 |
| A013H000 | h | Ajudant electricista | 0.02 | 17.21 | 0.34 |
| BG22RE10 | m | Tub corbable corrugat PVC,DN=65mm,6J,250N,p/canal.soterrada (material) | 1.02 | 0.88 | 0.90 |
| A%AUX001 | % | Despeses auxiliars mà d'obra | 1.5 % | 0.82 | 0.01 |
|  |  | Total |  |  | 1.73 |

| Amidament | Uts. | Llarg | Parcial |
|---|---|---|---|
| · Soterrat | 4 | 9.00 | 36.00 |
| · No soterrat | 4 | 1.50 | 6.00 |
| Total |  |  | 42 |

## 25 INSTAL·LACIÓ DE PROTECCIÓ CONTRA INCENDIS (27/10/2017)
Import: 4607.15

**EM23FAAA** u BIE-45,armari xapa pintada,porta xapa pintada,(mànega 20m )p/col.superf. inclòs p.p.acces.+connexió+muntatge
4 u × 193.83 (199.64 amb costos indirectes) = 798.56
Boca d'incendis equipada de 45 mm de diàmetre, BIE-45, formada per armari de xapa d'acer pintada i porta de xapa d'acer pintada , inclosa BIE (debanadora d'alimentació axial abatible,mànega de 20 m i llança ) , per a col·locar superficialment, inclòs part proporcional d' accessoris i tot el petit material auxiliar de connexió i muntatge

| Codi | Ut | Descripció | Rendiment | Preu | Import |
|---|---|---|---|---|---|
| A012M000 | h | Oficial 1a muntador | 1.5 | 19.1 | 28.65 |
| A013M000 | h | Ajudant muntador | 1.5 | 17.24 | 25.86 |
| BM23FAAA | u | BIE-45,armari xapa pintada,porta xapa pintada,(mànega 20m )p/col.superf. (material) | 1 | 137.9 | 137.90 |
| BMY23000 | u | P.p.elements especials p/boq.incendi (material) | 1 | 0.6 | 0.60 |
| A%AUX001 | % | Despeses auxiliars mà d'obra | 1.5 % | 54.51 | 0.82 |
|  |  | Total |  |  | 193.83 |

| Amidament | Uts. | Parcial |
|---|---|---|
| · PB | 2 | 2.00 |
| · P1 | 2 | 2.00 |
| Total |  | 4 |

**NB010** u Instal·lació per alimentació de BIEs distribuïdes en Nau Industrial (18/11/2017)
1 u × 2376.117 (2447.4 amb costos indirectes) = 2447.40
Subministrament, col·locació i muntatge d'instal·lació per alimentació de BIEs distribuïdes en Nau Industrial composta per:
- "ml" de canonada segons UNE-EN 10255 2 sèrie "M" roscada galvanitzada --> 81 ml.
- Corba 002-90 HH galvanitzada 2 --> 10 u.
- Maneguet dutxa 270 galvanitzat 2 --> 3 u.
- TE 130-90 galvanitzada 2 --> 1 ut.
- Rosca doble esq. 281 galvanitzada 2 --> 9 ut.
- Valvula "Tuller" palanca HH 2 PN30 --> 1 ut.
- Hores feina Oficial --> 10 h.

| Amidament | Parcial |
|---|---|
| fórmula: 1 | 1.00 |
| Total | 1 |

**EM31261J** u Extintor manual pols seca poliv.,6kg,pressió incorpo.,pintat,sup.paret
1 u × 46.71 (48.11 amb costos indirectes) = 48.11
Extintor manual de pols seca polivalent, de càrrega 6 kg, amb pressió incorporada, pintat, amb suport a paret

| Codi | Ut | Descripció | Rendiment | Preu | Import |
|---|---|---|---|---|---|
| A012M000 | h | Oficial 1a muntador | 0.2 | 19.1 | 3.82 |
| A013M000 | h | Ajudant muntador | 0.2 | 17.24 | 3.45 |
| BM312611 | u | Extintor pols seca poliv.,6kg,pressió incorpo.pintat (material) | 1 | 39.02 | 39.02 |
| BMY31000 | u | P.p.elements especials p/extint. (material) | 1 | 0.31 | 0.31 |
| A%AUX001 | % | Despeses auxiliars mà d'obra | 1.5 % | 7.27 | 0.11 |
|  |  | Total |  |  | 46.71 |

| Amidament | Uts. | Parcial |
|---|---|---|
| · Hem de subministrar un extintor | 1 | 1.00 |
| Total |  | 1 |

**EM31261Ja** u Extracció i transport d'extintor manual pols seca poliv.,6kg,pressió incorpo.,sup.paret (EXISTENT) (18/11/2017)
3 u × 7.38 (7.6 amb costos indirectes) = 22.80
Extracció i transport d'extintor manual de pols seca polivalent, de càrrega 6 kg, amb pressió incorporada, amb suport a paret, existent.

| Codi | Ut | Descripció | Rendiment | Preu | Import |
|---|---|---|---|---|---|
| A012M000 | h | Oficial 1a muntador | 0.2 | 19.1 | 3.82 |
| A013M000 | h | Ajudant muntador | 0.2 | 17.24 | 3.45 |
| A%AUX001 | % | Despeses auxiliars mà d'obra | 1.5 % | 7.27 | 0.11 |
|  |  | Total |  |  | 7.38 |

| Amidament | Uts. | Parcial |
|---|---|---|
| · Existents de l'altra nau propera | 3 | 3.00 |
| Total |  | 3 |

**EM31261Jb** u Extintor manual pols seca poliv.,6kg,pressió incorpo.,sup.paret (EXISTENT) (18/11/2017)
3 u × 7.69 (7.92 amb costos indirectes) = 23.76
Col·locació d'extintor manual de pols seca polivalent, de càrrega 6 kg, amb pressió incorporada, amb suport a paret, procedent de l'actual nau brigada

| Codi | Ut | Descripció | Rendiment | Preu | Import |
|---|---|---|---|---|---|
| A012M000 | h | Oficial 1a muntador | 0.2 | 19.1 | 3.82 |
| A013M000 | h | Ajudant muntador | 0.2 | 17.24 | 3.45 |
| BMY31000 | u | P.p.elements especials p/extint. | 1 | 0.31 | 0.31 |
| A%AUX001 | % | Despeses auxiliars mà d'obra | 1.5 % | 7.27 | 0.11 |
|  |  | Total |  |  | 7.69 |

| Amidament | Uts. | Parcial |
|---|---|---|
| · Existents de l'altra nau propera | 3 | 3.00 |
| Total |  | 3 |

**EM31351J** u Extintor manual CO2,5kg,pressió incorpo.,pintat,sup.paret
1 u × 80.51 (82.93 amb costos indirectes) = 82.93
Extintor manual de diòxid de carboni, de càrrega 5 kg, amb pressió incorporada, pintat, amb suport a paret

| Codi | Ut | Descripció | Rendiment | Preu | Import |
|---|---|---|---|---|---|
| A012M000 | h | Oficial 1a muntador | 0.2 | 19.1 | 3.82 |
| A013M000 | h | Ajudant muntador | 0.2 | 17.24 | 3.45 |
| BM313511 | u | Extintor CO2,5kg,pressió incorpo.pintat (material) | 1 | 72.82 | 72.82 |
| BMY31000 | u | P.p.elements especials p/extint. | 1 | 0.31 | 0.31 |
| A%AUX001 | % | Despeses auxiliars mà d'obra | 1.5 % | 7.27 | 0.11 |
|  |  | Total |  |  | 80.51 |

| Amidament | Uts. | Parcial |
|---|---|---|
| · PB (costat QCP) | 1 | 1.00 |
| Total |  | 1 |

**EMSB31L1** u Retol seny. instal.protecció/incendis,210x210mm2,panell PVC,gruix=0,7mm,fotoluminiscent (B),col.adherit
6 u × 6.67 (6.87 amb costos indirectes) = 41.22
Rètol senyalització instal·lació de protecció contra incendis, quadrat, de 210x210 mm2 de panell de PVC de 0,7 mm de gruix, fotoluminiscent categoria B segons UNE 23035-4, col·locat adherit sobre parament vertical

| Codi | Ut | Descripció | Rendiment | Preu | Import |
|---|---|---|---|---|---|
| A012M000 | h | Oficial 1a muntador | 0.15 | 19.1 | 2.87 |
| B09VAA00 | m | Cinta adh.2 cares ample=25mm,resis.humitat,prod.químic,temp (material) | 0.9 | 1.74 | 1.57 |
| BMSB31L0 | u | Retol seny. instal.protecció/incendis,210x210mm2,panell PVC,gruix=0,7mm,fotoluminiscent (B) (material) | 1 | 2.19 | 2.19 |
| A%AUX001 | % | Despeses auxiliars mà d'obra | 1.5 % | 2.87 | 0.04 |
|  |  | Total |  |  | 6.67 |

| Amidament | Uts. | Parcial |
|---|---|---|
| EXTINTORS i BIEs: |  |  |
| · PB | 4 | 4.00 |
| · P1 | 2 | 2.00 |
| Total |  | 6 |

**EMSB74P2** u Retol seny. sort.emergència,224x224mm2,panell PVC,gruix=1mm,fotoluminiscent (A),col.fixat mecànicament
8 u × 10.14 (10.44 amb costos indirectes) = 83.52
Rètol senyalització sortida d'emergència, quadrat, de 224x224 mm2 de panell de PVC d'1 mm de gruix, fotoluminiscent categoria A segons UNE 23035-4, col·locat fixat mecànicament sobre parament vertical

| Codi | Ut | Descripció | Rendiment | Preu | Import |
|---|---|---|---|---|---|
| A012M000 | h | Oficial 1a muntador | 0.3 | 19.1 | 5.73 |
| B0A61500 | u | Tac niló D<=5mm,+vis (material) | 4 | 0.09 | 0.36 |
| BMSB74P0 | u | Retol seny. sort.emergència,224x224mm2,panell PVC,gruix=1mm,fotoluminiscent (A) (material) | 1 | 3.96 | 3.96 |
| A%AUX001 | % | Despeses auxiliars mà d'obra | 1.5 % | 5.73 | 0.09 |
|  |  | Total |  |  | 10.14 |

| Amidament | Uts. | Parcial |
|---|---|---|
| SORTIDES EMERGÈNCIA (Plànol: S.E.) |  |  |
| · PB | 6 | 6.00 |
| · P1 | 2 | 2.00 |
| Total |  | 8 |

**EM121206a** u Desmuntatge i transport de central detecció incendisconv.,p/2 zones,amb doble alimentació,func.autoanàlisi autom.,amb indicador,i muntada a paret (EXISTENT) (18/11/2017)
1 u × 44.26 (45.59 amb costos indirectes) = 45.59
Desmuntatge i transport de central de detecció d'incendis convencional per a 2 zones, amb doble alimentació, amb funcions d'autoanàlisi automàtic amb indicador d'alimentació, de zona, d'avaria, de connexió de zona i de prova d'alarma, i muntada a la paret (EXISTENT).

| Codi | Ut | Descripció | Rendiment | Preu | Import |
|---|---|---|---|---|---|
| A012M000 | h | Oficial 1a muntador | 1.2 | 19.1 | 22.92 |
| A013M000 | h | Ajudant muntador | 1.2 | 17.24 | 20.69 |
| A%AUX001 | % | Despeses auxiliars mà d'obra | 1.5 % | 43.61 | 0.65 |
|  |  | Total |  |  | 44.26 |

| Amidament | Uts. | Parcial |
|---|---|---|
| · Existent en nau brigada | 1 | 1.00 |
| Total |  | 1 |

**EM121206b** u Muntatge i connexionat de central detecció incendisconv.,p/2 zones,amb doble alimentació,func.autoanàlisi autom.,amb indicador,i muntada a paret (EXISTENT) (18/11/2017)
1 u × 44.91 (46.26 amb costos indirectes) = 46.26
Muntatge i connexionat de central de detecció d'incendis convencional per a 2 zones, amb doble alimentació, amb funcions d'autoanàlisi automàtic amb indicador d'alimentació, de zona, d'avaria, de connexió de zona i de prova d'alarma, i muntada a la paret (EXISTENT).

| Codi | Ut | Descripció | Rendiment | Preu | Import |
|---|---|---|---|---|---|
| A012M000 | h | Oficial 1a muntador | 1.2 | 19.1 | 22.92 |
| A013M000 | h | Ajudant muntador | 1.2 | 17.24 | 20.69 |
| BMY12000 | u | P.p.elements especials p/centrals detecció (material) | 1 | 0.65 | 0.65 |
| A%AUX001 | % | Despeses auxiliars mà d'obra | 1.5 % | 43.61 | 0.65 |
|  |  | Total |  |  | 44.91 |

| Amidament | Uts. | Parcial |
|---|---|---|
| · Existent en nau brigada | 1 | 1.00 |
| Total |  | 1 |

**EM111120** u Detector fums òptic,instal.conv.,UNE-EN 54-7,+base superfície,munt.superf.
20 u × 30.93 (31.86 amb costos indirectes) = 637.20
Detector de fums òptic per a instal·lació contra incendis convencional, segons norma UNE-EN 54-7, amb base de superfície, muntat superficialment

| Codi | Ut | Descripció | Rendiment | Preu | Import |
|---|---|---|---|---|---|
| A012M000 | h | Oficial 1a muntador | 0.24 | 19.1 | 4.58 |
| A013M000 | h | Ajudant muntador | 0.24 | 17.24 | 4.14 |
| BM111120 | u | Detector fums òptic,instal.conv.,UNE-EN 54-7,+base superfície (material) | 1 | 21.73 | 21.73 |
| BMY11000 | u | P.p.elements especials p/detector (material) | 1 | 0.35 | 0.35 |
| A%AUX001 | % | Despeses auxiliars mà d'obra | 1.5 % | 8.72 | 0.13 |
|  |  | Total |  |  | 30.93 |

| Amidament | Uts. | Parcial |
|---|---|---|
| · Es necessiten 34 unitats i tenim 14 = 20 | 20 | 20.00 |
| Total |  | 20 |

**EM111120a** u Desmuntatge i transport de detector fums òptic,instal.conv.,UNE-EN 54-7,+base superfície,munt.superf. (EXISTENT) (18/11/2017)
14 u × 8.85 (9.12 amb costos indirectes) = 127.68
Desmuntatge i transport de detector de fums òptic per a instal·lació contra incendis convencional, segons norma UNE-EN 54-7, amb base de superfície, muntat superficialment (EXISTENT)

| Codi | Ut | Descripció | Rendiment | Preu | Import |
|---|---|---|---|---|---|
| A012M000 | h | Oficial 1a muntador | 0.24 | 19.1 | 4.58 |
| A013M000 | h | Ajudant muntador | 0.24 | 17.24 | 4.14 |
| A%AUX001 | % | Despeses auxiliars mà d'obra | 1.5 % | 8.72 | 0.13 |
|  |  | Total |  |  | 8.85 |

| Amidament | Uts. | Parcial |
|---|---|---|
| · Existents en nau brigada | 14 | 14.00 |
| Total |  | 14 |

**EM111120b** u Muntatge de detector fums òptic,instal.conv.,UNE-EN 54-7,+base superfície,munt.superf. (EXISTENTS) (18/11/2017)
14 u × 9.2 (9.48 amb costos indirectes) = 132.72
Muntatge de detector de fums òptic per a instal·lació contra incendis convencional, segons norma UNE-EN 54-7, amb base de superfície, muntat superficialment (EXISTENTS)

| Codi | Ut | Descripció | Rendiment | Preu | Import |
|---|---|---|---|---|---|
| A012M000 | h | Oficial 1a muntador | 0.24 | 19.1 | 4.58 |
| A013M000 | h | Ajudant muntador | 0.24 | 17.24 | 4.14 |
| BMY11000 | u | P.p.elements especials p/detector | 1 | 0.35 | 0.35 |
| A%AUX001 | % | Despeses auxiliars mà d'obra | 1.5 % | 8.72 | 0.13 |
|  |  | Total |  |  | 9.2 |

| Amidament | Uts. | Parcial |
|---|---|---|
| · Existents en nau brigada | 14 | 14.00 |
| Total |  | 14 |

**EM141102** u Polsador alarma,instal·lació conv.,manual+trencament,UNE-EN 54-11,munt.superf.
4 u × 16.84 (17.35 amb costos indirectes) = 69.40
Polsador d'alarma per a instal·lació contra incendis convencional, accionament manual per trencament d'element fràgil, segons norma UNE-EN 54-11, muntat superficialment

| Codi | Ut | Descripció | Rendiment | Preu | Import |
|---|---|---|---|---|---|
| A012M000 | h | Oficial 1a muntador | 0.24 | 19.1 | 4.58 |
| A013M000 | h | Ajudant muntador | 0.24 | 17.24 | 4.14 |
| BM141102 | u | Polsador alarma,instal·lació conv.,manual+trencament,UNE-EN 54-11,p/munt.superf. (material) | 1 | 7.7 | 7.70 |
| BMY14000 | u | P.p.elements especials p/pols.alarm. (material) | 1 | 0.29 | 0.29 |
| A%AUX001 | % | Despeses auxiliars mà d'obra | 1.5 % | 8.72 | 0.13 |
|  |  | Total |  |  | 16.84 |

| Amidament | Uts. | Parcial |
|---|---|---|
| · Al costat de cada BIE | 4 | 4.00 |
| Total |  | 4 |

## 26 GESTIÓ DE RESIDUS (24/07/2014)
Import: 1769.29

**F2RA71H1** m3 Deposició controlada dipòsit autoritzat,cànon inclòs(LLEI 8/2008),residus form. inerts,1,45t/m3,LER 170101
95.69 m3 × 15.95 (16.43 amb costos indirectes) = 1572.19
Deposició controlada a dipòsit autoritzat, amb cànon sobre la deposició controlada dels residus de la construcció inclòs, segons la LLEI 8/2008, de residus de formigó inerts amb una densitat 1,45 t/m3, procedents de construcció o demolició, amb codi 170101 segons la Llista Europea de Residus (ORDEN MAM/304/2002)

| Codi | Ut | Descripció | Rendiment | Preu | Import |
|---|---|---|---|---|---|
| B2RA71H1 | t | Deposició controlada dipòsit autoritzat,cànon inclòs(LLEI 8/2008),residus form. inerts,1,45t/m3,LER 170101 (material) | 1.45 | 11 | 15.95 |
|  |  | Total |  |  | 15.95 |

**F2RA72F0** m3 Deposició controlada dipòsit autoritzat,cànon no inclòs,residus ceràmics inerts,0,8t/m3,LER 170103
23.92 m3 × 8 (8.24 amb costos indirectes) = 197.10
Deposició controlada a dipòsit autoritzat, amb cànon sobre la deposició controlada dels residus de la construcció no inclòs, de residus ceràmics inerts amb una densitat 0,8 t/m3, procedents de construcció o demolició, amb codi 170103 segons la Llista Europea de Residus (ORDEN MAM/304/2002)

| Codi | Ut | Descripció | Rendiment | Preu | Import |
|---|---|---|---|---|---|
| B2RA72F0 | t | Deposició controlada dipòsit autoritzat,cànon no inclòs,residus ceràmics inerts,0,8t/m3,LER 170103 (material) | 0.8 | 10 | 8.00 |
|  |  | Total |  |  | 8 |

## 27 ESTUDI SEGURETAT I SALUT (14/08/2009)
Import: 5997.27

**H1411111** u Casc seguretat,p/ús normal,contra cops,PE,p<=400g
16 u × 5.13 (5.28 amb costos indirectes) = 84.48
Casc de seguretat per a ús normal, contra cops, de polietilè amb un pes màxim de 400 g, homologat segons UNE-EN 812

| Codi | Ut | Descripció | Rendiment | Preu | Import |
|---|---|---|---|---|---|
| B1411111 | u | Casc seguretat p/ús normal,contra cops,PE,p<=400g (material) | 1 | 5.13 | 5.13 |
|  |  | Total |  |  | 5.13 |

**H1421110** u Ulleres antiimp.st.,muntura univ.,visor transp.c/entelam.
5 u × 6.17 (6.36 amb costos indirectes) = 31.80
Ulleres de seguretat antiimpactes estàndard, amb muntura universal, amb visor transparent i tractament contra l'entelament, homologades segons UNE-EN 167 i UNE-EN 168

| Codi | Ut | Descripció | Rendiment | Preu | Import |
|---|---|---|---|---|---|
| B1421110 | u | Ulleres antiimp.st.,muntura univ.,visor transp.c/entelam. (material) | 1 | 6.17 | 6.17 |
|  |  | Total |  |  | 6.17 |

**H142BA00** u Pantalla p/prot.proj.partícules,policarbon.transp.,p/acobl.casc diel.
3 u × 8.15 (8.39 amb costos indirectes) = 25.17
Pantalla facial per a protegir contra la projecció de partícules i a l'encebament d'arcs elèctrics, de policarbonat transparent, per a acoblar al casc amb arnès dielèctric

| Codi | Ut | Descripció | Rendiment | Preu | Import |
|---|---|---|---|---|---|
| B142BA00 | u | Pantalla p/prot.proj.partícules,policarbon.transp.,p/acobl.casc diel. (material) | 1 | 8.15 | 8.15 |
|  |  | Total |  |  | 8.15 |

**H1426160** u Ulleres protec.riscs mecàn.,muntura univ.,visor malla reixeta metàl·lica
4 u × 5.12 (5.27 amb costos indirectes) = 21.08
Ulleres de seguretat per a protecció de riscs mecànics, amb muntura universal, amb visor de malla de reixeta metàl·lica, homologades segons UNE-EN 1731

| Codi | Ut | Descripció | Rendiment | Preu | Import |
|---|---|---|---|---|---|
| B1426160 | u | Ulleres protec.riscs mecàn.,muntura univ.,visor malla reixeta metàl·lica (material) | 1 | 5.12 | 5.12 |
|  |  | Total |  |  | 5.12 |

**H1431101** u Protector auditiu tap escuma
10 u × 0.22 (0.23 amb costos indirectes) = 2.30
Protector auditiu de tap d'escuma, homologat segons UNE-EN 352-2 i UNE-EN 458

| Codi | Ut | Descripció | Rendiment | Preu | Import |
|---|---|---|---|---|---|
| B1431101 | u | Protector auditiu tap escuma (material) | 1 | 0.22 | 0.22 |
|  |  | Total |  |  | 0.22 |

**H1441201** u Mascareta autofiltrant c/polsim+vap.tòx.
4 u × 0.65 (0.67 amb costos indirectes) = 2.68
Mascareta autofiltrant contra polsims i vapors tòxics, homologada segons UNE-EN 405

| Codi | Ut | Descripció | Rendiment | Preu | Import |
|---|---|---|---|---|---|
| B1441201 | u | Mascareta autofiltrant c/polsim+vap.tòx. (material) | 1 | 0.65 | 0.65 |
|  |  | Total |  |  | 0.65 |

**H1445003** u Mascareta,protecció respiratòria
4 u × 1.46 (1.5 amb costos indirectes) = 6.00
Mascareta de protecció respiratòria, homologada segons UNE-EN 140

| Codi | Ut | Descripció | Rendiment | Preu | Import |
|---|---|---|---|---|---|
| B1445003 | u | Mascareta,protecció respiratòria (material) | 1 | 1.46 | 1.46 |
|  |  | Total |  |  | 1.46 |

**H144A103** u Parell filtres p/resp.2allotj.lat.p/filt.,c/pols+vap.+part.tòx.min.16%O.
4 u × 7.22 (7.44 amb costos indirectes) = 29.76
Parell de filtres per a respirador amb dos allotjaments laterals per a filtres contra pols, vapors, fums i partícules tòxiques en ambient amb un mínim del 16% d'oxigen, homologada segons CE

| Codi | Ut | Descripció | Rendiment | Preu | Import |
|---|---|---|---|---|---|
| B144A103 | u | Parell filtres p/resp.2allotj.lat.p/filt.,c/pols+vap.+part.tòx.min.16%O. (material) | 1 | 7.22 | 7.22 |
|  |  | Total |  |  | 7.22 |

**H1451110** u Guants p/ús gral.,pell+cotó,subj.canell
15 u × 1.55 (1.6 amb costos indirectes) = 24.00
Parella de guants per a ús general, amb palmell, artells, ungles i dits índex i polze de pell, dors de la mà i maniguet de cotó, folre interior, i subjecció elàstica al canell

| Codi | Ut | Descripció | Rendiment | Preu | Import |
|---|---|---|---|---|---|
| B1451110 | u | Guants p/ús gral.,pell+cotó,subj.canell (material) | 1 | 1.55 | 1.55 |
|  |  | Total |  |  | 1.55 |

**H1454420** u Guants antihumitat,neop.s/sup.+cotó,manig.<1/2avantb.
6 u × 8.56 (8.82 amb costos indirectes) = 52.92
Parella de guants antihumitat resistents als productes químics, de neoprè sense suport i folrat de cotó, amb maniguets fins a mig avantbraç

| Codi | Ut | Descripció | Rendiment | Preu | Import |
|---|---|---|---|---|---|
| B1454420 | u | Guants antihumitat,neop.s/sup.+cotó,manig.<1/2avantb. (material) | 1 | 8.56 | 8.56 |
|  |  | Total |  |  | 8.56 |

**H145K153** u Guants material aïlla.,p/treballs elèctrics,cl.00,logotip beix,tensió màx.500V
5 u × 21.17 (21.81 amb costos indirectes) = 109.05
Parella de guants de material aïllant per a treballs elèctrics, classe 00, logotip color beix, tensió màxima 500 V, homologats segons UNE-EN 420

| Codi | Ut | Descripció | Rendiment | Preu | Import |
|---|---|---|---|---|---|
| B145K153 | u | Guants material aïlla.,p/treballs elèctrics,cl.00,logotip beix,tensió màx.500V (material) | 1 | 21.17 | 21.17 |
|  |  | Total |  |  | 21.17 |

**H145PK05** u Guants aluminitzats,prot.calor radiant/contacte,kevlar
4 u × 23.87 (24.59 amb costos indirectes) = 98.36
Parella de guants aluminitzats per a protecció del calor radiant i el contacte amb elements calents o freds, de kevlar, homologats segons UNE-EN 388, UNE-EN 407 i UNE-EN 420

| Codi | Ut | Descripció | Rendiment | Preu | Import |
|---|---|---|---|---|---|
| B145PK05 | u | Guants aluminitzats,prot.calor radiant/contacte,kevlar (material) | 1 | 23.87 | 23.87 |
|  |  | Total |  |  | 23.87 |

**H145N275** u Manyoples material aïlla.,p/treballs elèctrics,cl.0,logotip vermell,tensió màx.1000V
4 u × 32.59 (33.57 amb costos indirectes) = 134.28
Parella de manyoples de material aïllant per a treballs elèctrics, classe 0, logotip color vermell, tensió màxima 1000 V, homologades segons UNE-EN 420

| Codi | Ut | Descripció | Rendiment | Preu | Import |
|---|---|---|---|---|---|
| B145N275 | u | Manyoples material aïlla.,p/treballs elèctrics,cl.0,logotip vermell,tensió màx.1000V (material) | 1 | 32.59 | 32.59 |
|  |  | Total |  |  | 32.59 |

**H1461122** u Parella botes aigua,PVC,mitja canya,plantill./punte.met.
8 u × 13 (13.39 amb costos indirectes) = 107.12
Parella de botes d'aigua de PVC de mitja canya, amb sola antilliscant i folrades de niló rentable, amb plantilles i puntera metàl·liques

| Codi | Ut | Descripció | Rendiment | Preu | Import |
|---|---|---|---|---|---|
| B1461122 | u | Parella botes aigua,PVC,mitja canya,plantill./punte.met. (material) | 1 | 13 | 13.00 |
|  |  | Total |  |  | 13 |

**H1473203** u Cinturó subj.susp.anticaig.,cl.A/B/C,polièst+ferr.estamp.arne.subj.
3 u × 134.21 (138.24 amb costos indirectes) = 414.72
Cinturó de seguretat de subjecció, suspensió i anticaiguda, classes A, B i C, de polièster i ferramenta estampada, amb arnesos de subjecció per al tronc i per a les extremitats inferiors, homologat segons CE

| Codi | Ut | Descripció | Rendiment | Preu | Import |
|---|---|---|---|---|---|
| B1473203 | u | Cinturó cl.A/B/C polièst+ferr.estamp.arne.subj. (material) | 1 | 134.21 | 134.21 |
|  |  | Total |  |  | 134.21 |

**H1474600** u Cinturó antivib.,ajust./transpi.
3 u × 14.47 (14.9 amb costos indirectes) = 44.70
Cinturó antivibració, ajustable i de teixit transpirable

| Codi | Ut | Descripció | Rendiment | Preu | Import |
|---|---|---|---|---|---|
| B1474600 | u | Cinturó antivib.,ajust./transpi. (material) | 1 | 14.47 | 14.47 |
|  |  | Total |  |  | 14.47 |

**H147RA00** m Corda poliam.alt.tenac.,D=16mm,p/sirg.cint.
18 m × 5.08 (5.23 amb costos indirectes) = 94.14
Corda de poliamida d'alta tenacitat, de 16 mm de diàmetre, per a sirga de cinturó de seguretat

| Codi | Ut | Descripció | Rendiment | Preu | Import |
|---|---|---|---|---|---|
| B147RA00 | m | Corda poliam.alt.tenac.,p/sirg.cint. (material) | 1 | 5.08 | 5.08 |
|  |  | Total |  |  | 5.08 |

**H147L015** u Ap.ancoratge p/prot.individ.caiguda alç.tac mecànic
17 u × 22.77 (23.45 amb costos indirectes) = 398.65
Aparell d'ancoratge per a equip de protecció individual contra caiguda d'alçada, homologat segons UNE-EN 795, amb fixació amb tac mecànic

| Codi | Ut | Descripció | Rendiment | Preu | Import |
|---|---|---|---|---|---|
| A01H2000 | h | Oficial 1a p/SiS (mà d'obra) | 0.1 | 18.48 | 1.85 |
| B147L005 | u | Ap.ancoratge p/prot.individ.caiguda alç. (material) | 1 | 19.93 | 19.93 |
| B1Z09F90 | u | Tac acer D=10mm,carg./voland./fem.,p/SiS (material) | 1 | 0.96 | 0.96 |
| A%AUX001 | % | Despeses auxiliars mà d'obra | 1.5 % | 1.85 | 0.03 |
|  |  | Total |  |  | 22.77 |

**H1487350** u Impermeable jaq.+cap.+pant.,p/edif.,PVC sold.,g=0,3mm
8 u × 4.67 (4.81 amb costos indirectes) = 38.48
Impermeable amb jaqueta, caputxa i pantalons, per a edificació, de PVC soldat de 0,3 mm de gruix, homologat segons UNE-EN 340

| Codi | Ut | Descripció | Rendiment | Preu | Import |
|---|---|---|---|---|---|
| B1487350 | u | Impermeable jaq.+cap.+pant.,p/edif.,PVC sold.,g=0,3mm (material) | 1 | 4.67 | 4.67 |
|  |  | Total |  |  | 4.67 |

**H1512013** m2 Protecció vert.lateral forat esc.+xarxa-teló norm.nuada corda perim.poliam.,anc.fleix+clau d'impacte,corda cosit, D=6mm,desm.
8 m2 × 12.95 (13.34 amb costos indirectes) = 106.72
Protecció col·lectiva vertical dels laterals dels forats de les escales en tota l'alçada amb xarxa-teló normalitzada (UNE-EN 1263-1) de poliamida no regenerada, de tenacitat alta nuada amb corda perimetral de poliamida, ancoratge de fleix perforat i clau d'impacte d'acer i corda de cosit de 6 mm de diàmetre i amb el desmuntatge inclòs

| Codi | Ut | Descripció | Rendiment | Preu | Import |
|---|---|---|---|---|---|
| A01H2000 | h | Oficial 1a p/SiS | 0.35 | 18.48 | 6.47 |
| A01H4000 | h | Manobre p/SiS (mà d'obra) | 0.35 | 16.35 | 5.72 |
| B0DZDZ40 | m | Fleix,p/SiS (material) | 0.1 | 0.23 | 0.02 |
| B15Z1200 | m | Corda poliam.,D=6mm,p/SiS (material) | 0.5 | 0.14 | 0.07 |
| B1Z0A0B0 | cu | Claus impacte acer,p/SiS (material) | 0.02 | 18.26 | 0.37 |
| B1Z11215 | m2 | Xarxa poliam.n/regen.tenac.alt.,4mm,80x80mm,corda perim.poliam.,10usos,p/SiS (material) | 1.2 | 0.15 | 0.18 |
| A%AUX001 | % | Despeses auxiliars mà d'obra | 1 % | 12.19 | 0.12 |
|  |  | Total |  |  | 12.95 |

**H1523241** m Barana prot.,perím.sost.,h=1m,travesser sup.+interm.tub metàl.2,3",sòcol post fusta,fix.suports muntant metàl·lic,p/allotj.perfor.sost.,desmunt.inclòs
24 m × 6.25 (6.44 amb costos indirectes) = 154.56
Barana de protecció en el perímetre del sostre, d'alçària 1 m amb travesser superior i intermedi de tub metàl·lic de 2,3", sòcol de post de fusta, fixada amb suports de muntant metàl·lic per a allotjar en perforacions del sostre i amb el desmuntatge inclòs

| Codi | Ut | Descripció | Rendiment | Preu | Import |
|---|---|---|---|---|---|
| A01H2000 | h | Oficial 1a p/SiS | 0.125 | 18.48 | 2.31 |
| A01H4000 | h | Manobre p/SiS | 0.125 | 16.35 | 2.04 |
| B0DZSM0K | u | Tub metàl·lic,D=2,3",150usos,p/SiS (material) | 2.4 | 0.12 | 0.29 |
| B1526EL6 | u | Muntant metàl·lic p/bara.segur.,h=1m,p/allotj.perfor.sost.,15usos (material) | 0.4 | 1.21 | 0.48 |
| B1Z0D400 | m2 | Post fusta pi,3usos,p/SiS (material) | 0.22 | 4.97 | 1.09 |
| A%AUX001 | % | Despeses auxiliars mà d'obra | 1 % | 4.35 | 0.04 |
|  |  | Total |  |  | 6.25 |

**H1521431** m Barana prot.p/esca.,h=1m,travesser fusta,fix.suports muntant metàl·lic+mordas.p/sostre,desmunt.inclòs
25 m × 5.59 (5.76 amb costos indirectes) = 144.00
Barana de protecció per a escales, d'alçària 1 m, amb travesser de tauló de fusta fixada amb suports de muntant metàl·lic amb mordassa per al sostre i amb el desmuntatge inclòs

| Codi | Ut | Descripció | Rendiment | Preu | Import |
|---|---|---|---|---|---|
| A01H2000 | h | Oficial 1a p/SiS | 0.1 | 18.48 | 1.85 |
| A01H4000 | h | Manobre p/SiS | 0.1 | 16.35 | 1.64 |
| B1526EK6 | u | Muntant metàl·lic p/bara.segur.,h=1m,mordas.p/sostre,15usos (material) | 0.5 | 1.47 | 0.74 |
| B1Z0D230 | m | Tauló fusta pi p/10 usos,p/SiS (material) | 3.5 | 0.38 | 1.33 |
| A%AUX001 | % | Despeses auxiliars mà d'obra | 1 % | 3.49 | 0.03 |
|  |  | Total |  |  | 5.59 |

**H1532581** m2 Plataforma met.p/pas pers.,ampl.<=1m,planxa acer,g=8mm,desm.
6 m2 × 5.18 (5.34 amb costos indirectes) = 32.04
Plataforma metàl·lica per a pas de persones per sobre de rases, d'amplada <= 1 m, de planxa d'acer de 8 mm de gruix, amb el desmuntatge inclòs

| Codi | Ut | Descripció | Rendiment | Preu | Import |
|---|---|---|---|---|---|
| A01H4000 | h | Manobre p/SiS | 0.1 | 16.35 | 1.64 |
| B0DZWA03 | m2 | Planxa acer,g=8mm,10usos,p/SiS (material) | 1 | 3.52 | 3.52 |
| A%AUX001 | % | Despeses auxiliars mà d'obra | 1 % | 1.64 | 0.02 |
|  |  | Total |  |  | 5.18 |

**H15Z1001** h Brigada segur.p/mantenim.+repos.protec.
15 h × 35.18 (36.24 amb costos indirectes) = 543.60
Brigada de seguretat per a manteniment i reposició de les proteccions

| Codi | Ut | Descripció | Rendiment | Preu | Import |
|---|---|---|---|---|---|
| A01H2000 | h | Oficial 1a p/SiS | 1 | 18.48 | 18.48 |
| A01H4000 | h | Manobre p/SiS | 1 | 16.35 | 16.35 |
| A%AUX001 | % | Despeses auxiliars mà d'obra | 1 % | 34.83 | 0.35 |
|  |  | Total |  |  | 35.18 |

**HBBA1511** u Placa seguretat laboral,acer serigraf.,40x33cm,fix.mec.+desmunt.
4 u × 17.95 (18.49 amb costos indirectes) = 73.96
Placa de senyalització de seguretat laboral, de planxa d'acer llisa serigrafiada, de 40x33 cm, fixada mecànicament i amb el desmuntatge inclòs

| Codi | Ut | Descripció | Rendiment | Preu | Import |
|---|---|---|---|---|---|
| A01H4000 | h | Manobre p/SiS | 0.15 | 16.35 | 2.45 |
| B1Z09000 | cu | Visos p/fusta/tacs PVC,p/SiS (material) | 0.04 | 3.3 | 0.13 |
| BBBA1500 | u | Placa seguretat laboral,planxa acer llisa serigraf.,40x33cm,p/SiS (material) | 1 | 15.35 | 15.35 |
| A%AUX001 | % | Despeses auxiliars mà d'obra | 1 % | 2.45 | 0.02 |
|  |  | Total |  |  | 17.95 |

**HD7FQ412** m Clavegueró PVC-U paret massissa,sanejament s/pressió,DN=200mm,SN2,s/llit sorra 15cm+reblert sorra
7 m × 53.71 (55.32 amb costos indirectes) = 387.24
Clavegueró amb tub de PVC-U de paret massissa per a sanejament sense pressió, de DN 200 mm i de SN 2 (2 kN/m2) de rigidesa anular, segons norma UNE-EN 1401-1, sobre llit de sorra de 15 cm de gruix i reblert amb sorra fins a 30 cm per sobre del tub

| Codi | Ut | Descripció | Rendiment | Preu | Import |
|---|---|---|---|---|---|
| A01H2000 | h | Oficial 1a p/SiS | 0.45 | 18.48 | 8.32 |
| A01H3000 | h | Ajudant p/SiS (mà d'obra) | 0.3 | 17.24 | 5.17 |
| A01H4000 | h | Manobre p/SiS | 0.3 | 16.35 | 4.91 |
| B1Z00500 | t | Sorra 0-3,5 mm p/SiS (material) | 0.735 | 17 | 12.50 |
| B1ZDQ410 | m | Tub PVC-U paret massissa,sanejament s/pressió,DN=200mm,SN2,p/unió anella elastom.,p/SiS (material) | 1.2 | 6.31 | 7.57 |
| B1ZDWAA0 | u | Accessori genèric p/tub PVC,D=200mm,p/SiS (material) | 0.33 | 28.91 | 9.54 |
| B1ZDYAA0 | u | Element munt. p/tub PVC,D=200mm,p/SiS (material) | 1 | 0.43 | 0.43 |
| C1Z15330 | h | Retroexcavadora s/pneumàtics 8-10t,p/SiS (maquinària) | 0.076 | 50.9 | 3.87 |
| C1Z1A0J0 | h | Picó vibrant,plac.30x30cm p/SiS (maquinària) | 0.195 | 5.76 | 1.12 |
| A%AUX001 | % | Despeses auxiliars mà d'obra | 1.5 % | 18.40 | 0.28 |
|  |  | Total |  |  | 53.71 |

**FG42429H** u Interruptor dif.cl.AC,gam.terc.,I=40A,(2P),0,03A,fix.inst.,2mòd.DIN,munt.perf.DIN
1 u × 92.32 (95.09 amb costos indirectes) = 95.09
Interruptor diferencial de la classe AC, gamma terciari, de 40 A d'intensitat nominal, bipolar (2P), de sensibilitat 0,03 A, de desconnexió fix instantani, amb botó de test incorporat i indicador mecànic de defecte, construït segons les especificacions de la norma UNE-EN 61008-1, de 2 mòduls DIN de 18 mm d'amplària, muntat en perfil DIN

| Codi | Ut | Descripció | Rendiment | Preu | Import |
|---|---|---|---|---|---|
| A012H000 | h | Oficial 1a electricista | 0.35 | 19.1 | 6.69 |
| A013H000 | h | Ajudant electricista | 0.2 | 17.21 | 3.44 |
| BG42429H | u | Interruptor dif.cl.AC,gam.terc.,I=40A,(2P),0,03A,fix.inst.,2mòd.DIN,p/munt.perf.DIN (material) | 1 | 81.66 | 81.66 |
| BGW42000 | u | P.p.accessoris p/interr.difer. (material) | 1 | 0.38 | 0.38 |
| A%AUX001 | % | Despeses auxiliars mà d'obra | 1.5 % | 10.13 | 0.15 |
|  |  | Total |  |  | 92.32 |

**FGD1222E** u Piqueta connex.terra acer,300µm,long.=1500mm,D=14,6mm,clav.terr.
2 u × 24.13 (24.85 amb costos indirectes) = 49.70
Piqueta de connexió a terra d'acer, amb recobriment de coure 300 µm de gruix, de 1500 mm llargària de 14,6 mm de diàmetre, clavada a terra

| Codi | Ut | Descripció | Rendiment | Preu | Import |
|---|---|---|---|---|---|
| A012H000 | h | Oficial 1a electricista | 0.233 | 19.1 | 4.45 |
| A013H000 | h | Ajudant electricista | 0.233 | 17.21 | 4.01 |
| BGD12220 | u | Piqueta connex.terra acer,long.=1500mm,D=14,6mm,300µm | 1 | 11.42 | 11.42 |
| BGYD1000 | u | P.p.elem.especials p/piqu.connex.terr. | 1 | 4.12 | 4.12 |
| A%AUX001 | % | Despeses auxiliars mà d'obra | 1.5 % | 8.46 | 0.13 |
|  |  | Total |  |  | 24.13 |

**HQU25201** u Banc fusta,p/3pers.,col.+desmunt.inclòs
3 u × 15.27 (15.73 amb costos indirectes) = 47.19
Banc de fusta amb capacitat per a 3 persones, col·locat i amb el desmuntatge inclòs

| Codi | Ut | Descripció | Rendiment | Preu | Import |
|---|---|---|---|---|---|
| A01H4000 | h | Manobre p/SiS | 0.15 | 16.35 | 2.45 |
| BQU25500 | u | Banc fusta,p/3pers.p/4 usos,p/SiS (material) | 0.25 | 51.03 | 12.76 |
| A%AUX001 | % | Despeses auxiliars mà d'obra | 2.5 % | 2.45 | 0.06 |
|  |  | Total |  |  | 15.27 |

**HQU27502** u Taula fusta,p/6pers.,col.+desmunt.inclòs
2 u × 17.69 (18.22 amb costos indirectes) = 36.44
Taula de fusta amb capacitat per a 6 persones, col·locada i amb el desmuntatge inclòs

| Codi | Ut | Descripció | Rendiment | Preu | Import |
|---|---|---|---|---|---|
| A01H4000 | h | Manobre p/SiS | 0.35 | 16.35 | 5.72 |
| BQU27500 | u | Taula fusta,p/6pers.p/4 usos,p/SiS (material) | 0.25 | 47.31 | 11.83 |
| A%AUX001 | % | Despeses auxiliars mà d'obra | 2.5 % | 5.72 | 0.14 |
|  |  | Total |  |  | 17.69 |

**HQU2P001** u Penja-robes dutxa col.+desmunt.inclòs
5 u × 1.89 (1.95 amb costos indirectes) = 9.75
Penja-robes per a dutxa, col·locat i amb el desmuntatge inclòs

| Codi | Ut | Descripció | Rendiment | Preu | Import |
|---|---|---|---|---|---|
| A01H4000 | h | Manobre p/SiS | 0.05 | 16.35 | 0.82 |
| BQZ1P000 | u | Penja-robes dutxa,p/SiS (material) | 1 | 1.05 | 1.05 |
| A%AUX001 | % | Despeses auxiliars mà d'obra | 2.5 % | 0.82 | 0.02 |
|  |  | Total |  |  | 1.89 |

**HQUA1100** u Farmaciola armari+contingut segons orden.SiS
1 u × 123.67 (127.38 amb costos indirectes) = 127.38
Farmaciola d'armari, amb el contingut establert a l'ordenança general de seguretat i salut en el treball

| Codi | Ut | Descripció | Rendiment | Preu | Import |
|---|---|---|---|---|---|
| BQUA1100 | u | Farmaciola armari+contingut segons orden.SiS (material) | 1 | 123.67 | 123.67 |
|  |  | Total |  |  | 123.67 |

**HQUZM000** h Mà obra,neteja+conservació instal·lacions
18 h × 16.51 (17.01 amb costos indirectes) = 306.18
Mà d'obra per a neteja i conservació de les instal·lacions

| Codi | Ut | Descripció | Rendiment | Preu | Import |
|---|---|---|---|---|---|
| A01H4000 | h | Manobre p/SiS | 1 | 16.35 | 16.35 |
| A%AUX001 | % | Despeses auxiliars mà d'obra | 1 % | 16.35 | 0.16 |
|  |  | Total |  |  | 16.51 |

**HQU1B130** mes Llog.mòd.pref.sanitaris 2,4x2,6m
5 mes × 54.55 (56.19 amb costos indirectes) = 280.95
Lloguer de mòdul prefabricat per a equipament sanitaris a obra de 2,4x2,6 m amb tancaments formats per placa de dues planxes d'acer prelacat i aïllament interior de 40mm de gruix i paviment format per tauler aglomarat hidròfug amb acabat de PVC sobre xapa galvanitzada i llana mineral de vidre, instal·lació elèctrica 1 punt de llum, interruptor, endolls i protecció diferencial, i equipat amb 1 inodor,2 dutxes,lavabo col·lectiu amb 1 aixeta i termos elèctric 50 litres

| Codi | Ut | Descripció | Rendiment | Preu | Import |
|---|---|---|---|---|---|
| BQU1B130 | mes | Llog. mòd.pref.sanitaris 2,4x2,6m,1inod,2dutx,lav+1aix,term.50l (material) | 1 | 54.55 | 54.55 |
|  |  | Total |  |  | 54.55 |

**HQU1D150** mes Llog.mòd.pref.vestidors 3,7x2,4m
5 mes × 51.82 (53.37 amb costos indirectes) = 266.85
Lloguer de mòdul prefabricat per equipament de vestidors a obra de 3,7x2,4 m amb tancaments formats per placa de dues planxes d'acer prelacat i aïllament interior de 40mm de gruix i paviment format per tauler aglomarat hidròfug amb acabat de PVC sobre xapa galvanitzada i llana mineral de vidre, instal·lació elèctrica 1 punt de llum, interruptor, endolls i protecció diferencial

| Codi | Ut | Descripció | Rendiment | Preu | Import |
|---|---|---|---|---|---|
| BQU1D150 | mes | Llog.mòd.pref.vestidors 3,7x2,4m (material) | 1 | 51.82 | 51.82 |
|  |  | Total |  |  | 51.82 |

**H151A1K1b** m2 Protecció horitz.obertur.,xarxa prot.caig.,fil trenat,D=4mm,80x80mm,corda perim.poliam.,D=12mm,nuada xarx.,fix.fleix+tacs,desmunt. (17/11/2017)
736.58 m2 × 1.55 (1.6 amb costos indirectes) = 1178.53
Protecció col·lectiva horitzontal d'obertures amb xarxa per a proteccions superficials contra caigudes, de fil trenat de poliamida no regenerada, de tenacitat alta, de 4 mm de diàmetre, 80x80 mm de pas de malla, corda perimetral de poliamida de 12 mm de diàmetre nuada a la xarxa, fixada amb fleix i tacs d'expansió i amb el desmuntatge inclòs

| Codi | Ut | Descripció | Rendiment | Preu | Import |
|---|---|---|---|---|---|
| A01H2000 | h | Oficial 1a p/SiS | 0.025 | 18.48 | 0.46 |
| A01H4000 | h | Manobre p/SiS | 0.025 | 16.35 | 0.41 |
| B0DZDZ40 | m | Fleix,p/SiS | 0.2 | 0.23 | 0.05 |
| B1Z09F90 | u | Tac acer D=10mm,carg./voland./fem.,p/SiS | 0.49 | 0.96 | 0.47 |
| B1Z11215b | m2 | Xarxa poliam.n/regen.tenac.alt.,4mm,80x80mm,corda perim.poliam.,10usos,p/SiS (material; 17/11/2017) | 1 | 0.15 | 0.15 |
| A%AUX001 | % | Despeses auxiliars mà d'obra | 1.5 % | 0.87 | 0.01 |
|  |  | Total |  |  | 1.55 |

| Amidament | Uts. | Llarg | Parcial |
|---|---|---|---|
| · Sup. coberta | 1 | 656.96 | 656.96 |
| · Sup. Increm. | 1 | 79.62 | 79.62 |
| Total |  |  | 736.58 |

**H152J105** m Cable fiador p/cinturó segur.,fix.ancorat.servei,desmunt.inclòs
90 m × 4.72 (4.86 amb costos indirectes) = 437.40
Cable fiador per al cinturó de seguretat, fixat en ancoratges de servei i amb el desmuntatge inclòs

| Codi | Ut | Descripció | Rendiment | Preu | Import |
|---|---|---|---|---|---|
| A01H2000 | h | Oficial 1a p/SiS | 0.1 | 18.48 | 1.85 |
| A01H4000 | h | Manobre p/SiS | 0.1 | 16.35 | 1.64 |
| B0AC112D | m | Cable acer galv.ríg.,composició 1x7+0,D=9mm,p/SiS (material) | 1.2 | 1 | 1.20 |
| A%AUX001 | % | Despeses auxiliars mà d'obra | 1 % | 3.49 | 0.03 |
|  |  | Total |  |  | 4.72 |

| Amidament | Uts. | Llarg | Parcial |
|---|---|---|---|
| · Muntatge plaques | 3 | 30.00 | 90.00 |
| Total |  |  | 90 |

## Preus auxiliars

**EG121302** u Caixa 2aïll.polièst.reforç.,270x180x170mm,superf.
Preu: 45.22
Caixa de doble aïllament de polièster reforçat, de 270x180x170 mm i muntada superficialment

| Codi | Ut | Descripció | Rendiment | Preu | Import |
|---|---|---|---|---|---|
| A012H000 | h | Oficial 1a electricista | 0.25 | 19.1 | 4.78 |
| A013H000 | h | Ajudant electricista | 0.25 | 17.21 | 4.30 |
| BG121300 | u | Caixa 2aïll.polièst.reforç.,180x270x170mm (material) | 1 | 29.75 | 29.75 |
| BGW12000 | u | P.p.accessoris caixa doble aïllament (material) | 1 | 6.25 | 6.25 |
| A%AUX001 | % | Despeses auxiliars mà d'obra | 1.5 % | 9.08 | 0.14 |
|  |  | Total |  |  | 45.22 |

**EG415DJD** u Interruptor auto.magnet.,I=25A,PIA corbaC,(4P),tall=6000A/10kA,4mòd.DIN,munt.perf.DIN
Preu: 63.45
Interruptor automàtic magnetotèrmic de 25 A d'intensitat nominal, tipus PIA corba C, tetrapolar (4P), de 6000 A de poder de tall segons UNE-EN 60898 i de 10 kA de poder de tall segons UNE-EN 60947-2, de 4 mòduls DIN de 18 mm d'amplària, muntat en perfil DIN

| Codi | Ut | Descripció | Rendiment | Preu | Import |
|---|---|---|---|---|---|
| A012H000 | h | Oficial 1a electricista | 0.23 | 19.1 | 4.39 |
| A013H000 | h | Ajudant electricista | 0.2 | 17.21 | 3.44 |
| BG415DJD | u | Interruptor auto.magnet.,I=25A,PIA corbaC,(4P),tall=6000A/10kA,4mòd.DIN p/munt.perf.DIN (material) | 1 | 55.08 | 55.08 |
| BGW41000 | u | P.p.accessoris p/interr.magnetot. (material) | 1 | 0.42 | 0.42 |
| A%AUX001 | % | Despeses auxiliars mà d'obra | 1.5 % | 7.83 | 0.12 |
|  |  | Total |  |  | 63.45 |

**EG4243JD** u Interruptor dif.cl.AC,gam.terc.,I=25A,(4P),0,3A,fix.inst.,4mòd.DIN,munt.perf.DIN
Preu: 139.57
Interruptor diferencial de la classe AC, gamma terciari, de 25 A d'intensitat nominal, tetrapolar (4P), de sensibilitat 0,3 A, de desconnexió fix instantani, amb botó de test incorporat i indicador mecànic de defecte, construït segons les especificacions de la norma UNE-EN 61008-1, de 4 mòduls DIN de 18 mm d'amplària, muntat en perfil DIN

| Codi | Ut | Descripció | Rendiment | Preu | Import |
|---|---|---|---|---|---|
| A012H000 | h | Oficial 1a electricista | 0.5 | 19.1 | 9.55 |
| A013H000 | h | Ajudant electricista | 0.2 | 17.21 | 3.44 |
| BG4243JD | u | Interruptor dif.cl.AC,gam.terc.,I=25A,(4P),0,3A,fix.inst.,4mòd.DIN,p/munt.perf.DIN (material) | 1 | 126.01 | 126.01 |
| BGW42000 | u | P.p.accessoris p/interr.difer. | 1 | 0.38 | 0.38 |
| A%AUX001 | % | Despeses auxiliars mà d'obra | 1.5 % | 12.99 | 0.19 |
|  |  | Total |  |  | 139.57 |

**EG63D15S** u Presa correntbipolar+terra lateral,(2P+T),16A250V,a/tapa+caixa estanca,IP-55,preu alt,munt.superf.
Preu: 10.3
Presa de corrent de superfície, bipolar amb presa de terra lateral, (2P+T), 16 A 250 V, amb tapa i caixa estanca, amb grau de protecció IP-55, preu alt, muntada superficialment

| Codi | Ut | Descripció | Rendiment | Preu | Import |
|---|---|---|---|---|---|
| A012H000 | h | Oficial 1a electricista | 0.15 | 19.1 | 2.87 |
| A013H000 | h | Ajudant electricista | 0.183 | 17.21 | 3.15 |
| BG63D15S | u | Presa corrent,p/munt.superf.,(2P+T),16A/250V,a/tapa+caixa estanca,IP-55,preu alt (material) | 1 | 3.79 | 3.79 |
| BGW63000 | u | P.p.accessoris p/end. (material) | 1 | 0.4 | 0.40 |
| A%AUX001 | % | Despeses auxiliars mà d'obra | 1.5 % | 6.02 | 0.09 |
|  |  | Total |  |  | 10.3 |

**D0B2C100** kg Acer b/corrug.obra man.taller B500SD
Preu: 0.83
Acer en barres corrugades elaborat a l'obra i manipulat a taller B500SD, de límit elàstic >= 500 N/mm2

| Codi | Ut | Descripció | Rendiment | Preu | Import |
|---|---|---|---|---|---|
| A0124000 | h | Oficial 1a ferrallista | 0.005 | 18.48 | 0.09 |
| A0134000 | h | Ajudant ferrallista | 0.005 | 17.24 | 0.09 |
| B0A14200 | kg | Filferro recuit,D=1,3mm | 0.01 | 1.17 | 0.01 |
| B0B2C000 | kg | Acer b/corrugada B500SD (material) | 1.05 | 0.61 | 0.64 |
| A%AUX001 | % | Despeses auxiliars mà d'obra | 1 % | 0.18 | 0.00 |
|  |  | Total |  |  | 0.83 |

**D060X011** m3 Formigó 350kg/m3,1:2:3,ciment pòrtland, 52,5 R+ull de perdiu 3-7mm,elab.a obra,formigonera 165l
Preu: 99.63
Formigó de 350 kg/m3, amb una proporció en volum 1:2:3, amb ciment pòrtland CEM I 52,5 R segons UNE-EN 197-1, en sacs i granulat d'Ull de perdiu de diàmetre 3 a 7 mm, elaborat a l'obra amb formigonera de 165 l

| Codi | Ut | Descripció | Rendiment | Preu | Import |
|---|---|---|---|---|---|
| A0150000 | h | Manobre especialista | 1.1 | 16.84 | 18.52 |
| B0111000 | m3 | Aigua | 0.18 | 1.67 | 0.30 |
| B0311010 | t | Sorra pedra calc. p/forms. (material) | 0.6 | 16.18 | 9.71 |
| B0361000 | t | Ull perdiu D=3-7 mm (material) | 1.7 | 16.65 | 28.31 |
| B0511801 | t | Ciment pòrtland CEM I 52,5R,sacs (material) | 0.35 | 120.26 | 42.09 |
| C1705600 | h | Formigonera 165l (maquinària) | 0.3 | 1.71 | 0.51 |
| A%AUX001 | % | Despeses auxiliars mà d'obra | 1 % | 18.52 | 0.19 |
|  |  | Total |  |  | 99.63 |

**G4LM1430b** t Transport d'elements prefabricats que formaran dues naus industrials
Preu: 24.32
Transport d'elements prefabricats que formaran dues naus industrials composats per estructura, tancaments i forjats. Distància entre 150 i 175 km., amb camió trailer de 24 t de càrrega útil.

| Codi | Ut | Descripció | Rendiment | Preu | Import |
|---|---|---|---|---|---|
| C150JA00 | h | Camió trailer transport especial 24t (maquinària) | 0.4 | 60.81 | 24.32 |
|  |  | Total |  |  | 24.32 |

**E4E2961L** m2 Paret estructural,p/revestir,g=20cm,bloc ciment foradat,R-6,500x200x200mm,col.morter pòrtland+fill.calc. 1:0,5:4,10N/mm2,resist.compress.=3N/mm2
Preu: 27.33
Paret estructural per a revestir, de 20 cm de gruix, de bloc de morter de ciment foradat, R-6, de 500x200x200 mm, categoria I segons norma UNE-EN 771-3, col·locat amb morter de ciment pòrtland amb filler calcari, de dosificació 1:0,5:4 (10 N/mm2) i amb una resistència a compressió de la paret de 3 N/mm2

| Codi | Ut | Descripció | Rendiment | Preu | Import |
|---|---|---|---|---|---|
| A0122000 | h | Oficial 1a paleta | 0.44 | 18.48 | 8.13 |
| A0140000 | h | Manobre | 0.22 | 16.35 | 3.60 |
| B0E245L1 | u | Bloc foradat morter ciment,llis 500x200x200mm,p/revest. (material) | 10.5 | 1.25 | 13.13 |
| D070A8B1 | m3 | Morter mixt ciment pòrtland+fill.calc. CEM II/B-L,calç,sorra ,380kg/m3 ciment,1:0,5:4,10N/mm2,elab.a obra, | 0.017 | 124.45 | 2.12 |
| A%AUX001 | % | Despeses auxiliars mà d'obra | 3 % | 11.73 | 0.35 |
|  |  | Total |  |  | 27.33 |

**E4EZ3000** kg Acer b/corrug.obra B500S p/arm.paret bloc mort.
Preu: 1.01
Acer en barres corrugades elaborat a l'obra B500S de límit elàstic >= 500 N/mm2 per a l'armadura de parets de blocs de morter de ciment

| Codi | Ut | Descripció | Rendiment | Preu | Import |
|---|---|---|---|---|---|
| A0124000 | h | Oficial 1a ferrallista | 0.01 | 18.48 | 0.18 |
| B0A14200 | kg | Filferro recuit,D=1,3mm | 0.005 | 1.17 | 0.01 |
| D0B2A100 | kg | Acer b/corrug.obra man.taller B500S | 1 | 0.82 | 0.82 |
| A%AUX001 | % | Despeses auxiliars mà d'obra | 1.5 % | 0.18 | 0.00 |
|  |  | Total |  |  | 1.01 |

**E4EZQ024** m3 Formigó p/fàb.blocs mort.cim., 225kg/m3, ciment CEM II/B-L/32,5R,pedra calc.20mm, col.manual.
Preu: 116.82
Formigó per a fàbrica de blocs de morter de ciment, de 225 kg/m3, amb una proporció en volum 1:3:6, amb ciment pòrtland amb filler calcari CEM II/B-L/32,5 R i granulat de pedra calcària de grandària màxima 20 mm, col·locat manualment

| Codi | Ut | Descripció | Rendiment | Preu | Import |
|---|---|---|---|---|---|
| A0122000 | h | Oficial 1a paleta | 0.4 | 18.48 | 7.39 |
| A0140000 | h | Manobre | 1.6 | 16.35 | 26.16 |
| D060Q021 | m3 | Formigó 225kg/m3,1:3:6,ciment pòrtland+fill.calc. CEM II/B-L 32,5R+pedra calc. 20mm,elab.a obra,formigonera 165l | 1.05 | 78.83 | 82.77 |
| A%AUX001 | % | Despeses auxiliars mà d'obra | 1.5 % | 33.55 | 0.50 |
|  |  | Total |  |  | 116.82 |

**D070A4D1** m3 Morter mixt ciment pòrtland+fill.calc. CEM II/B-L,calç,sorra ,200kg/m3 ciment,1:2:10,2,5N/mm2,elab.a obra,
Preu: 154.67
Morter mixt de ciment pòrtland amb filler calcari CEM II/B-L, calç i sorra, amb 200 kg/m3 de ciment, amb una proporció en volum 1:2:10 i 2,5 N/mm2 de resistència a compressió, elaborat a l'obra

| Codi | Ut | Descripció | Rendiment | Preu | Import |
|---|---|---|---|---|---|
| A0150000 | h | Manobre especialista | 1.05 | 16.84 | 17.68 |
| B0111000 | m3 | Aigua | 0.2 | 1.67 | 0.33 |
| B0310020 | t | Sorra p/morters (material) | 1.53 | 17.37 | 26.58 |
| B0512401 | t | Ciment pòrtland+fill.calc. CEM II/B-L 32,5R,sacs | 0.2 | 103.3 | 20.66 |
| B0532310 | kg | Calç aèria hidratada CL 90-S,sacs (material) | 400 | 0.22 | 88.00 |
| C1705600 | h | Formigonera 165l | 0.725 | 1.71 | 1.24 |
| A%AUX001 | % | Despeses auxiliars mà d'obra | 1 % | 17.68 | 0.18 |
|  |  | Total |  |  | 154.67 |

**E45817C4** m3 Formigó p/cèrcol, HA-25/B/10/I,abocat bomba
Preu: 100.08
Formigó per a cèrcols, HA-25/B/10/I, de consistència tova i grandària màxima del granulat 10 mm, abocat amb bomba

| Codi | Ut | Descripció | Rendiment | Preu | Import |
|---|---|---|---|---|---|
| A0122000 | h | Oficial 1a paleta | 0.084 | 18.48 | 1.55 |
| A0140000 | h | Manobre | 0.336 | 16.35 | 5.49 |
| B065710B | m3 | Formigó HA-25/B/10/I,>=250kg/m3 ciment (material) | 1.05 | 67.74 | 71.13 |
| C1701100 | h | Camió bomba formigonar | 0.14 | 155.18 | 21.73 |
| A%AUX001 | % | Despeses auxiliars mà d'obra | 2.5 % | 7.04 | 0.18 |
|  |  | Total |  |  | 100.08 |

**E4B83000** kg Arm.cèrcols AP500S barres corrug.
Preu: 1.19
Armadura per a cèrcols AP500 S d'acer en barres corrugades B500S de límit elàstic >= 500 N/mm2

| Codi | Ut | Descripció | Rendiment | Preu | Import |
|---|---|---|---|---|---|
| A0124000 | h | Oficial 1a ferrallista | 0.01 | 18.48 | 0.18 |
| A0134000 | h | Ajudant ferrallista | 0.01 | 17.24 | 0.17 |
| B0A14200 | kg | Filferro recuit,D=1,3mm | 0.005 | 1.17 | 0.01 |
| D0B2A100 | kg | Acer b/corrug.obra man.taller B500S | 1 | 0.82 | 0.82 |
| A%AUX001 | % | Despeses auxiliars mà d'obra | 1.5 % | 0.35 | 0.01 |
|  |  | Total |  |  | 1.19 |

**E4D8D500** m2 Muntatge+desmunt.encofrat tauler,p/cèrcol recte
Preu: 57.24
Muntatge i desmuntatge d'encofrat amb tauler de fusta de pi, per a cèrcols de directriu recta

| Codi | Ut | Descripció | Rendiment | Preu | Import |
|---|---|---|---|---|---|
| A0123000 | h | Oficial 1a encofrador | 0.64 | 18.48 | 11.83 |
| A0133000 | h | Ajudant encofrador | 0.48 | 17.24 | 8.28 |
| B0A31000 | kg | Clau acer | 0.101 | 1.36 | 0.14 |
| B0D21030 | m | Tauló fusta pi p/10 usos | 1.991 | 0.38 | 0.76 |
| B0D31000 | m3 | Llata fusta pi | 0.15 | 227.13 | 34.07 |
| B0D625A0 | cu | Puntal metàl·lic telescòpic h=3m,150usos | 0.02 | 9.37 | 0.19 |
| B0D71130 | m2 | Tauler pi,g=22mm,10 usos | 1.15 | 1.28 | 1.47 |
| A%AUX001 | % | Despeses auxiliars mà d'obra | 2.5 % | 20.11 | 0.50 |
|  |  | Total |  |  | 57.24 |

**D0701641** m3 Morter ciment pòrtland+fill.calc. CEM II/B-L,sorra ,250kg/m3 ciment,1:6,5N/mm2,elab.a obra,
Preu: 72.68
Morter de ciment pòrtland amb filler calcari CEM II/B-L i sorra, amb 250 kg/m3 de ciment, amb una proporció en volum 1:6 i 5 N/mm2 de resistència a compressió, elaborat a l'obra

| Codi | Ut | Descripció | Rendiment | Preu | Import |
|---|---|---|---|---|---|
| A0150000 | h | Manobre especialista | 1 | 16.84 | 16.84 |
| B0111000 | m3 | Aigua | 0.2 | 1.67 | 0.33 |
| B0310020 | t | Sorra p/morters | 1.63 | 17.37 | 28.31 |
| B0512401 | t | Ciment pòrtland+fill.calc. CEM II/B-L 32,5R,sacs | 0.25 | 103.3 | 25.83 |
| C1705600 | h | Formigonera 165l | 0.7 | 1.71 | 1.20 |
| A%AUX001 | % | Despeses auxiliars mà d'obra | 1 % | 16.84 | 0.17 |
|  |  | Total |  |  | 72.68 |

**D0701821** m3 Morter ciment pòrtland+fill.calc. CEM II/B-L,sorra ,380kg/m3 ciment,1:4,10N/mm2,elab.a obra,
Preu: 84.19
Morter de ciment pòrtland amb filler calcari CEM II/B-L i sorra, amb 380 kg/m3 de ciment, amb una proporció en volum 1:4 i 10 N/mm2 de resistència a compressió, elaborat a l'obra

| Codi | Ut | Descripció | Rendiment | Preu | Import |
|---|---|---|---|---|---|
| A0150000 | h | Manobre especialista | 1 | 16.84 | 16.84 |
| B0111000 | m3 | Aigua | 0.2 | 1.67 | 0.33 |
| B0310020 | t | Sorra p/morters | 1.52 | 17.37 | 26.40 |
| B0512401 | t | Ciment pòrtland+fill.calc. CEM II/B-L 32,5R,sacs | 0.38 | 103.3 | 39.25 |
| C1705600 | h | Formigonera 165l | 0.7 | 1.71 | 1.20 |
| A%AUX001 | % | Despeses auxiliars mà d'obra | 1 % | 16.84 | 0.17 |
|  |  | Total |  |  | 84.19 |

**D0701461** m3 Morter ciment pòrtland+fill.calc. CEM II/B-L,sorra ,200kg/m3 ciment,1:8,2,5N/mm2,elab.a obra,
Preu: 69.42
Morter de ciment pòrtland amb filler calcari CEM II/B-L i sorra, amb 200 kg/m3 de ciment, amb una proporció en volum 1:8 i 2,5 N/mm2 de resistència a compressió, elaborat a l'obra

| Codi | Ut | Descripció | Rendiment | Preu | Import |
|---|---|---|---|---|---|
| A0150000 | h | Manobre especialista | 1 | 16.84 | 16.84 |
| B0111000 | m3 | Aigua | 0.2 | 1.67 | 0.33 |
| B0310020 | t | Sorra p/morters | 1.74 | 17.37 | 30.22 |
| B0512401 | t | Ciment pòrtland+fill.calc. CEM II/B-L 32,5R,sacs | 0.2 | 103.3 | 20.66 |
| C1705600 | h | Formigonera 165l | 0.7 | 1.71 | 1.20 |
| A%AUX001 | % | Despeses auxiliars mà d'obra | 1 % | 16.84 | 0.17 |
|  |  | Total |  |  | 69.42 |

**K225BS70** m3 Estesa+comp.rases,sorra ,0-3,5mm,g<=25cm
Preu: 37.49
Estesa i compactació manual de rases amb sorra de pedrera, de 0 a 3,5 mm, en tongades de fins a 25 cm

| Codi | Ut | Descripció | Rendiment | Preu | Import |
|---|---|---|---|---|---|
| A0140000 | h | Manobre | 0.5 | 16.35 | 8.18 |
| B0310500 | t | Sorra 0-3,5 mm | 1.717 | 17 | 29.19 |
| A%AUX001 | % | Despeses auxiliars mà d'obra | 1.5 % | 8.18 | 0.12 |
|  |  | Total |  |  | 37.49 |

**K614TK1E** m2 Envà recolzat divis.4cm maó foradat 290x140x40mm,LD,I UNE-EN 771-1,morter 1:4
Preu: 15.49
Envà recolzat divisori de 4 cm de gruix, de maó foradat senzill de 290x140x40 mm, LD, categoria I, segons la norma UNE-EN 771-1, per a revestir, col·locat amb morter ciment 1:4

| Codi | Ut | Descripció | Rendiment | Preu | Import |
|---|---|---|---|---|---|
| A0122000 | h | Oficial 1a paleta | 0.435 | 18.48 | 8.04 |
| A0140000 | h | Manobre | 0.19 | 16.35 | 3.11 |
| B0F74240 | u | Maó foradat senzill,290x140x40mm,categoria I,LD,UNE-EN 771-1 (material) | 25.37 | 0.14 | 3.55 |
| D0701821 | m3 | Morter ciment pòrtland+fill.calc. CEM II/B-L,sorra ,380kg/m3 ciment,1:4,10N/mm2,elab.a obra, | 0.006 | 84.19 | 0.51 |
| A%AUX001 | % | Despeses auxiliars mà d'obra | 2.5 % | 11.15 | 0.28 |
|  |  | Total |  |  | 15.49 |

**K89FGBPC** m Pintat tub Cu,esmalt sint.,1fosfatant+2acab.D<=2-4"
Preu: 3.92
Pintat de tub de coure, a l'esmalt sintètic, amb una capa d'imprimació fosfatant i dues d'acabat de 2 a 4" de diàmetre, com a màxim

| Codi | Ut | Descripció | Rendiment | Preu | Import |
|---|---|---|---|---|---|
| A012D000 | h | Oficial 1a pintor | 0.14 | 18.48 | 2.59 |
| A013D000 | h | Ajudant pintor | 0.017 | 17.24 | 0.29 |
| B89ZB000 | kg | Esmalt sint. | 0.061 | 10.5 | 0.64 |
| B8ZAF000 | kg | Imprimació fosfatant (material) | 0.046 | 7.81 | 0.36 |
| A%AUX001 | % | Despeses auxiliars mà d'obra | 1.5 % | 2.88 | 0.04 |
|  |  | Total |  |  | 3.92 |

**K9361560** m2 Solera formigó HM-20/P/20/I,g=10cmcamió
Preu: 11.33
Solera de formigó HM-20/P/20/I, de consistència plàstica i grandària màxima del granulat 20 mm, de gruix 10 cm, abocat des de camió

| Codi | Ut | Descripció | Rendiment | Preu | Import |
|---|---|---|---|---|---|
| A0122000 | h | Oficial 1a paleta | 0.1 | 18.48 | 1.85 |
| A0140000 | h | Manobre | 0.2 | 16.35 | 3.27 |
| B064300C | m3 | Formigó HM-20/P/20/I,>=200kg/m3 ciment | 0.103 | 59.55 | 6.13 |
| A%AUX001 | % | Despeses auxiliars mà d'obra | 1.5 % | 5.12 | 0.08 |
|  |  | Total |  |  | 11.33 |

**KF52D4B5** m Tub Cu R250 (semidur),DN=54mm,g=1,2mm,UNE-EN 1057,soldat capil.,dific.mitjà,col.soterrat
Preu: 23.82
Tub de coure R250 (semidur) de 54 mm de diàmetre nominal, d'1,2 mm de gruix, segons la norma UNE-EN 1057, soldat per capil·laritat, amb grau de dificultat mitjà i col·locat soterrat

| Codi | Ut | Descripció | Rendiment | Preu | Import |
|---|---|---|---|---|---|
| A012M000 | h | Oficial 1a muntador | 0.225 | 19.1 | 4.30 |
| A013M000 | h | Ajudant muntador | 0.225 | 17.24 | 3.88 |
| BF52D400 | m | Tub Cu R250 (semidur),DN=54mm,g=1,2mm,UNE-EN 1057 (material) | 1.02 | 13.19 | 13.45 |
| BFW52DB0 | u | Acc.tub coureDN=54mm, p/ soldar capil·lar. (material) | 0.3 | 4.8 | 1.44 |
| BFY5AD00 | u | Pp.elem.munt.,tub Cu sanit. DN=54mm,p/soldar per capilaritat (material) | 1 | 0.63 | 0.63 |
| A%AUX001 | % | Despeses auxiliars mà d'obra | 1.5 % | 8.18 | 0.12 |
|  |  | Total |  |  | 23.82 |

**D060Q021** m3 Formigó 225kg/m3,1:3:6,ciment pòrtland+fill.calc. CEM II/B-L 32,5R+pedra calc. 20mm,elab.a obra,formigonera 165l
Preu: 78.83
Formigó de 225 kg/m3, amb una proporció en volum 1:3:6, amb ciment pòrtland amb filler calcari CEM II/B-L 32,5 R i granulat de pedra calcària de grandària màxima 20 mm, elaborat a l'obra amb formigonera de 165 l

| Codi | Ut | Descripció | Rendiment | Preu | Import |
|---|---|---|---|---|---|
| A0150000 | h | Manobre especialista | 1.1 | 16.84 | 18.52 |
| B0111000 | m3 | Aigua | 0.18 | 1.67 | 0.30 |
| B0311010 | t | Sorra pedra calc. p/forms. | 0.65 | 16.18 | 10.52 |
| B0331Q10 | t | Grava pedra calc.20mm p/forms. (material) | 1.55 | 16.15 | 25.03 |
| B0512401 | t | Ciment pòrtland+fill.calc. CEM II/B-L 32,5R,sacs | 0.225 | 103.3 | 23.24 |
| C1705600 | h | Formigonera 165l | 0.6 | 1.71 | 1.03 |
| A%AUX001 | % | Despeses auxiliars mà d'obra | 1 % | 18.52 | 0.19 |
|  |  | Total |  |  | 78.83 |

**D070A8B1** m3 Morter mixt ciment pòrtland+fill.calc. CEM II/B-L,calç,sorra ,380kg/m3 ciment,1:0,5:4,10N/mm2,elab.a obra,
Preu: 124.45
Morter mixt de ciment pòrtland amb filler calcari CEM II/B-L, calç i sorra, amb 380 kg/m3 de ciment, amb una proporció en volum 1:0,5:4 i 10 N/mm2 de resistència a compressió, elaborat a l'obra

| Codi | Ut | Descripció | Rendiment | Preu | Import |
|---|---|---|---|---|---|
| A0150000 | h | Manobre especialista | 1.05 | 16.84 | 17.68 |
| B0111000 | m3 | Aigua | 0.2 | 1.67 | 0.33 |
| B0310020 | t | Sorra p/morters | 1.38 | 17.37 | 23.97 |
| B0512401 | t | Ciment pòrtland+fill.calc. CEM II/B-L 32,5R,sacs | 0.38 | 103.3 | 39.25 |
| B0532310 | kg | Calç aèria hidratada CL 90-S,sacs | 190 | 0.22 | 41.80 |
| C1705600 | h | Formigonera 165l | 0.725 | 1.71 | 1.24 |
| A%AUX001 | % | Despeses auxiliars mà d'obra | 1 % | 17.68 | 0.18 |
|  |  | Total |  |  | 124.45 |

**D0B2A100** kg Acer b/corrug.obra man.taller B500S
Preu: 0.82
Acer en barres corrugades elaborat a l'obra i manipulat a taller B500S, de límit elàstic >= 500 N/mm2

| Codi | Ut | Descripció | Rendiment | Preu | Import |
|---|---|---|---|---|---|
| A0124000 | h | Oficial 1a ferrallista | 0.005 | 18.48 | 0.09 |
| A0134000 | h | Ajudant ferrallista | 0.005 | 17.24 | 0.09 |
| B0A14200 | kg | Filferro recuit,D=1,3mm | 0.01 | 1.17 | 0.01 |
| B0B2A000 | kg | Acer b/corrugada B500S (material) | 1.05 | 0.6 | 0.63 |
| A%AUX001 | % | Despeses auxiliars mà d'obra | 1 % | 0.18 | 0.00 |
|  |  | Total |  |  | 0.82 |

## Recursos

**C1313330** h Retroexcavadora s/pneumàtics 8-10t
Retroexcavadora sobre pneumàtics de 8 a 10 t

**C13124C0** h Pala excavadora giratoria s/caden. 31-40t
Pala excavadora giratoria sobre cadenes de 31 a 40 t

**A%AUX001** % Despeses auxiliars mà d'obra
Despeses auxiliars sobre la mà d'obra

**C1311440** h Pala carregadora s/pneumàtics 15-20t
Pala carregadora sobre pneumàtics de 15 a 20 t

**C13350C0** h Corró vibratori autopropulsat,12-14t
Corró vibratori autopropulsat, de 12 a 14 t

**C133A0J0** h Picó vibrant,plac.30x30cm
Picó vibrant amb placa de 30x30 cm

**C1501800** h Camió transp.12 t
Camió per a transport de 12 t

**B06NLA1C** m3 Formigó neteja HL-150/P/10
Formigó de neteja, amb una dosificació de 150 kg/m3 de ciment, consistència plàstica i grandària màxima del granulat 10 mm, HL-150/P/10

**B064300B** m3 Formigó HM-20/B/20/I,>=200kg/m3 ciment
Formigó HM-20/B/20/I de consistència tova, grandària màxima del granulat 20 mm, amb >= 200 kg/m3 de ciment, apte per a classe d'exposició I

**B0D21030** m Tauló fusta pi p/10 usos
Tauló de fusta de pi per a 10 usos

**B0D31000** m3 Llata fusta pi
Llata de fusta de pi

**B0D81480** m2 Plafó metàl·lic50x100cm,50usos
Plafó metàl·lic de 50x100 cm per a 50 usos

**B0DZP400** u Part propor.elem.aux.plafó met.50x100cm
Part proporcional d'elements auxiliars per a plafons metàl·lics, de 50x100 cm

**B0A14300** kg Filferro recuit,D=3mm
Filferro recuit de diàmetre 3 mm

**B0D71130** m2 Tauler pi,g=22mm,10 usos
Tauler elaborat amb fusta de pi, de 22 mm de gruix, per a 10 usos

**B0A14200** kg Filferro recuit,D=1,3mm
Filferro recuit de diàmetre 1,3 mm

**B065960B** m3 Formigó HA-25/B/20/IIa,>=275kg/m3 ciment
Formigó HA-25/B/20/IIa de consistència tova, grandària màxima del granulat 20 mm, amb >= 275 kg/m3 de ciment, apte per a classe d'exposició IIa

**B0D625A0** cu Puntal metàl·lic telescòpic h=3m,150usos
Puntal metàl·lic i telescòpic per a 3 m d'alçària i 150 usos

**B0D81680** m2 Plafó metàl·lic50x250cm,50usos
Plafó metàl·lic de 50x250 cm per a 50 usos

**B0DZP600** u Part propor.elem.aux.plafó met.50x250cm
Part proporcional d'elements auxiliars per a plafons metàl·lics, de 50x250 cm

**B0D81650** m2 Plafó metàl·lic50x250cm,20usos
Plafó metàl·lic de 50x250 cm per a 20 usos

**C1701100** h Camió bomba formigonar
Camió amb bomba de formigonar

**BV21760A** u Mostreig+Abrams+recapç+compr.,3prov.cil.15x30cm
Mostreig, realització de con d'Abrams, elaboració de les provetes, cura, recapçament i assaig a compressió d'una sèrie de tres provetes cilíndriques de 15x30 cm, segons la norma UNE-EN 12350-1, UNE-EN 12350-2, UNE-EN 12390-1, UNE-EN 12390-2, UNE-EN 12390-3

**B4P156A2b** m Pilar prefab.form.armat secció rectang.massissa 40x40cm.,1mènsula
Pilar prefabricat de formigó armat de secció rectangular massissa de 40x40 cm., per anar vist, amb armadura de capacitat portant màxima (axil = 1050 KN - M = 330 KN·m), amb una mènsula a una cara, per a encastar a la base (encastament "tipus calis").
"Pilar prefabricat 40x40 1C F-26" de la casa Pujol o equivalent.

**B4P156A3b** m Pilar prefab.form.armat secció rectang.massissa 40x40cm.,3mènsules
Pilar prefabricat de formigó armat de secció rectangular massissa de 40x40 cm., per anar vist, amb armadura de capacitat portant màxima (axil = 1050 KN - M = 330 KN·m), amb tres mènsules, per a encastar a la base (encastament "tipus calis").
"Pilar prefabricat 40x40 3C F-26" de la casa Pujol o equivalent.

**B4P156A3c** m Pilar prefab.form.armat secció rectang.massissa 40x50cm.,3mènsules
Pilar prefabricat de formigó armat de secció rectangular massissa de 40x50 cm., per anar vist, amb armadura de capacitat portant màxima (axil = 1050 KN - M = 330 KN·m), amb tres mènsules, per a encastar a la base (encastament "tipus calis").
"Pilar prefabricat 40x50 3C F-26" de la casa Pujol o equivalent.

**B4P156A3d** m Pilar prefab.form.armat secció rectang.massissa 40x50cm.,2mènsules
Pilar prefabricat de formigó armat de secció rectangular massissa de 40x50 cm., per anar vist, amb armadura de capacitat portant màxima (axil = 1050 KN - M = 330 KN·m), amb dos mènsules, per a encastar a la base (encastament "tipus calis").
"Pilar prefabricat 40x50 2C F-26" de la casa Pujol o equivalent.

**B4P156A3f** m Pilar prefab.form.armat secció rectang.massissa 40x40cm.,2mènsules
Pilar prefabricat de formigó armat de secció rectangular massissa de 40x40 cm., per anar vist, amb armadura de capacitat portant màxima (axil = 1050 KN - M = 330 KN·m), amb dues mènsules, per a encastar a la base (encastament "tipus calis").
"Pilar prefabricat 40x40 2C F-26" de la casa Pujol o equivalent.

**B4P156A3h** m Pilar prefab.form.armat secció rectang.massissa 40x40cm
Pilar prefabricat de formigó armat de secció rectangular massissa de 40x40 cm., per anar vist, amb armadura de capacitat portant màxima (axil = 1050 KN - M = 330 KN·m), per a encastar a la base (encastament "tipus calis").
"Pilar prefabricat 40x40 F-26" de la casa Pujol o equivalent.

**B4PA4347b** m Jàssera pend.variab.,prefab.form.,"T", MFU=539,28 kN·m
Jàssera de pendent variable, prefabricada de formigó pretesat en forma de "T", d'1,18 m. d'alçada en la part més alta, de 27 cm. d'amplada en la part superior i 12 cm. d'amplària per la part inferior, amb un moment flector últim de 539,28 kN·m.
"Jàssera Tauver Q-60 NI RC" de la casa Pujol o equivalent.

**B4PA4347c** m Jàssera pend.variab.,prefab.form.,"T", MFU=1014,32 kN·m
Jàssera de pendent variable, prefabricada de formigó pretesat en forma de "T", d'1,28 m. d'alçada en la part més alta, de 40 cm. d'amplada en la part superior i 14 cm. d'amplària per la part inferior, amb un moment flector últim de 1014,32 kN·m.
"Jàssera Dover Q-90 NI F" de la casa Pujol o equivalent.

**B4PA4347d** m Jàssera acanal.,prefab.form.,"H"
Jàssera acanalada, prefabricada de formigó armat en forma de "H", de 40x40 cm., amb una capacitat d'aigua de 48 dm3/m i un pes de 210 Kg/m. Sense impermeabilitzar.
"Jàssera H 40 A" de la casa Pujol o equivalent.

**B4LF0402** m Bigueta form.pretesat h=18cm.,MFU=10,76 KN·m
Bigueta de formigó pretesat de 18 cm. d'alçària, amb armadura activa, per suportar un moment flector últim de 10,76 KN·m.
"Bigueta tipus 1806 S" de la casa Pujol o equivalent.

**B4P31140b** m Biga prefabricada de formigó armat en forma rectangular amb ales, de mides totals 50x75 cm
Biga prefabricada de formigó armat en forma rectangular amb ales, de mides totals 50x75 cm.
"Biga Thalasa T 50x75 A" de la casa Pujol o equivalent.

**B4P31140c** m Biga prefabricada de formigó armat en forma rectangular amb ales, de mides totals 40x75 cm
Biga prefabricada de formigó armat en forma rectangular amb ales, de mides totals 40x75 cm.
"Biga Thalasa L 40x75 A" de la casa Pujol o equivalent.

**B4P31140d** m Biga prefabricada de formigó pretensat en forma rectangular amb ales, de mides totals 40x70 cm
Biga prefabricada de formigó pretensat en forma rectangular amb ales, de mides totals 40x70 cm.
"Biga Thalasa L 40x70 P" de la casa Pujol o equivalent.

**B4P31140e** m Biga prefabricada de formigó armat en forma rectangular amb ales, de mides totals 40x45 cm
Biga prefabricada de formigó armat en forma rectangular amb ales, de mides totals 40x45 cm.
"Biga Icària L 40x45 A" de la casa Pujol o equivalent.

**B4PQU001** m Llosa escala pref.,formigó esglaó 30x18,5cm., a=1,10 m., c=20 cm.,superfície sup.corindó
Llosa d'escala prefabricada amb esglaonat de 30x18,5 cm., d'amplada 1,10 m. i cantell de 20 cm., com a màxim, amb la superfície superior acabada amb corindó.
"Llosa escala E20 A110 L56" de la casa Pujol o equivalent.

**B63C81B0a** m Placa cant.,g=20cm.,a=40x40cm.,llarg.=12m.(màx.),acab. llis,gris,2 cares
Peça especial cantonera prefabricada per tancament de nau industrial. Placa conformada llisa de formigó armat de 20 cm. de gruix, 40x40 cm. d'amplària (en ambdós costats) i 12 m. de llargària (com a màxim), amb acabat llis, color gris a 2 cares.
"Paret cantonada llisa gris 40x40 12" de la casa Pujol o equivalent.

**B63C81B0bb** m2 Placa g=20cm.,a=2,4m.,llarg=12m.(màx.),massissa (EI 180),acab. llis,gris,2 cares
Peça prefabricada per tancament de nau industrial. Placa conformada massissa (EI 180) llisa de formigó armat de 20 cm. de gruix, 2,4 m. d'amplària i 12 m. de llargària (com a màxim), amb acabat llis, color gris a 2 cares.
"Paret massissa llis gris 20 A-2,4" de la casa Pujol o equivalent.

**B63C81B0b** m2 Placa g=20cm.,a=2,4m.,llarg=12m.(màx.),acab. llis,gris,2 cares
Peça prefabricada per tancament de nau industrial. Placa conformada llisa de formigó armat de 20 cm. de gruix, 2,4 m. d'amplària i 12 m. de llargària (com a màxim), amb acabat llis, color gris a 2 cares.
"Paret llis gris 20 A-2,4" de la casa Pujol o equivalent.

**B63C81B0c** m2 Placa g=20cm.,a=2,4m.,llarg=12m.(màx.),acab. llis,gris,2 cares+buits
Peça prefabricada per tancament de nau industrial. Placa conformada llisa de formigó armat de 20 cm. de gruix, 2,4 m. d'amplària i 12 m. de llargària (com a màxim), amb acabat llis, color gris a 2 cares. Amb els buits per a finestres i portes realitzats segons Doc. Gràfica adjunta (alçats).
"Paret llis gris 20 A-2,4 F" de la casa Pujol o equivalent.

**B44Z5015** kg Acer S275JR,peça simp.,perf.lam.IP,HE,UP,treb.taller p/col.carg.+antiox
Acer S275JR segons UNE-EN 10025-2, format per peça simple, en perfils laminats en calent sèrie IPN, IPE, HEB, HEA, HEM i UPN, treballat al taller per a col·locar amb cargols i amb una capa d'imprimació antioxidant

**C200P000** h Equip+elem.aux.p/soldadura elèctrica
Equip i elements auxiliars per a soldadura elèctrica

**B4LV09HRa** m2 Llosa alveol.form.pretesat,h=30cm,,a=120cm.,mom.flect=332kN·m+conj.elevació
Llosa alveolar de formigó pretesat de 30 cm. d'alçària i 120 cm. d'amplària, de 332 kN·m de moment flector últim.
"Placa formigó 30.7 A-1,20" de la casa Pujol o equivalent.
"Conjunt elevació placa 30" de la casa Pujol o equivalent.

**B4PZB000c** dm3 Neoprè s/armar p/recolz
Neoprè sense armar per a recolzaments

**B44Z5A2A** kg Acer S275JR,peça simp.,p/ref.elem.encast.recolz.rig.,perf.lam.L,LD,T,rodó,quad.,rectang.,treb.taller p/col.sold.+antiox
Acer S275JR segons UNE-EN 10025-2, format per peça simple, per a reforç d'elements d'encastament, recolzament i rigiditzadors, en perfils laminats en calent sèrie L, LD, T, rodó, quadrat, rectangular i planxa, treballat al taller per a col·locar amb soldadura i amb una capa d'imprimació antioxidant

**C150G800** h Grua autopropulsada 12t
Grua autopropulsada de 12 t

**C150GB00** h Grua autopropulsada 40t
Grua autopropulsada de 40 t

**C150MC10** h Llog.cistella braç art. 12m,s/operari
Lloguer de plataforma autopropulsada amb cistella sobre braç articulat per a una alçària de treball de 12 m, sense operari

**B7J20170** m Cordó cel.poliet.exp.D=20mm
Cordó cel·lular de polietilè expandit de diàmetre 20 mm

**B7J50090** dm3 Massilla segell.,poliuretà monocomp
Massilla per a segellats, d'aplicació amb pistola, de base poliuretà monocomponent

**B0E244B6** u Bloc foradat morter ciment,llis 400x110x200mm,+hidrofugants,c.vista,gris
Bloc foradat de morter de ciment, llis, de 400x110x200 mm, amb components hidrofugants, de cara vista, gris, categoria I segons norma UNE-EN 771-3

**B0A5AA00** u Cargol autorosc.,voland
Cargol autoroscant amb volandera

**B0C5C624b** m2 Coberta,panell sandvitx,dues xapes acer perlac.0,4 mm.,aïllam.poliuretà 30mm
Coberta a base de panell sandvitx, composat de dues xapes d'acer prelacat de 0,4 mm. de gruix, amb un aïllament de poliuretà entremig de 30 mm.

**B0CA5C40b** m2 Lluernari policarbonat cel.,g=8mm
Lluernari de coberta composat per panell de policarbonat cel·lular, perfil grecat, ARCOPLUS 1000 PLANO de 8 mm. Norma Bs1d0 (o equivalent).

**B0CHS163b** m Remat p/carener plan.acer pl. prelacat g=0,6mm, desenv.625mm
Remat carener encunyat a base de xapa d'acer prelacat de 0,6 mm. de gruix i un desenvolupament màxim de 625 mm.

**B0CHS88Kb** m Canal plan.acer pl. prelacat g=0,8mm, desenv.1.000mm
Doble canal a base de xapa d'acer galvanitzat i prelacat de 0,8 mm. de gruix i un desenvolupament màxim d'1.000 mm., inclòs tapes, embocadures per a baixants i manta de fibra de vidre de 80 mm. de gruix per a formació de sandvitx in situ (no cònica).

**B7J50010** dm3 Massilla segell.,silicona neut. monocomp
Massilla per a segellats, d'aplicació amb pistola, de base silicona neutra monocomponent

**B0CHSA4Bb** m Remat plan.acer pl. prelacat g=0,6mm, desenv.750mm.p/coron
Remat de coronació a base de xapa d'acer prelacat de 0,6 mm. de gruix i un desenvolupament màxim de 750 mm.

**B0CHSB3Ab** m Remat minvell plan.acer pl. prelacat g=0,6mm, desenv.625mm
Remat de minvell a base de xapa d'acer prelacat de 0,6 mm. de gruix i un desenvolupament màxim de 625 mm.

**B53ZC220** u Peça sortida fums fibrocim.NT,color,D=200mm
Peça per a sortida de fums de fibrociment NT de color, de 200 mm de diàmetre

**CL40AAAA** h Plataform.elevad. telesc.artic.,autopro.motor gasoil,h=20m,ampl.=9,8,carreg.227kg,700x245x245
Plataforma elevadora telescòpica articulada, autopropulsada amb motor de gasoil de 20 m d'alçària màxima de treball i 9,8 en horitzontal, de 227 kg de càrrega útil, de dimensions 700x245x245 cm en repós i 10886 kg de pes buida, amb cistella de dimensions 150x75 cm

**B0CHS88Kc** m2 Doble xapa plan.acer pl. prelacat g=0,6mm.,+llana,prolong.lluernari
Doble xapa d'acer prelacat de 0,6 mm. de gruix, perfil igual al del lluernari, amb una manta de fibra de vidre de 8 mm. intermitja, amb la prolongació del lluernari a la canal.

**B033S500** t Grava reciclat mixt form./ceràm. 20-40mm
Grava de granulat reciclat mixt de formigó-ceràmica de 20 a 40 mm

**B7711M00** m2 Vel poliet.,g=250µm,240g/m2
Vel de polietilè de gruix 250 µm i de pes 240 g/m2

**B0B34234** m2 Malla el.b/corrug.ME 15x15cm,D:6-6mm,6x2,2m B500SD
Malla electrosoldada de barres corrugades d'acer ME 15x15 cm D:6-6 mm 6x2,2 m B500SD UNE-EN 10080

**B0B34254** m2 Malla el.b/corrug.ME 20x20cm,D:6-6mm,6x2,2m B500SD
Malla electrosoldada de barres corrugades d'acer ME 20x20 cm D:6-6 mm 6x2,2 m B500SD UNE-EN 10080

**B065970B** m3 Formigó HA-25/B/20/IIa,>=300kg/m3 ciment
Formigó HA-25/B/20/IIa de consistència tova, grandària màxima del granulat 20 mm, amb >= 300 kg/m3 de ciment, apte per a classe d'exposició IIa

**B9GZ1210** t Pols quars color gris
Pols de quars color gris

**B065C76B** m3 Formigó HA-30/B/10/IIa+E,>=300kg/m3 ciment
Formigó HA-30/B/10/IIa+E de consistència tova, grandària màxima del granulat 10 mm, amb >= 300 kg/m3 de ciment, apte per a classe d'exposició IIa+E

**B05A2203** kg Beurada p/ceràmica CG2 (UNE-EN 13888),color
Material per a rejuntat de rajoles ceràmiques CG2 segons norma UNE-EN 13888, de color

**B0711020** kg Adhesiu cimentós C2 (UNE-EN 12004)
Adhesiu cimentós tipus C2 segons norma UNE-EN 12004

**B0FHE183** m2 Rajola gres porcell.premsat esmaltat antillis.,rectang/quadr. 6-15 peces/m2,preu mitjà
Rajola de gres porcellànic premsat esmaltat antilliscant de forma rectangular o quadrada, de 6 a 15 peces/m2, preu mitjà, grup BIa (UNE-EN 14411)

**B44Z5025** kg Acer S275JR,peça simp.,perf.lam.L,LD,T,rodó,quad.,rectang.,treb.taller p/col.carg.+antiox
Acer S275JR segons UNE-EN 10025-2, format per peça simple, en perfils laminats en calent sèrie L, LD, T, rodó, quadrat, rectangular i planxa, treballat al taller per a col·locar amb cargols i amb una capa d'imprimació antioxidant

**C170H000** h Màquina tallajunts disc diamant p/paviment
Màquina tallajunts amb disc de diamant per a paviment

**B8442200** m2 Placa gx.l.cel r.reg g=9,5mm acab.vinílic, 600x600 mm+vora recte (A)
Placa de guix laminat per a cel ras registrable de 9,5 mm de gruix, acabat vinílic , de 600x600 mm i cantell recte ( A) segons la norma UNE-EN 13964 , per quedar l'entremat vist , i reacció al foc A2-s1, d0

**B84ZE510** m2 Estructura acer galv.vista p/cel ras plac.600x600mm,perf.princip.T invertida 24mm c/1,2m vareta susp
Estructura d'acer galvanitzat vista per a cel ras de plaques de 600x600 mm formada per perfils principals en forma de T invertida de 24 mm de base col·locats cada 1,2 m per a fixar al sostre mitjançant vareta de suspensió cada 1,2 m, i perfils secundaris formant retícula, inclòs part proporcional de perfils de remat, suspensors i fixacions, per a suportar una càrrega de fins a 14 kg

**B05A2103** kg Beurada p/ceràmica CG1 (UNE-EN 13888),color
Material per a rejuntat de rajoles ceràmiques CG1 segons norma UNE-EN 13888, de color

**B0711012** kg Adhesiu cimentós C1 T (UNE-EN 12004)
Adhesiu cimentós tipus C1 T segons norma UNE-EN 12004

**B0FH3183** m2 Rajola ceràm.prems. esmalt.matrajola de valència,rectang/quadr. 6-15 peces/m2,preu mitjà
Rajola de ceràmica premsada esmaltada mat, rajola de valència, de forma rectangular o quadrada, de 6 a 15 peces/m2, preu mitjà, grup BIII (UNE-EN 14411)

**B44Z2026** kg Acer S235JR,peça simp.,perf.lam.L,LD,T,rodó,quad.,rectang.,treb.taller p/col.carg.+galv
Acer S235JR segons UNE-EN 10025-2, format per peça simple, en perfils laminats en calent sèrie L, LD, T, rodó, quadrat, rectangular i planxa, treballat al taller per a col·locar amb cargols i galvanitzat

**BARAACR6** u Porta basculant artic.2fulles,4,5mx5m,bastim.metàl.+acab.ac.galv.+prelacat,contrapès,+guies/pany
Porta basculant articulada de dues fulles, de 4,5 m d'amplària i 5 m d'alçària de llum de pas, amb bastiment i estructura de perfils d'acer galvanitzat, acabada amb planxa d'acer galvanitzat i prelacat, compensada amb contrapès lateral protegit dins de caixa registrable, amb guies i pany

**BABGA5B2** u Porta acer, 1bat.,95x210cm,L 50+5mm,lamel.horit.fix.pany+clau,p/pintar
Porta d'acer en perfils laminats d'una fulla batent, per a un buit d'obra de 95x210 cm, amb bastidor de L de 50+5 mm, lamel·les horitzontals fixes i bastiment, pany de cop i clau, acabat per a pintar

**BAZGC360** u Ferramenta p/porta int.1bat.preu mitjà
Ferramenta per a porta d'interior d'una fulla batent, de preu mitjà

**B0A62F90** u Tac acer D=10mm,carg./voland./fem
Tac d'acer de d 10 mm, amb cargol, volandera i femella

**BB121AA0b** m Barana acer p/pintar,passamà,trav.inf.,munt./150cm,brènd./12cm,h=110cm
Barana d'acer per a pintar, amb passamà, travesser inferior, muntants cada 150 cm i brèndoles cada 12 cm, de 110 cm d'alçària

**BB121AA0c** m Barana acer p/pintar,passamà,trav.inf.,munt./150cm,brènd./12cm,h=110cm
Barana d'acer per a pintar, amb passamà, travesser inferior, muntants cada 150 cm i brèndoles cada 12 cm, de 110 cm d'alçària

**BE4DJ500** u Barret xemeneia planxa ac.galv.,d=175mm
Barret de xemeneia de planxa d'acer galvanitzat, de 175 mm de diàmetre

**BE4DJ200** u Barret xemeneia planxa ac.galv.,d=125mm
Barret de xemeneia de planxa d'acer galvanitzat, de 125 mm de diàmetre

**BADG1132** u Porta planxa ac.galv. 1bat.,215x90cm,reix.vent.+pany+clau
Porta de planxa d'acer galvanitzat una fulla batent, per a un buit d'obra de 215x90 cm, amb reixeta de ventilació, pany i clau

**BANA6186** u Bast.paredó porta f. p/llum bast.=80cmx210cm
Bastiment de base de paredó per a porta de fusta, per a una llum de bastiment de 80 cm d'amplària i 210 cm d'alçària

**BAQDC286** u Fulla bat.porta int.fusta 35mm,c.llises+int.fusta,80cmx210cm
Fulla batent per a porta interior, de fusta per a pintar, de 35 mm de gruix, de cares llises i estructura interior de fusta, de 80 cm d'amplària i de 210 cm d'alçària

**B0A61600** u Tac niló D=6-8mm,+vis
Tac de niló de 6 a 8 mm de diàmetre, amb vis

**B0CU2AA5b** m2 Tauler fibres fust.proc.sec MDF,g=16mm,d>650kg/m3,p/amb.sec,rf=D-s2, d0,no revestit,tallat mida
Tauler de fibres de fusta i resines sintètiques fabricat per procés sec MDF, de 16 mm de gruix i > 650 kg/m3 de densitat, per a ambient sec segons UNE-EN 622-5, reacció al foc D-s2, d0, acabat no revestit, tallat a mida

**BAF12474** m2 Finestra alumini lacat blanc,2bat., 1,05-1,49m2,perf.preu mitjà,classif. 3 8A C4,s/persiana
Finestra d'alumini lacat blanc, per a col·locar sobre bastiment de base, amb dues fulles batents, per a un buit d'obra d'1,05 a 1,49 m2 de superfície, elaborada amb perfils de preu mitjà, classificació mínima 3 de permeabilitat a l'aire segons UNE-EN 12207, classificació mínima 8A d'estanquitat a l'aigua segons UNE-EN 12208 i classificació mínima C4 de resistència al vent segons UNE-EN 12210, sense persiana

**BC171B40** m2 Vidre aïlla., incolora 4/12/6 incolora
Vidre aïllant de lluna incolora de 4 mm de gruix, cambra d'aire de 12 mm i lluna de 6 mm de gruix incolora

**B0A4A400** cu Visos,galvanitzats
Visos galvanitzats

**B8KA7H28** m Escopidor alum.lacat,g=2,5mm,desenv.=160mm,2plecs
Escopidor de planxa preformada d'alumini lacat de 2,5 mm de gruix, de 160 mm de desenvolupament, amb 2 plecs

**BD13139B** m Tub PVC-U paret massissa,àrea aplicació B,DN=50mm,llarg.=5m,p/encolar
Tub de PVC-U de paret massissa, àrea d'aplicació B segons norma UNE-EN 1329-1, de DN 50 mm i de llargària 5 m, per a encolar

**BDW3B300** u Accessori genèric p/tub PVC,D=50mm
Accessori genèric per a tub de PVC de D=50 mm

**BDY3B300** u Element munt. p/tub PVC,D=50mm
Element de muntatge per a tub de PVC de D=50 mm

**BD13169B** m Tub PVC-U paret massissa,àrea aplicació B,DN=90mm,llarg.=5m,p/encolar
Tub de PVC-U de paret massissa, àrea d'aplicació B segons norma UNE-EN 1329-1, de DN 90 mm i de llargària 5 m, per a encolar

**BDW3B600** u Accessori genèric p/tub PVC,D=90mm
Accessori genèric per a tub de PVC de D=90 mm

**BDY3B600** u Element munt. p/tub PVC,D=90mm
Element de muntatge per a tub de PVC de D=90 mm

**BD13159B** m Tub PVC-U paret massissa,àrea aplicació B,DN=75mm,llarg.=5m,p/encolar
Tub de PVC-U de paret massissa, àrea d'aplicació B segons norma UNE-EN 1329-1, de DN 75 mm i de llargària 5 m, per a encolar

**BDW3B500** u Accessori genèric p/tub PVC,D=75mm
Accessori genèric per a tub de PVC de D=75 mm

**BDY3B500** u Element munt. p/tub PVC,D=75mm
Element de muntatge per a tub de PVC de D=75 mm

**BD13179B** m Tub PVC-U paret massissa,àrea aplicació B,DN=110mm,llarg.=5m,p/encolar
Tub de PVC-U de paret massissa, àrea d'aplicació B segons norma UNE-EN 1329-1, de DN 110 mm i de llargària 5 m, per a encolar

**BDW3B700** u Accessori genèric p/tub PVC,D=110mm
Accessori genèric per a tub de PVC de D=110 mm

**BDY3B700** u Element munt. p/tub PVC,D=110mm
Element de muntatge per a tub de PVC de D=110 mm

**BD13187B** m Tub PVC-U paret massissa,àrea aplicació B,DN=125mm,llarg.=3m,p/encolar
Tub de PVC-U de paret massissa, àrea d'aplicació B segons norma UNE-EN 1329-1, de DN 125 mm i de llargària 3 m, per a encolar

**BD1Z2300** u Brida p/tub PVC,D=125-160mm
Brida per a tub de PVC de diàmetre entre 125 i 160 mm

**BDW3B800** u Accessori genèric p/tub PVC,D=125mm
Accessori genèric per a tub de PVC de D=125 mm

**BDY3B800** u Element munt. p/tub PVC,D=125mm
Element de muntatge per a tub de PVC de D=125 mm

**BD13197B** m Tub PVC-U paret massissa,àrea aplicació B,DN=160mm,llarg.=3m,p/encolar
Tub de PVC-U de paret massissa, àrea d'aplicació B segons norma UNE-EN 1329-1, de DN 160 mm i de llargària 3 m, per a encolar

**BDW3B900** u Accessori genèric p/tub PVC,D=160mm
Accessori genèric per a tub de PVC de D=160 mm

**BDY3B900** u Element munt. p/tub PVC,D=160mm
Element de muntatge per a tub de PVC de D=160 mm

**BD1Z3000** u Brida p/tub penj.sost
Brida per a tub penjat del sostre

**BD13189B** m Tub PVC-U paret massissa,àrea aplicació B,DN=125mm,llarg.=5m,p/encolar
Tub de PVC-U de paret massissa, àrea d'aplicació B segons norma UNE-EN 1329-1, de DN 125 mm i de llargària 5 m, per a encolar

**BD13199B** m Tub PVC-U paret massissa,àrea aplicació B,DN=160mm,llarg.=5m,p/encolar
Tub de PVC-U de paret massissa, àrea d'aplicació B segons norma UNE-EN 1329-1, de DN 160 mm i de llargària 5 m, per a encolar

**B0310500** t Sorra 0-3,5 mm
Sorra de pedrera de 0 a 3,5 mm

**BD7FQ310** m Tub PVC-U paret massissa,sanejament s/pressió,DN=160mm,SN2,p/unió anella elastom
Tub de PVC-U de paret massissa per a sanejament sense pressió, de DN 160 mm i de SN 2 (2 kN/m2) de rigidesa anular, segons norma UNE-EN 1401-1, per a unió elàstica amb anella elastomèrica

**BD7FQ410** m Tub PVC-U paret massissa,sanejament s/pressió,DN=200mm,SN2,p/unió anella elastom
Tub de PVC-U de paret massissa per a sanejament sense pressió, de DN 200 mm i de SN 2 (2 kN/m2) de rigidesa anular, segons norma UNE-EN 1401-1, per a unió elàstica amb anella elastomèrica

**BDW3BA00** u Accessori genèric p/tub PVC,D=200mm
Accessori genèric per a tub de PVC de D=200 mm

**BDY3BA00** u Element munt. p/tub PVC,D=200mm
Element de muntatge per a tub de PVC de D=200 mm

**B0512401** t Ciment pòrtland+fill.calc. CEM II/B-L 32,5R,sacs
Ciment pòrtland amb filler calcari CEM II/B-L 32,5 R segons UNE-EN 197-1, en sacs

**B064300C** m3 Formigó HM-20/P/20/I,>=200kg/m3 ciment
Formigó HM-20/P/20/I de consistència plàstica, grandària màxima del granulat 20 mm, amb >= 200 kg/m3 de ciment, apte per a classe d'exposició I

**B0F1D2A1** u Maó calat,290x140x100mm,p/revestir,categoria I,HD,UNE-EN 771-1
Maó calat, de 290x140x100 mm, per a revestir, categoria I, HD, segons la norma UNE-EN 771-1

**BD3Z2776** u Tapa pref.form.arm.,70x70x6cm
Tapa prefabricada de formigó armat de 70x70x6 cm

**BD3Z2AA8** u Tapa pref.form.arm.,100x100x8cm
Tapa prefabricada de formigó armat de 100x100x8 cm

**BD31U010** u Registre p/instal·lació evacuació,tapa roscada+embellidor,D=200mm
Registre per a instal·lació d'evacuació, amb tapa roscada i embellidor, de diàmetre 200 mm

**BEM32311** u Ventilador-extractor monof.230V,cabal<160m3/h,p/encastar
Ventilador-extractor monofàsic per a 230 V de tensió, de 160 m3/h de cabal màxim d'aire, de pressió baixa, per a encastar

**BE42B430** m Conducte helicoïdal circ.planxa Al ríg.,D=125mm,g=0,7mm
Conducte helicoïdal circular de planxa rígida d'alumini de 125 mm de diàmetre (s/UNE-EN 1506), de gruix 0,7 mm

**BEW44000** u Suport estàndard p/conducte circ.D=125mm
Suport estàndard per a conducte circular de 125 mm de diàmetre

**BEM3A410** u Extractor heliocentrífug,monofàsic 230V,D=160mm,cabal=535m3/h,p/conducte
Extractor heliocentrífug, monofàsic per a 230 V, de 160 mm de diàmetre i 535 m3/h de cabal màxim d'aire, per a instal·lar en conducte

**BE42B630** m Conducte helicoïdal circ.planxa Al ríg.,D=160mm,g=0,7mm
Conducte helicoïdal circular de planxa rígida d'alumini de 160 mm de diàmetre (s/UNE-EN 1506), de gruix 0,7 mm

**BEW46000** u Suport estàndard p/conducte circ.D=160mm
Suport estàndard per a conducte circular de 160 mm de diàmetre

**BG380900** m Conductor Cu nu,1x35mm2
Conductor de coure nu, unipolar de secció 1x35 mm2

**BGY38000** u P.p.elem.especials p/conduc.Cu.nus
Part proporcional d'elements especials per a conductors de coure nus

**BGD12220** u Piqueta connex.terra acer,long.=1500mm,D=14,6mm,300µm
Piqueta de connexió a terra d'acer i recobriment de coure, de 1500 mm de llargària, de 14,6 mm de diàmetre, de 300 µm

**BGYD1000** u P.p.elem.especials p/piqu.connex.terr
Part proporcional d'elements especials per a piquetes de connexió a terra

**BH2LRRAD** u Downlight encast.led,forma circ.,pot=24W,UGR=22,efic.llumin.=90lm/W,equip elec.no regulable,aïllam.classe I,cos
Llum decoratiu encastable tipus downlight amb leds amb una vida útil de 30000 h, de forma circular, 24 W de potència, òptica d'alumini especular amb UGR = 22 , eficàcia lluminosa de 90 lm/W, equip elèctric no regulable, d'aïllament classe I, cos d'alumini, amb grau de protecció IP44

**BHWA1000** u P.p.accessoris llum.indust.tub.fluor
Part proporcional d'accessoris de llumeneres industrials amb tubs fluorescents

**BH327Q10** u Llumenera aplic planx.acer esmalt.,difus.plàstic,1làmpada halòg.,20W,p/munt.superf
Llumenera decorativa tipus aplic, amb xassís de planxa d'acer esmaltat i difusor de plàstic, amb 1 làmpada halògena de 20 W, per a muntar superficialment

**BHW32000** u P.p.accessoris,llums dec.tip.aplic,munt.superf
Part proporcional d'accessoris de llums decoratius tipus aplic, muntats superficialment

**BH619F3A** u Llum d'emergència,no permanent,IP4X,rect.,policarbon.,làmp.fluoresc.,6W, 40-70lúmens,auton<1h, preu mitjà
Llum d'emergència no permanent i no estanca, amb grau de protecció IP4X, de forma rectangular amb difusor i cos de policarbonat, amb làmpada fluorescent de 6 W, flux aproximat de 40 a 70 lúmens, 1 h d'autonomia, preu mitjà

**BJMAU010** u Armari metàl·lic,tanca norm.,p/instal·lació comptador aigua,800x600x300,p/encastar
Armari metàl·lic amb tanca normalitzada, per a instal·lació de comptador d´aigua, de 800x600x300 mm, per a encastar

**BJ13B61Q** u Lavabo peu porcell.,senz.,ampl.<=53cm,blanc,preu mitjà
Lavabo amb suport de peu de porcellana esmaltada, senzill, d'amplària <= 53 cm, de color blanc i preu mitjà

**BJ239131** u Aixeta senzilla,tempor.,p/munt.superf.sob.taul.o ap.s.,llautó cromat,preu mitjà1/2"
Aixeta senzilla temporitzada per a lavabo, per a muntar superficialment sobre taulell o aparell sanitari, de llautó cromat, preu mitjà, amb entrada de 1/2"

**BJ1AB21P** u Abocador porcell. esmal.,aliment.integ.,blanc,preu alt,+fix
Abocador de porcellana esmaltada amb alimentació integrada, de color blanc, preu alt, amb fixacions

**BJ1ZS000** kg Pasta segell.enll
Pasta per a segellar l'enllaç d'inodors, abocadors i plaques turques

**BJ2A8135** u Fluxor aboca.,cromat,preu mitjà,1/2"
Fluxor per a abocador, mural, per a muntar superficialment, amb aixeta de regulació i tub de descàrrega integral incorporats, de llautó cromat, preu mitjà, amb entrada de 1/2"

**BJ14BA1Q** u Inodor p/col.sob.pavim.,porcell.,vert.,cist.,blanc,preu mitjà
Inodor per a col·locar sobre el paviment de porcellana esmaltada, de sortida vertical, amb seient i tapa, cisterna i mecanismes de descàrrega i alimentació incorporats, color blanc i preu mitjà

**BJ12P6A3** u Plat dutxa rectang. porcell.,1000x700mm,color blanc,preu alt
Plat de dutxa rectangular de porcellana, de 1000x700 mm, de color blanc, preu alt

**BJ22113A** u Aixeta manual p/dutxa telèf.,cromat,preu mitjà,2x1/2"-1/2"
Aixeta mescladora manual, mural, per a muntar superficialment, per a dutxa de telèfon, de llautó cromat, preu mitjà, amb dues entrades de 1/2" i sortida de 1/2"

**BG22RE10** m Tub corbable corrugat PVC,DN=65mm,6J,250N,p/canal.soterrada
Tub corbable corrugat de PVC, de 65 mm de diàmetre nominal, aïllant i no propagador de la flama, resistència a l'impacte de 6 J, resistència a compressió de 250 N, per a canalitzacions soterrades

**BM23FAAA** u BIE-45,armari xapa pintada,porta xapa pintada,(mànega 20m )p/col.superf
Boca d'incendis equipada de 45 mm de diàmetre, BIE-45, formada per armari de xapa d'acer pintada i porta de xapa d'acer pintada , inclosa BIE (debanadora d'alimentació axial abatible,mànega de 20 m i llança ) , per a col·locar superficialment

**BMY23000** u P.p.elements especials p/boq.incendi
Part proporcional d'elements especials per a boques d'incendi

**BM312611** u Extintor pols seca poliv.,6kg,pressió incorpo.pintat
Extintor de pols seca polivalent, de càrrega 6 kg, amb pressió incorporada, pintat

**BMY31000** u P.p.elements especials p/extint
Part proporcional d'elements especials per a extintors

**BM313511** u Extintor CO2,5kg,pressió incorpo.pintat
Extintor de diòxid de carboni, de càrrega 5 kg, amb pressió incorporada, pintat

**B09VAA00** m Cinta adh.2 cares ample=25mm,resis.humitat,prod.químic,temp
Cinta adhesiva doble cara de 25 mm d'amplària , resistent a la humitat, productes químics i temperatures extremes

**BMSB31L0** u Retol seny. instal.protecció/incendis,210x210mm2,panell PVC,gruix=0,7mm,fotoluminiscent (B)
Rètol senyalització instal·lació de protecció contra incendis, quadrat, de 210x210 mm2 de panell de PVC de 0,7 mm de gruix, fotoluminiscent categoria B segons UNE 23035-4

**B0A61500** u Tac niló D<=5mm,+vis
Tac de niló de 5 mm de diàmetre, com a màxim, amb vis

**BMSB74P0** u Retol seny. sort.emergència,224x224mm2,panell PVC,gruix=1mm,fotoluminiscent (A)
Rètol senyalització sortida d'emergència, quadrat, de 224x224 mm2 de panell de PVC d'1 mm de gruix, fotoluminiscent categoria A segons UNE 23035-4

**BMY12000** u P.p.elements especials p/centrals detecció
Part proporcional d'elements especials per a centrals de detecció

**BM111120** u Detector fums òptic,instal.conv.,UNE-EN 54-7,+base superfície
Detector de fums òptic per a instal·lació contra incendis convencional, segons norma UNE-EN 54-7, amb base de superfície

**BMY11000** u P.p.elements especials p/detector
Part proporcional d'elements especials per a detectors

**BM141102** u Polsador alarma,instal·lació conv.,manual+trencament,UNE-EN 54-11,p/munt.superf
Polsador d'alarma per a instal·lació contra incendis convencional, accionament manual per trencament d'element fràgil, segons norma UNE-EN 54-11, per a muntar superficialment

**BMY14000** u P.p.elements especials p/pols.alarm
Part proporcional d'elements especials per a polsadors d'alarma

**B2RA71H1** t Deposició controlada dipòsit autoritzat,cànon inclòs(LLEI 8/2008),residus form. inerts,1,45t/m3,LER 170101
Deposició controlada a dipòsit autoritzat, amb cànon sobre la deposició controlada dels residus de la construcció inclòs, segons la LLEI 8/2008, de residus de formigó inerts amb una densitat 1,45 t/m3, procedents de construcció o demolició, amb codi 170101 segons la Llista Europea de Residus (ORDEN MAM/304/2002)

**B2RA72F0** t Deposició controlada dipòsit autoritzat,cànon no inclòs,residus ceràmics inerts,0,8t/m3,LER 170103
Deposició controlada a dipòsit autoritzat, amb cànon sobre la deposició controlada dels residus de la construcció no inclòs, de residus ceràmics inerts amb una densitat 0,8 t/m3, procedents de construcció o demolició, amb codi 170103 segons la Llista Europea de Residus (ORDEN MAM/304/2002)

**B1411111** u Casc seguretat p/ús normal,contra cops,PE,p<=400g
Casc de seguretat per a ús normal, contra cops, de polietilè amb un pes màxim de 400 g, homologat segons UNE-EN 812

**B1421110** u Ulleres antiimp.st.,muntura univ.,visor transp.c/entelam
Ulleres de seguretat antiimpactes estàndard, amb muntura universal, amb visor transparent i tractament contra l'entelament, homologades segons UNE-EN 167 i UNE-EN 168

**B142BA00** u Pantalla p/prot.proj.partícules,policarbon.transp.,p/acobl.casc diel
Pantalla facial per a protegir contra la projecció de partícules i a l'encebament d'arcs elèctrics, de policarbonat transparent, per a acoblar al casc amb arnès dielèctric

**B1426160** u Ulleres protec.riscs mecàn.,muntura univ.,visor malla reixeta metàl·lica
Ulleres de seguretat per a protecció de riscs mecànics, amb muntura universal, amb visor de malla de reixeta metàl·lica, homologades segons UNE-EN 1731

**B1431101** u Protector auditiu tap escuma
Protector auditiu de tap d'escuma, homologat segons UNE-EN 352-2 i UNE-EN 458

**B1441201** u Mascareta autofiltrant c/polsim+vap.tòx
Mascareta autofiltrant contra polsims i vapors tòxics, homologada segons UNE-EN 405

**B1445003** u Mascareta,protecció respiratòria
Mascareta de protecció respiratòria, homologada segons UNE-EN 140

**B144A103** u Parell filtres p/resp.2allotj.lat.p/filt.,c/pols+vap.+part.tòx.min.16%O
Parell de filtres per a respirador amb dos allotjaments laterals per a filtres contra pols, vapors, fums i partícules tòxiques en ambient amb un mínim del 16% d'oxigen, homologada segons CE

**B1451110** u Guants p/ús gral.,pell+cotó,subj.canell
Parella de guants per a ús general, amb palmell, artells, ungles i dits índex i polze de pell, dors de la mà i maniguet de cotó, folre interior i subjecció elàstica al canell

**B1454420** u Guants antihumitat,neop.s/sup.+cotó,manig.<1/2avantb
Parella de guants antihumitat resistents als productes químics, de neoprè sense suport i folrat de cotó amb maniguets fins a mig avantbraç

**B145K153** u Guants material aïlla.,p/treballs elèctrics,cl.00,logotip beix,tensió màx.500V
Parella de guants de material aïllant per a treballs elèctrics, classe 00, logotip color beix, tensió màxima 500 V, homologats segons UNE-EN 420

**B145PK05** u Guants aluminitzats,prot.calor radiant/contacte,kevlar
Parella de guants aluminitzats per a protecció del calor radiant i el contacte amb elements calents o freds, de kevlar, homologats segons UNE-EN 388, UNE-EN 407 i UNE-EN 420

**B145N275** u Manyoples material aïlla.,p/treballs elèctrics,cl.0,logotip vermell,tensió màx.1000V
Parella de manyoples de material aïllant per a treballs elèctrics, classe 0, logotip color vermell, tensió màxima 1000 V, homologades segons UNE-EN 420

**B1461122** u Parella botes aigua,PVC,mitja canya,plantill./punte.met
Parella de botes d'aigua de PVC de mitja canya, amb sola antilliscant i folrades de niló rentable, amb plantilles i puntera metàl·liques

**B1473203** u Cinturó cl.A/B/C polièst+ferr.estamp.arne.subj
Cinturó de seguretat de subjecció, suspensió i anticaiguda, classes A, B i C, de polièster i ferramenta estampada, amb arnesos de subjecció per al tronc i per a les extremitats inferiors, homologat segons CE

**B1474600** u Cinturó antivib.,ajust./transpi
Cinturó antivibració, ajustable i de teixit transpirable

**B147RA00** m Corda poliam.alt.tenac.,p/sirg.cint
Corda de poliamida d'alta tenacitat, de 16 mm de diàmetre, per a sirga de cinturó de seguretat

**A01H2000** h Oficial 1a p/SiS
Oficial 1a per a seguretat i salut

**B147L005** u Ap.ancoratge p/prot.individ.caiguda alç
Aparell d'ancoratge per a equip de protecció individual contra caiguda d'alçada, homologat segons UNE-EN 795

**B1Z09F90** u Tac acer D=10mm,carg./voland./fem.,p/SiS
Tac d'acer de d 10 mm, amb cargol, volandera i femella, per a seguretat i salut

**B1487350** u Impermeable jaq.+cap.+pant.,p/edif.,PVC sold.,g=0,3mm
Impermeable amb jaqueta, caputxa i pantalons, per a edificació, de PVC soldat de 0,3 mm de gruix, homologat segons UNE-EN 340

**A01H4000** h Manobre p/SiS
Manobre per a seguretat i salut

**B0DZDZ40** m Fleix,p/SiS
Fleix, per a seguretat i salut

**B15Z1200** m Corda poliam.,D=6mm,p/SiS
Corda de poliamida de 6 mm de diàmetre, per a seguretat i salut

**B1Z0A0B0** cu Claus impacte acer,p/SiS
Claus d'impacte d'acer, per a seguretat i salut

**B1Z11215** m2 Xarxa poliam.n/regen.tenac.alt.,4mm,80x80mm,corda perim.poliam.,10usos,p/SiS
Xarxa de fil trenat de poliamida no regenerada, de tenacitat alta, de 4 mm de D i 80x80 mm de pas de malla, amb corda perimetral de poliamida de 12 mm de diàmetre nuada a la xarxa, per a 10 usos, per a seguretat i salut

**B0DZSM0K** u Tub metàl·lic,D=2,3",150usos,p/SiS
Tub metàl·lic de 2,3" de diàmetre, per a 150 usos, per a seguretat i salut

**B1526EL6** u Muntant metàl·lic p/bara.segur.,h=1m,p/allotj.perfor.sost.,15usos
Muntant metàl·lic per a barana de seguretat, d'1 m d'alçària, per a allotjar en perforacions del sostre, per a 15 usos

**B1Z0D400** m2 Post fusta pi,3usos,p/SiS
Post de fusta de pi per a 3 usos, per a seguretat i salut

**B1526EK6** u Muntant metàl·lic p/bara.segur.,h=1m,mordas.p/sostre,15usos
Muntant metàl·lic per a barana de seguretat, d'1 m d'alçària, amb mordassa per al sostre, per a 15 usos

**B1Z0D230** m Tauló fusta pi p/10 usos,p/SiS
Tauló de fusta de pi per a 10 usos, per a seguretat i salut

**B0DZWA03** m2 Planxa acer,g=8mm,10usos,p/SiS
Planxa d'acer per a encofrats i apuntalaments, de 8 mm de gruix, per a 10 usos, per a seguretat i salut

**B1Z09000** cu Visos p/fusta/tacs PVC,p/SiS
Visos per a fusta o tacs de PVC, per a seguretat i salut

**BBBA1500** u Placa seguretat laboral,planxa acer llisa serigraf.,40x33cm,p/SiS
Placa de senyalització de seguretat laboral, de planxa d'acer llisa serigrafiada, de 40x33 cm, per a seguretat i salut

**A01H3000** h Ajudant p/SiS
Ajudant per a seguretat i salut

**B1Z00500** t Sorra 0-3,5 mm p/SiS
Sorra de pedrera de 0 a 3,5 mm, per a seguretat i salut

**B1ZDQ410** m Tub PVC-U paret massissa,sanejament s/pressió,DN=200mm,SN2,p/unió anella elastom.,p/SiS
Tub de PVC-U de paret massissa per a sanejament sense pressió, de DN 200 mm i de SN 2 (2 kN/m2) de rigidesa anular, segons norma UNE-EN 1401-1, per a unió elàstica amb anella elastomèrica, per a seguretat i salut

**B1ZDWAA0** u Accessori genèric p/tub PVC,D=200mm,p/SiS
Accessori genèric per a tub de PVC de D=200 mm, per a seguretat i salut

**B1ZDYAA0** u Element munt. p/tub PVC,D=200mm,p/SiS
Element de muntatge per a tub de PVC de D=200 mm, per a seguretat i salut

**C1Z15330** h Retroexcavadora s/pneumàtics 8-10t,p/SiS
Retroexcavadora sobre pneumàtics de 8 a 10 t, per a seguretat i salut

**C1Z1A0J0** h Picó vibrant,plac.30x30cm p/SiS
Picó vibrant amb placa de 30x30 cm, per a seguretat i salut

**BG42429H** u Interruptor dif.cl.AC,gam.terc.,I=40A,(2P),0,03A,fix.inst.,2mòd.DIN,p/munt.perf.DIN
Interruptor diferencial de la classe AC, gamma terciari, de 40 A d'intensitat nominal, bipolar (2P), de 0,03 A de sensibilitat, de desconnexió fix instantani, amb botó de test incorporat i indicador mecànic de defecte, construït segons les especificacions de la norma UNE-EN 61008-1, de 2 mòduls DIN de 18 mm d'amplària, per a muntar en perfil DIN

**BGW42000** u P.p.accessoris p/interr.difer
Part proporcional d'accessoris per a interruptors diferencials

**BQU25500** u Banc fusta,p/3pers.p/4 usos,p/SiS
Banc de fusta amb capacitat per a 3 persones per a 4 usos , per a seguretat i salut

**BQU27500** u Taula fusta,p/6pers.p/4 usos,p/SiS
Taula de fusta, amb capacitat per a 6 persones per a 4 usos , per a seguretat i salut

**BQZ1P000** u Penja-robes dutxa,p/SiS
Penja-robes per a dutxa, per a seguretat i salut

**BQUA1100** u Farmaciola armari+contingut segons orden.SiS
Farmaciola tipus armari, amb el contingut establert a l'ordenança general de seguretat i salut en el treball

**BQU1B130** mes Llog. mòd.pref.sanitaris 2,4x2,6m,1inod,2dutx,lav+1aix,term.50l
Lloguer de mòdul prefabricat per a equipament sanitaris a obra de 2,4x2,6 m amb tancaments formats per placa de dues planxes d'acer prelacat i aïllament interior de 40mm de gruix i paviment format per tauler aglomarat hidròfug amb acabat de PVC sobre xapa galvanitzada i llana mineral de vidre, instal·lació elèctrica amb 1 punt de llum, interruptor, endolls i protecció diferencial, i equipat amb 1 inodor,2 dutxes,lavabo col·lectiu amb 1 aixeta i termos elèctric 50 litres

**BQU1D150** mes Llog.mòd.pref.vestidors 3,7x2,4m
Lloguer de mòdul prefabricat per equipament de vestidors a obra de 3,7x2,4 m amb tancaments formats per placa de dues planxes d'acer prelacat i aïllament interior de 40mm de gruix i paviment format per tauler aglomarat hidròfug amb acabat de PVC sobre xapa galvanitzada i llana mineral de vidre, instal·lació elèctrica amb 1 punt de llum, interruptor, endolls i protecció diferencial

**B1Z11215b** m2 Xarxa poliam.n/regen.tenac.alt.,4mm,80x80mm,corda perim.poliam.,10usos,p/SiS
Xarxa de fil trenat de poliamida no regenerada, de tenacitat alta, de 4 mm de D i 80x80 mm de pas de malla, amb corda perimetral de poliamida de 12 mm de diàmetre nuada a la xarxa, per a 10 usos, per a seguretat i salut

**B0AC112D** m Cable acer galv.ríg.,composició 1x7+0,D=9mm,p/SiS
Cable d'acer galvanitzat rígid de composició 1x7+0 i diàmetre 9 mm, per a seguretat i salut

**B0310020** t Sorra p/morters
Sorra de pedrera per a morters

**B0311010** t Sorra pedra calc. p/forms
Sorra de pedrera de pedra calcària per a formigons

**B0331Q10** t Grava pedra calc.20mm p/forms
Grava de pedrera de pedra calcària, de grandària màxima 20 mm, per a formigons

**B0361000** t Ull perdiu D=3-7 mm
Ull de perdiu de diàmetre 3 a 7 mm

**B0511801** t Ciment pòrtland CEM I 52,5R,sacs
Ciment pòrtland CEM I 52,5 R segons UNE-EN 197-1, en sacs

**B0532310** kg Calç aèria hidratada CL 90-S,sacs
Calç aèria hidratada CL 90-S, en sacs

**B065710B** m3 Formigó HA-25/B/10/I,>=250kg/m3 ciment
Formigó HA-25/B/10/I de consistència tova, grandària màxima del granulat 10 mm, amb >= 250 kg/m3 de ciment, apte per a classe d'exposició I

**B0B2A000** kg Acer b/corrugada B500S
Acer en barres corrugades B500S de límit elàstic >= 500 N/mm2

**B0B2C000** kg Acer b/corrugada B500SD
Acer en barres corrugades B500SD de límit elàstic >= 500 N/mm2

**B0E245L1** u Bloc foradat morter ciment,llis 500x200x200mm,p/revest
Bloc foradat de morter de ciment, llis, de 500x200x200 mm, per a revestir, categoria I segons norma UNE-EN 771-3

**B0F74240** u Maó foradat senzill,290x140x40mm,categoria I,LD,UNE-EN 771-1
Maó foradat senzill de 290x140x40 mm, categoria I, LD, segons la norma UNE-EN 771-1

**BF52D400** m Tub Cu R250 (semidur),DN=54mm,g=1,2mm,UNE-EN 1057
Tub de coure R250 (semidur) de 54 mm de diàmetre nominal i de gruix 1,2 mm, segons la norma UNE-EN 1057

**BFW52DB0** u Acc.tub coureDN=54mm, p/ soldar capil·lar
Accessori per a tub de coure 54 mm de diàmetre nominal per a soldar per capil·laritat

**BFY5AD00** u Pp.elem.munt.,tub Cu sanit. DN=54mm,p/soldar per capilaritat
Part proporcional d'elements de muntatge , per a tub de coure sanitari de 54 mm de diàmetre nominal, per a soldar per capilaritat

**BG121300** u Caixa 2aïll.polièst.reforç.,180x270x170mm
Caixa de doble aïllament de polièster reforçat, de 180x270x170 mm

**BG415DJD** u Interruptor auto.magnet.,I=25A,PIA corbaC,(4P),tall=6000A/10kA,4mòd.DIN p/munt.perf.DIN
Interruptor automàtic magnetotèrmic de 25 A d'intensitat nominal, tipus PIA corba C, tetrapolar (4P), de 6000 A de poder de tall segons UNE-EN 60898 i de 10 kA de poder de tall segons UNE-EN 60947-2, de 4 mòduls DIN de 18 mm d'amplària, per a muntar en perfil DIN

**BG4243JD** u Interruptor dif.cl.AC,gam.terc.,I=25A,(4P),0,3A,fix.inst.,4mòd.DIN,p/munt.perf.DIN
Interruptor diferencial de la classe AC, gamma terciari, de 25 A d'intensitat nominal, tetrapolar (4P), de 0,3 A de sensibilitat, de desconnexió fix instantani, amb botó de test incorporat i indicador mecànic de defecte, construït segons les especificacions de la norma UNE-EN 61008-1, de 4 mòduls DIN de 18 mm d'amplària, per a muntar en perfil DIN

**BG63D15S** u Presa corrent,p/munt.superf.,(2P+T),16A/250V,a/tapa+caixa estanca,IP-55,preu alt
Presa de corrent per a muntar superficialment, bipolar amb presa de terra lateral (2P+T), 16 A 250 V, amb tapa i caixa estanca, amb grau de protecció IP-55, preu alt

**BGW12000** u P.p.accessoris caixa doble aïllament
Part proporcional d'accessoris de caixa de doble aïllament

**BGW41000** u P.p.accessoris p/interr.magnetot
Part proporcional d'accessoris per a interruptors magnetotèrmics

**BGW63000** u P.p.accessoris p/end
Part proporcional d'accessoris per a endolls

**C150JA00** h Camió trailer transport especial 24t
Camió trailer per a transports especials de 24 t

**C1705600** h Formigonera 165l
Formigonera de 165 l
